# Mittel- und Realschule Oberroning BA 1
Angebotsaufforderung (GAEB 90, DA83)
DV-Nummer: 2222BA1
Währung: EUR
Auftraggeber: Schulstiftung der Diözese Regensburg, , Weinweg 31, 93049 Re

## Naturwissenschaftliche Fachräume, Bautei
Datum: 14.04.26

*Hinweis*
ALLGEMEINE HINWEISE

1.0  BAUBESCHREIBUNG

Bei dem geplanten Bauvorhaben handelt es sich um eine
grundlegende Sanierung des bestehenden Schulgebäudes
und einer Erweiterung (Neubau).

Die Schulstiftung der Diözese Regensburg plant in
Oberroning (Gemeindeteil der Stadt Rottenburg an der
Laaber, Landkreis Landshut) die Sanierung eines
bestehenden Klosters und eines historischen
Schulgebäudes, inkl. Errichtung eines Erweiterungsbaus.
Zusätzlich werden eine Zweifachsporthalle und eine
Energiezentrale errichtet. Die Gesamtbaumaßnahme ist
grundsätzlich in 3 Bauabschnitte untergliedert.
Bauabschnitt 1 umfasst vorerst den Abbruch bestehender
Gebäude, den Anbau des Erweiterungsbaus (C1), die
Errichtung der Sporthalle (C2) und der Energiezentrale
(E), sowie die baulichen Maßnahmen an den östlichen
Freianlagen. Bauabschnitt 2 betrifft die Sanierung des
bestehenden Kloster & Schultrakts (A & B) sowie die
westlichen Freianlagen. In Bauabschnitt 3 wird des
weiteren der Abbruch von weiteren Gebäuden & Anbauten
(D) vorangetrieben und die mittleren Freianlagen
ertüchtigt. Die vollständige Fertigstellung der
Baumaßnahme ist für 2031 vorgesehen.

- Lageplan - unmaßstäblich -

Das folgende Leistungsverzeichnis umfasst
ausschließlich den 1.Bauabschnitt

Neubau des Erweiterungbaus/Bauteil C1 (BA 1)
Neubau einer Zweifachsporthalle/Bauteil C2 (BA 1)
Neubau einer Energiezentrale/Bauteil E (BA 1)

Neubau eines Erweiterungsbaus:

Der bestehende Kloster-/Schulbau wird östlich durch
einen Erweiterungsbau ergänzt. Die bestehenden
Verwaltungsanbauten aus den 70er Jahren, werden in
Folge komplett abgebrochen, ebenso wie die Anbauten des
Musiksaals, sowie der nördliche Toilettenanbau.
Die Außenfassade soll sich in den Bestand einfügen und
zeichnet sich durch eine hochwertige Fassadengestaltung
aufgrund der Fenstereinteilung aus.
Der Neubau (Erweiterungsbau) wird passend zum
anschließenden Bestandsbau, mit einem konventionellen
Walmdach ausgeführt.

Alle tragenden Wände und Decken im Untergeschoss,
werden in Stahlbeton ausgeführt. Die Bodenplatte wird
als Stb.-Bodenplatte ausgeführt und mittels
Frischbetonverbundfolie im erdberührten Bereich
abgedichtet. Das Dachtragwerk des Walmdaches, wird als
zimmermannsmäßiger Holzdachstuhl errichtet.

Die zu den Innenwänden flächenbündigen Fensterflächen,
bilden ein markantes Merkmal der hier anzufindenden
Architektur. Des weiteren zeichnet sich die innere
Architektur durch hochwertige Sichtbetonflächen aus.

Neubau einer Zweifachsporthalle:

Die bestehende Sporthalle wird komplett abgebrochen und
schafft Platz für den Neubau der Sporthalle, welche
östlich der alten Turnhalle errichtet wird. Die
Außenfassade soll sich durch eine Vorhangfassade mit
Holzlamellen kennzeichnen.
Der Neubau der Sporthallte wird mit einem
konventionellen Flachdachaufbau, mittels einem flach
geneigten Dach (3°) ausgeführt.
Der Neubau der Sporthalle teilt sich flächenmäßig in 2
Bereiche auf. Die Sporthalle selbst mit einer Fläche
von ca. 895 m² und eine Nebenraumzone mit einer Fläche
von ca. 385 m².

Alle tragenden Wände und Decken im Untergeschoss,
werden in Stahlbeton ausgeführt.
Die Außenwände, sowie die Bodenplatte zeichnen sich
hier als WU-Qualität aus, da das Untergeschoss im
erdberührten Bereich mit hohen Grundwasserstand
errichtet wird. Das Obergeschoss wird in
Holzständerbauweise errichtet.

Sichtbetonflächen bilden im Inneren des Gebäudes ein
wesentliches Merkmal des architektonischen Konzeptes.

Neubau einer Energiezentrale

Die östlichen Bestandsgebäude werden abgerissen und
durch eine Energiezentrale, die in Zukunft der
Versorgung der Gebäude dienen soll, ersetzt.
Die Außenfassade soll im Sockel bzw. EG Bereich als
Betonwand ausgeführt werden. Im OG Bereich werden die
Geschosse mittels Holzvorhangfassade getrennt.
Der Neubau der Energiezentrale wird mit einem
konventionellen Flachdachaufbau ausgeführt.

Alle tragenden Wände und Decken im Untergeschoss,
werden in Stahlbeton ausgeführt.
Die Außenwände, sowie die Bodenplatte zeichnen sich
hier als WU-Qualität aus, da das Erdgeschoss im
erdberührten Bereich mit hohen Grundwasserstand
errichtet wird..

Im Innenbereich bestehen keine besonderen Anforderungen
an die Qualitäten.

2.0 ÜBERSICHTSPLÄNE - (nichtmaßstäblich)

2.1 Luftbild

Digitales Orthophoto: © 2021 Bayerische
Vermessungsverwaltung

2.2  Lageplan der Schulanlage - unmasstäblich

------------------------------------------------------
------------------------------------------------------
-----------

3.0  BESONDERE ANGABEN ZUR BAUSTELLE

 Das Baugrundstück (Flur-Nr. 628 Gemarkung
Niederroning) befindet sich im Gemeindeteil
 Oberroning der Stadt Rottenburg an der Laaber
(PLZ:84056). Die Zufahrt zur Baustelle kann über
 den Klosterweg oder über die Kreisstraße LA35
erfolgen. Die Baustellenzufahrten werden von
 anderen Gewerken mitbenutzt. Die Direktor-Wolf-Strasse
ist für den Schulverkehr "reserviert".
 Über den Klosterweg ist beim BA 2 dauerhaft zu
beachten, dass ein Busverkehr zu erwarten ist.
 Ebenso ist das permanente Parken über die
Direktor-Wolf-Straße nicht zulässig. Dauerhafte
 Stellplätze sind hier nicht vorhanden da es sich um
die Feuerwehranfahrtszone handelt.

 Hinweis Denkmalschutz!
 Die bestehende Klostermauer im Bereich der Zufahrt
bleibt bestehen.
 Es ist zwingend darauf zu achten, dass diese nicht im
Zuge der Arbeiten beschädigt wird.

 Sichtbetonflächen bilden im Inneren der Gebäude ein
wesentliches Merkmal des
 architektonischen Konzeptes. Es ist demzufolge
äußerstes Augenmerk auf die Unversehrtheit der
 Beton-Oberflächen zu legen. Diese dürfen auch nicht
beschrieben oder anderweitig
 gekennzeichnet werden.

 Vor Angebotsabgabe wird eine Ortsbesichtigung
empfohlen.

 Es befinden sich am Gelände eine Mittel- & Realschule.
Demnach ist vor allem zu den Stosszeiten  mit einem
hohen Verkehrsaufkommen und regen Schülerverkehr zu
rechnen. Dies gilt es zu
 beachten.

 Der Schulbetrieb wird während der gesamten Bauarbeiten
aufrechterhalten. Die Arbeiten sind
 darauf auszurichten insbesondere im Bereich der
Baustellensicherung. Es ist zwingend auf eine
 verkehrssichere Trennung zwischen Schulbetrieb und
Baustelle in Abstimmung mit dem SiGeKo zu
 achten.

 Angrenzend ist desweiteren der Roninger Bach, der das
Baugrundstück unterteilt. Dies gilt es zu
 beachten und dieser ist grundsätzlich sauber zu
halten.

 Verkehrsrechtliche Anordnungen / Sondernutzungen
 Sonstige Genehmigungen, wie Aufgrabungsgenehmigungen,
Maßnahmen zur Regelung und
 Aufrechterhaltung des Verkehrs, Sperrungen etc, welche
über die vor beschriebene Nutzung
 hinaus gehen, z. B. für den Antransport größerer
Bauteile, Sperrungen für Anwohnerzufahrten
 usw., sind durch den Auftragnehmer eigenverantwortlich
gesondert zu beantragen und mit der
 Gemeinde abzustimmen. Eine Kopie des
Genehmigungsbescheides / Erlaubnis ist der
 Objektüberwachung des AG unaufgefordert vorzulegen.
Auf der gesamten Baustelle gilt
 grundsätzlich die STVO.

 Anschlüsse für Wasser und Strom
 Die Ver- und Entsorgung der Baustelle mit Wasser und
Strom für die eigene Leistung ist Sache des
 Auftragnehmers. Entsprechende Anschlussmöglichkeiten
mit Entnahmestellen hat der Baumeister
 auf dem Baugrundstück eingerichtet.
 Die entsprechenden Zuleitungen zu den
Verbrauchsstellen auf dem Baugrundstück hat der AN auf
 seine Kosten zu errichten.
 Die Verbrauchskosten für Wasser und Strom trägt der
AG.
 Hierzu erfolgt ein Abzug gem. den beiliegenden
Vertragsbedingungen.

 Grundwasser, Gewässer
 Die Gewässer sowie das  Grundwasser sind zu jedem
Zeitpunkt vor Verunreinigung jeglicher Art zu
 schützen.

 Werbung
 Das Anbringen von Werbeplakaten und sonstigen
Werbemaßnahmen ist untersagt.

4.0 AUSFÜHRUNGSZEITRAUM BA 1 - ALLGEMEIN

 Baubeginn BA 1: 20.07.2026
 Bezugsfertigstellung BA 1: 22.12.2028

 Baubeginn Erweiterungsbau (C1): 20.07.2026
 Bezugsfertigstellung (C1): 24.11.2028

 -----------------------------------------------------
-----------------------------------------------

 Ausführungsfristen Naturwissenschaften:

 Erweiterungsbau (C1)

 Beginn Montage Naturwissenschaften: 04.09.2028
 Ende Montage Naturwissenschaften: 29.09.2028

 -----------------------------------------------------
----------------------------------------------

5.0 ALLGEMEINE BAUBESCHREIBUNG:

 Neubau eines Erweiterungsbaus (C1)

 Überbaute Fläche:  Neubau ca. 642,00 m²

 Bruttorauminhalt:  Neubau ca. 11.195,00 m³

 Geschossflächen BGF: Neubau ca. 3.581,00 m²

 Dachhöhe (über Gelände): Firsthöhe ca. 18,80 m
  Traufhöhe ca. 10,40 m

 Dachform:  Walmdach

 Baumeister
 Herstellung der Baugrube mit Entsorgen des Erdaushubs
nach Bodenklassen, teilweise mit
 Baugrubenumschließung, Wasserhaltung und
Bodenverbesserung,  provisorische Baustraßen,
 Fundamentierung mit Stb-Bodenplatte (mit
Frischbetonverbundfolie); Außen- und teilweise
 Innenwände aus Stahlbeton (im erdberührten Bereich mit
Frischbetonverbundfolie abgedichtet);
 Stb-Decken mit statisch notwendigen Unter- und
Überzügen

 Abdichtungsarbeiten
 Abdichtung der Bodenplatte im Erdgeschoss
(erdberührter Bereich) mit Bitumen-Schweißbahn

 Gerüst
 Fassadengerüst inkl. Vorhaltung

 Zimmerer
 Holzdachstuhl nach statischen Vorgaben inkl.
Rauhschalung und Konterlattung;
Zwischensparrendämmung mit OSB-Dampfbremse;
 Stb.-Decke als Flachdach im Bereich des Lichtbands;
 Einhausungen Technikräume

 Dachdeckerarbeiten
 Dachdeckung aus Flachdachpfannen

 Flachdacharbeiten
 Schweißbahn mit Gefälledämmung und Kiesschicht

 Spenglerarbeiten
 Tropfbleche, Fallrohre, Kehlverblechungen aus
Kupferblech

 Fensterarbeiten
 Holz-Alu Fensterelement, 3-fach Verglasung, teilweise
mit Sicherheitsverglasung und
 Absturzsicherung

 Metall- und Stahlbauarbeiten
 Stahl-Dachelement als Lichtband über Treppenhaus inkl.
Entrauchung,  Pfosten-Riegel Fassade im
Anschluss zum Bestandsbau und im Treppenraum nach
Norden;
 Zum Teil Metalllamellen als Verkleidung vor
PR-Fassade.

 WDVS
 Perimeterdämmplatten bzw. Mineraldämmplatten armiert
und verdübelt;
 hydroaktiver Mineralputz mit Fassadenanstrich aus
Silikatfarbe

 Trockenbauarbeiten
 Erstellung von nichttragenden Innenwänden; glatte
GK-Decken als Friesverbreiterung,
 glatte bzw. Akustikrasterdecken

 Putzarbeiten
 keinen Innenputzarbeiten

 Zementestricharbeiten
 Liefern und Einbau von Zementestricharbeiten inkl.
Wärmedämmplatten und
 Trittschalldämmung

 Schlosserarbeiten
 Treppengeländer aus Stahlblech, pulverbeschichtet

 Fliesenarbeiten
 Boden- und Wandfliesen in Sanitärräumen

 Natursteinarbeiten/Kunststeinarbeiten
 Treppenbelagsarbeiten aus Linoleum

 Bodenbelagsarbeiten
 Verlegung Lino-Bodenbelag mit Sockelleisten aus Esche,
  Hochkantlamellen-Parkett (versiegelt) im
Speisraum

 Malerarbeiten
 Hydrophobieren von Sichtbetonflächen; Wandanstrich auf
GK-Innenwandflächen;
 Farbgestaltung mit Sonderzeichen; Malerarbeiten an
Innenwänden; Deckenanstrich auf glatte
 GK-Deckenbekleidung

 Schreinerarbeiten
 Einbau einer Holz-Akustikdecke im Speiseraum, Liefern
und montieren von Holztürblättern mit
 Holzzarge (teilweise mit Brandschutzanforderung);
 Flurtrenntüren als Holz-Glaselemente (teilweise mit
Brandschutzanforderung)

 Konstruktive Einbauten
 Ausstattung für Naturwissenschaftliche Fachräume;
Interaktives Display als Wandtafeln

 WC-Trennwände
 Einbau von WC-Trennwänden

 Mechanische Schließanlage
 Einbau einer mechanischen Schließanlage in allen
Bereichen ohne angedachte elektronische
 Schließanlage

 Sonnenschutzanlage
 Außen-Raffstore an allen Fensteröffnungen. Z-Lamelle
zur Verdunkelung an
 Naturwissenschaftlichen Räumen

 Gebäudereinigung
 Grund- und Feinreinigung inkl. Einpflege der
Bodenbeläge

 Provisorische Baukonstruktionen
 Prov. Fluchttreppe während Bauabschnitt 2

6.0 KAMPFMITTELUNTERSUCHUNG:

 Vom Auftraggeber wurde im Vorfeld eine
Kampfmittelvorerkundung mittels Luftbildauswertung
 durchgeführt.
 Im Bereich der Baugruben konnte keine potenzielle
Kampfmittelbelastung ermittelt werden.
 Die kampfmitteltechnische Stellungnahme wird dem
Auftragnehmer übergeben.

7.0 EINRICHTUNG VON UNTERKÜNFTEN:

 Grundsätzlich werden keine Räume im Objekt zur
Verfügung gestellt.
 Unterkünfte wie Schlafräume und Aufenthaltsräume für
die Freizeit dürfen in den bestehenden
 Gebäuden nicht eingerichtet werden.
 Bei widerrechtlicher Nutzung erfolgt eine Beseitigung
und Räumung zu Lasten des Auftragnehmers
 ohne weitere Vorankündigung.

8.0 CONTAINERSTANDPLÄTZE:

 Jeder AN muss, sofern Container für die Durchführung
der Maßnahme erforderlich sind, seinen
 eigenen Container aufstellen.
 Es wird keine Baustellenbewachung durch den AG
vorgesehen. Das vor Ort gelagerte Material und
 Werkzeug ist durch den AN eigenverantwortlich gegen
Diebstahl zu sichern. Ein Anspruch auf
 Schadensersatz gegenüber dem AG besteht nicht.
 Mannschaftsunterkünfte als Tagesunterkünfte dürfen auf
dem Baugelände aufgestellt werden.
 Wohncontainer für die Belegschaft des AN sind auf dem
Gelände nicht zulässig.

9.0 ENTSORGUNG UND ABFALLBESEITIGUNG:

 Die Entsorgung aller anfallenden Abfälle erfolgt gemäß
DIN 18299 § 4.1.11 und 4.1.12 ATV
 umgehend, mindestens jedoch einmal wöchentlich.
Alternativ zum Abfahren ist das Entsorgen in
 geeignete, auf der Baustelle vorgehaltene
Abfallbehälter des Auftragnehmers zulässig. Es ist die
 Sorgfaltspflicht des AN, dass keine unbefugten Abfälle
in die Container gefüllt werden.

 Für sämtliche Entsorgungen, die gemäß LV zu erbringen
sind, sind entsprechende Entsorgungsnachweise vorzulegen.

10.0 EIGNUNGS- UND GÜTENACHWEISE, PRÜFUNGEN:

 Vor Einbau der jeweiligen Bauteile hat der AN alle
erforderlichen Nachweise,  Werksbescheinigungen, Übereinstimmungszertifikate,
Prüfprotokolle, Zulassungen etc. zu den
 einzubauenden Systemen und Materialien der
Objektüberwachung zu übergeben.

11.0 AUFMASS UND ABRECHNUNG:

 Aufmaß und Abrechnung ist baubegleitend vorzunehmen.
Rechnungen sind grundsätzlich zu
 belegen. Im Aufmaß sind nur gemeinsam vor Ort
festgestellte Leistungen festzuhalten, die nicht
 aus Zeichnung zu ermitteln sind. Der AN hat mit der
örtlichen Bauleitung die später nicht mehr
 oder nur schwer feststellbaren Leistungen sofort und
gemeinsam aufzumessen.
 Erfolgt keine oder eine verspätete Mitteilung an die
Bauleitung, ist mit der Ablehnung der
 Anerkennung dieser Leistung zu rechnen.

12.0 VORLAGE DER RECHNUNGEN

 Alle Rechnungen sind 1-fach in Papierform
einzureichen. Den Rechnungen sind alle
 Abrechnungsgrundlagen und Abrechnungspläne beizulegen.

 Rechnungen die ungeordnet und unvollständig
eingereicht werden, gehen unverzüglich als nicht
 prüfbar an den AN zurück. Die zum Nachweis von Art und
Umfang der Leistung erforderlichen
 Mengenberechnungen, Zeichnungen und andere Belege sind
beizufügen.

 Rechnungen müssen der Gliederung gemäß LV entsprechen
und kumulativ gestellt werden.
 Jedes Bauteil (C1, C2 und E) ist gesondert abzurechnen
und somit ist für jedes Bauteil eine
 gesonderte Rechnung zu stellen.
 Dies gilt auch für Nachträge, Regieberichte etc., die
ebenfalls dem entsprechenden Bauteil
 zugeordnet werden müssen.
 Es sind Abschnittssummen zu bilden. Die Rechnungen
müssen den Ausführungszeitraum der
 Leistung enthalten.
 Sämtliche Nachweise bzgl. der Massenermittlung, wie
z.B. Lieferscheine, Wiegescheine, Aufmasse,
 Zeichnungen usw. müssen beiliegen.

13.0 BAUSTELLE / BAUSTELLENBESPRECHUNG:

 Auf der Baustelle muss ständig eine weisungsbefugte
fachlich qualifizierte deutsch sprechende
 Aufsichtsperson des AN anwesend sein.
 Die Aufsichtsführenden von ggf. eingesetzten
Nachunternehmern haben ebenfalls deutschsprachig
 zu sein.

 Die Gesamtmaßnahme wird durch Einzelgewerke parallel
ausgeführt.
 Der hierfür notwendige interne Koordinationsaufwand in
Abstimmung mit der Bauleitung des AG
 ist zu berücksichtigen und in die EP einzurechnen.
 Der AN verpflichtet sich zu den wöchentlichen
Baustellen-JF-Terminen, die der AG regelmäßig
 durchführt, einen bevollmächtigten Vertreter zu
entsenden.

 Die Fachbauleitung im Sinne der BayBO obliegt dem AN.

14.0 ÜBERGABE VON AUSFÜHRUNGSZEICHNUNGEN

 Die Ausführungszeichnungen gemäß § 3 Abs. 1 VOB/B
werden vom Auftraggeber grundsätzlich nur
 mehr in digitaler Form unentgeltlich an den
Auftragnehmer übergeben.
 Hierzu wird der AG eine digitale Austauschplattform
bereitstellen.
 Kopien oder Ausdrücke in Papierform sind vom AN auf
eigene Kosten bei Bedarf zu erstellen.
 Der AN hat entsprechend dem Baufortschritt, dem AG den
Zeitpunkt, zu dem er die nach dem
 Vertrag vom AG zu liefernden Unterlagen benötigt, so
frühzeitig anzugeben (mind. 20 Werktage),
 dass die Übergabe durch den AG rechtzeitig erfolgen
kann.

15.0 BAUSTELLENEINRICHTUNG

 Einrichten, Vorhalten und Räumen der
Baustelleneinrichtung über die Leistungszeit, die für
die
 Erbringung der eigenen Leistungen notwendig sind, sind
Nebenleistungen und werden, wenn
 nichts anderes angegeben, nicht gesondert vergütet.

 Abbau der Baustelleneinrichtung:
 Der AG ist über den beabsichtigten Abbau der BE oder
von wesentlichen Teilen derselben zu
 informieren.
 Nicht mehr benötigte Teile der BE sind unverzüglich zu
entfernen.
 Das dafür benötigte Gelände bzw. die genutzten
baulichen Anlagen und Gebäude sind in den
 ursprünglichen Zustand zu setzen, soweit technisch
möglich und falls nicht anders vereinbart.

16.0 ARBEITSZEITEN

 An Sonn- und Feiertagen darf nur mit schriftlicher
Zustimmung des Auftraggebers
 gearbeitet werden.

 Prüfungszeitraum  an der Mittel- und Realschule
 Während des Prüfungszeitraumes (ca. 20
Tage/Kalenderjahr) sind keine lärmmintensiven Arbeiten
 zulässig. Die Arbeiten sind mit der örtlichen
Bauleitung frühzeitig abzustimmen.

 Gesonderte Regelungen durch die Gemeinde sind zu
beachten.
 Auf Anwohner ist Rücksicht zu nehmen.

17.0 BAUSTELLENORDNUNG

 Auf der Baustelle gilt ein generelles Alkohol-,
Drogen- und Rauchverbot. Das Rauchen ist generell
 untersagt, selbst wenn es sich dabei um unbewohnte
Gebäudeteile handelt.
 Sicherheits- und Gesundheitsschutz gemäß SIGE-Plan.
 Die Arbeiten sind mit dem bestellten SiGeKo im Vorfeld
abzustimmen.
 Innerhalb von 14 Tagen nach Auftragserteilung ist dem
Bauherrn bzw. dem Sicherheitskoordinator
 eine Gefährdungsbeurteilung / Gefährdungsdokumentation
zu übergeben. Spätestens bei Arbeitsbeginn sind die erforderlichen Ersthelfer zu benennen.

 Der AN hat die Forderungen und Auflagen des SiGeKo zu
beachten und seinen Anordnungen
 zwingend Folge zu leisten.

18.0 UNTERBRECHUNGSKLAUSEL, GEPLANTE UNTERBRECHUNGEN

 Sollten im Zuge der Bauarbeiten planmäßige
Unterbrechungen oder Abschaltungen im Bereich der
 Ver- und Entsorgung sowie der Fernmeldeleitungen nötig
sein, hat der Auftragnehmer diese
 grundsätzlich 2 Werktage vorher über die Bauleitung
schriftlich zu beantragen. Die Abschaltungen
 dürfen nur nach Genehmigung vorgenommen werden.

19.0 BESCHÄDIGUNG VON VORHANDENEN VER- UND
ENTSORGUNGSLEITUNGEN

 Beschädigungen durch den Auftragnehmer sind
unverzüglich dem Auftraggeber mitzuteilen.

20.0 BAUTAGESBERICHTE

 Der Auftragnehmer hat Bautagesberichte zu führen und
dem Auftraggeber/Bauleitung wöchentlich
 zu übergeben. Sie müssen alle Angaben enthalten, die
für die Ausführung und Abrechnung des
 Auftrages von Bedeutung sein können.

 Dies sind insbesondere:
 - Wetter, Temperaturen
 - Anzahl und Qualifikation der auf der Baustelle
beschäftigten Arbeitskräfte
 - Anzahl und Art der eingesetzten Großgeräte sowie
deren Zu- und Abgang
 - Anlieferung von Hauptbaustoffen
 - Art, Umfang und Ort der geleisteten Arbeiten mit den
wesentlichen Angaben über den
  Baufortschritt (Beginn und Ende von Leistungen
größeren Umfanges, Betonierungszeiten und
  dergleichen)
 - Behinderung und Unterbrechung der Ausführung
 - Arbeitseinstellung mit Angaben der Gründe
 - Unfälle und sonstige wichtige Vorkommnisse

 Angaben des Architekten bzw. der Bauleitung, die von
den Plänen abweichen  bzw. nicht genau
 dem Leistungsbeschrieb entsprechen, sind in den
Berichten zu vermerken und bestätigen zu
 lassen.

 Die Bautagesberichte sind bei wichtigen Vorkommnissen
mit einer Digitalfoto-Dokumentation zu
 ergänzen.

21.0 SAUBERHALTUNG DER BAUSTELLE UND TRANSPORTWEGE

 Der Auftragnehmer darf für den Transport und die
Lagerung von Materialien und Geräten nur die
 dafür freigegebenen Straßen und Plätze benutzen und
hat sie bei Verschmutzung unverzüglich, je
 nach Erfordernis zu säubern. Dies hat, falls
erforderlich, mehrmals am Tag zu erfolgen. D
 Die Baustelle, sowie Lager- und Arbeitsplätze sind in
einem ordentlichen Zustand zu halten.

22.0 FEINREINIGUNG

 Für die Vorabnahme und die Abnahme der Leistungen ist
jeweils eine Feinreinigung durchzuführen.

23.0 DOKUMENTATION

 Die vollständige Dokumentation ist 1-fach in Papier
und digital zu übergeben.
 Diese beinhaltet folgende Dokumente:

 - Bestands- und Abrechnungspläne für sämtliche
Bauteile
 - Statische Nachweise
 - Prüfprotokolle
 - Technische Dokumentation aller Bauteile
 - Fotodokumentation der Bauteile
 - Abnahmeprotokolle
 - Lieferscheine
 - Übereinstimmungszertifikate
 - bauaufsichtliche Zulassungen / Prüfzeugnisse
 - Produktdatenblätter
 - Fachunternehmererklärungen
 - Bautagebuch (Bautagesberichte)

24.0 BESONDERER HINWEIS

 Vor Beginn der Arbeiten bzw. vor der Auslösung von
Bestellungen zur Materialdisposition ist mit
 der Bauleitung Kontakt aufzunehmen und anhand einer
Baueinweisung der exakte Auftragsumfang
 abzugrenzen.
 Zur Wahrung der im Bauzeitenplan festgeschriebenen
Ausführungsfristen ist für diesen
 Einweisungstermin vom AN eigenverantwortlich und
rechtzeitig, insbesondere im Hinblick auf
 aktuelle Lieferzeiten bei der Bauleitung anzufragen.

*Hinweis*
Technische Vorbemerkungen Naturwissenschaften

Technische Daten und Qualitätsvorgaben

Die hier beschriebene Ausstattung hat eine
funktionsfähige und homogene Ausstattung zu ergeben.
Die vorhandene Stellfläche erfordert eine optimale
Platznutzung und Ordnung der Systeme. Ebenso müssen die
Anforderungen an die Sicherheit, die
Qualitätsstandards, die Funktionalität sowie die
Nachhaltigkeit im hohen Maße gewährleistet sein. Auf
dieser Grundlage sind diese als Mindestanforderung der
zu erbringenden Leistung erklärt.

Die Grundlage für die Angebotsabgabe ist die
funktionale Leistungsbeschreibung unter
Berücksichtigung
der Vorbemerkungen sowie die beiliegenden
Übersichtspläne.

Der Auftraggeber behält sich eine Prüfung der Angaben
nach der Angebotsabgabe vor.
Vor Auftragsvergabe kann seitens des AG eine
Bemusterung zu relevanten Teilen der Anlage gefordert
werden.

Jeder Bieter hat sich durch Prüfung der Räumlichkeiten
davon zu überzeugen, dass die von ihm
angebotenen Einrichtungen den baulichen Gegebenheiten
und dem Verwendungszweck entsprechen.

Im Leistungsverzeichnis verwendeten, eventuell einem
Hersteller zuzuordnende Produktbeschreibungen, sind
rein zufällig und dienen der Orientierung für die
Bieter und zur verständlichen Beschreibung der
geforderten Nutzung, Art und Qualität der Leistung. Der
freie Wettbewerb wird dadurch nicht eingeschränkt.
Für die Ausschreibung wurde ein Leitmodell
herangezogen, um die wesentlichen technischen Merkmale,
Mindestanforderungen und Qualitätsstandards, die das
Produkt erfüllen muss, zu beschreiben. Das Leitmodell
dient als Referenz für die geforderte Qualität, nicht
als exklusive Produktvorgabe.
Für alle Produkte bei denen ein Gütezeichen explizit
gefordert ist, sind die entsprechenden gültigen
Zertifikate vorzulegen. Akzeptiert werden neben dem
GS-Zeichen auch andere Gütezeichen, die gleichwertige
Anforderungen an die Leistung stellen.
Lediglich sofern ein Unternehmen aus Gründen, die ihm
nicht zugerechnet werden können, nachweislich keine
Möglichkeit hat, das GS- oder ein gleichwertiges
Gütezeichen zu erlangen, so werden andere geeignete
Nachweise akzeptiert. Der Bieter muss dabei sowohl
nachweisen, dass er keine Möglichkeit hat ein
Prüfzeichen zu erlangen als auch, dass die
Anforderungen des GS- oder des gleichwertigen
Gütezeichens durch sein angebotenes Produkt erfüllt
sind.
Angegebene Maßangaben sind für die optimale Raumnutzung
und Berücksichtigung notwendiger Sicherheitsabstände
einzuhalten. Geringe Abweichungen sind zulässig sofern
notwendige Sicherheitsabstände nicht unterschritten
werden.
Die allgemeinen, technischen Anforderungen sind im
Folgenden detailliert beschrieben. Die nachfolgend
aufgeführten Positionen sind durch
Produktinformationen, Datenblätter, Sicherheitsdaten
etc. hinreichend zu dokumentieren.
Die grundsätzlich technischen Anforderungen sind
hierbei wie folgt zu berücksichtigen:
Die aktuellen Richtlinien und Verordnungen  sind
einzuhalten.
Alle Produkte müssen für den Schulbetrieb geeignet sein
und dem heutigen Stand der Technik entsprechen.
Alle angebotenen Möbel dürfen nach der Verarbeitung die
zulässigen Emissionsgrenzen nicht überschreiten. Alle
verwendeten Materialien, Leime, Lacke und Öle müssen
toxikologisch unbedenklich sein. Die entsprechenden
Gütesiegel (z.B. "Blauer Engel" etc.) sind spätestens
vor der Ausführung vorzulegen.
Die in dieser funktionalen Leistungsbeschreibung
beschriebenen Positions- und Geräteausstattungen sind
Mindestvorgaben. Durch die angebotenen Produkte und
Leistungen sind diese Mindestvorgaben einzuhalten oder
können durch höherwertige Produkte abgesichert werden.
Alle sonstigen Maßangaben sind als "ca." Angabe zu
sehen. Abweichungen von diesen Mindest- und
Vorgabemaßen der Produkte und Bauteile dürfen die
vorgesehene Funktion sowie Gebrauchstauglichkeit nicht
einschränken und sollten den anerkannten und üblichen
Normen entsprechen.
Die im Folgenden für dieses Ausschreibungsverfahren
angeführten Allgemeinen Vorbedingungen und Technischen
Daten und Qualitätsvorgaben gelten übergeordnet und
insofern, als in der Beschreibung der einzelnen Artikel
(Leistungsverzeichnis-Positionen) nichts anderes
bestimmt ist. Als Grundlage für die technische
Ausführung gelten die zum Zeitpunkt der Angebotslegung
gültigen EU-Normen.

Die Erstellung von Grundrissplänen inkl.
Wandabwicklungen und der Installationspläne für die
Medien Strom / Wasser / Gas / Abluft ist in die
Einheitspreise einzukalkulieren. Diese Pläne sind dem
Auftraggeber nach Auftragsklarheit und vor
Ausführungsbeginn zu übermitteln.
(siehe Position Montage- und Werkstattplanung im LV)

Eine Bemusterung verschiedenster Möbelstücke ist
vorgesehen. Die zu bemusternden Möbel sind in
ausgeschriebener Original-Größe und Qualität
kurzfristig bereitzustellen.
(siehe Pos. Bemusterung im LV)

I - Tische und Stühle

Allgemeine Vorbedingungen und Technische Daten gelten
insofern, als in der Beschreibung der einzelnen
Positionen nichts anderes bestimmt ist.
Einzukalkulieren ist die Erstellung der Raum-, Detail-
und Installationspläne.
Farbgestaltung nach Wahl des AG lt. Farbkarte des
Herstellers sofern in den einzelnen Postionen nicht
anderweitig beschrieben.

1. Arbeits-/Tischplatten
Arbeitsplatten und Tischplatten sind aus einer
mindestens dreischichtigen Feinspanplatte in E1
Qualität Typ P2 mit einem ca. 1 mm starken
Schichtstoffbelag samt einer entsprechenden
Gegenverleimung auszuführen, die Kanten sind weich zu
runden.

2. Kompaktplatten
Kompaktplatten sind aus Hochdruck-Schichtstoffplatten
HPL nach EN 438-4 Typ CGS Standardqualität,
Plattenstärke ca. 12 mm beidseitig mit gleichem
Plattendekor auszuführen.

3. Multiplexplatten
Multiplexplatten sind Schichtholzplatten, die aus
starken Buchenfurnieren in einer Vielfach- Längs- und
Querverleimung hergestellt werden. Die Stärke der
Deckfurniere muss mindestens 2,5 mm betragen und in
Längsrichtung verlaufen. Oberfläche zweimal geölt.

4. Metall-Gestelle
Metallkufengestelle sind aus Flach-/Halbovalstahlrohr,
oder Rund-/Elliptisch-Ovalstahlrohr herzustellen,
Metallzargengestelle sind aus Vierkant-/Rundstahlrohr
herzustellen. Sämtliche Verbindungen sind dauerhaft und
sauber zu verschweißen (Schraubverbindungen sind nicht
zulässig), die Gestell Oberflächen sind zu entrosten,
zu entfetten und mit einer
Kunststoff-Pulverbeschichtung über statische Aufladung
und Verbindung durch Einbrennen zu versehen
Schichtdicke mindestens 80 µm. Alle offenen Rohrenden
sind mit Verschlusskappen zu verschließen, die Gleiter
sind mit Filz- oder Kunststoffeinsatz auszustatten je
nach Bodenbelag.

5. Holz-Gestelle
Holzkufengestelle und vierbeinige Holzzargengestelle
sind aus getrocknetem Massivholz herzustellen. Alle
Ecken und Kanten sind zu runden, die ganze
Gestelloberfläche ist nach einwandfreier Grundierung
zweimal zu lackieren. Kufen und Beine sind mit Filz-
oder Kunststoffbodengleiter auszustatten je nach
Bodenbelag.

6. Unterschränke, Fachkorpusse, Sichtblenden
 Unterschränke und Fachkorpusse und Sichtblenden sind
aus dreischichtigen Feinspanplatten in E1 Qualität P2
mit einer Mindeststärke von 19 mm zu fertigen. Die
Oberflächen sind melaminharzbeschichtet auszuführen.
Alle im fertig verbauten und montierten Zustand
sichtbaren und beanspruchten Kanten der Möbel sind mit
Kunststoffumleimer aus elastischem und schlagzähem
Material zu schützen.

 Schubladen müssen auf kugelgelagerten
Metall-Ladenlaufschienen laufen. Ladenblenden (Front)
sind mit Metallbügelgriffen zu versehen.

7. Schülerstühle mit Filz- oder Kunststoffbodengleiter
je nach Bodenbelag.
8. Schülerstühle mit Gestellfüßen mit ergonomischem
Effekt für größtmögliche Beinfreiheit.
 Schülerstühle mit Aufhängegleitschutz unterhalb der
Sitzfläche zum ordentlichen und einfachen Aufstuhlen
auf der Tischplatte.
9. Schülerstühle mit hohem Sitzkomfort durch
hochelastische Lehne für dynamisches Sitzen

II - Schränke und Korpusmöbel

Allgemeine Vorbedingungen und Technische Daten gelten
insofern, als in der Beschreibung der einzelnen
Positionen nichts anderes bestimmt ist.
Einzukalkulieren ist die Erstellung der Raum-, Detail-
und Installationspläne.
Farbgestaltung nach Wahl des AG lt. Farbkarte des
Herstellers sofern in den einzelnen Postionen nicht
anderweitig beschrieben.

1. Maße
 Die Maßangaben sind der jeweiligen Einzelbeschreibung
zu entnehmen.

2. Material
 Für Schränke sind dreischichtige Feinspanplatten in
E1-Qualität Typ P2 EN 312 mit einer Mindeststärke von
19 mm zu verwenden, Schrankrückwände mind. 10 mm stark.

3. Oberflächen und Kanten
 Beschichtete Spanplatten haben eine
Melaminharzbeschichtung von mindestens 0,1 mm; alle
Kanten sind mit Kunststoffumleimer aus elastischem und
schlagzähem Material zu versehen.

4. Schranksockel
Der ca. 15 cm hohe Schranksockel ist bodenseitig mit
elastischer Dichtungslippe auszuführen.

5. Beschläge
Alle Beschläge sind in Ganzmetall auszuführen.
 Die Laufrollen der Schiebetüren müssen in der Höhe
einstellbar sein.
 Schiebetüren (Front) mit Metallbügelgriffen.

 Drehtüren, Schiebetüren, Schiebeglastüren und
Schubladen müssen mit Anschlagdämpfern ausgestattet
sein.

6. Sperrbarkeit
 Schränke und Korpusmöbel sind wie folgt auszuführen:
Drehtüren mit Riegel- bzw. Drehstangenverschluss samt
Dreholive bei gesperrter Ausführung oder mit Griffolive
bei nicht gesperrter Ausführung ohne Riegel- bzw.
Drehstangenverschluss.

 Schiebetüren mit Dreh-Druckverschluss inkl.
Sperrzylinder.
 Die Schlüssel sind generell als Flachbahnschlüssel
auszuführen.

7. Schubladen
 Es sind Schubladen mit Metallzargen (abhängig von der
jeweiligen Ladenhöhe mit und ohne Reling) zu verwenden.
Es sind Vollauszüge mit Schubladendämpfung einzubauen.
Bei Zentralsperren ist auch eine Auszugsicherung
einzubauen. Ladenblenden (Front) mind. 19 mm stark mit
Metallbügelgriffen ausgestattet.

8. Fachböden
 müssen eine Mindeststärke von 19 mm aufweisen, sind an
der Sichtseite mit einem Kunststoffumleimer aus
elastischem und schlagzähem Material zu schützen. Alle
Fachböden müssen vorne beidseitig mit Fixierzapfen zur
Fachbodensicherung ausgestattet sein und verstellbar
sein.

9. Installationen
Die eingebauten Geräte müssen die entsprechenden
Prüfzeichen aufweisen. Geräte ohne Prüfzeichen sind
nicht zugleassen. Elektroarmaturen sind im Möbel zu
montieren und zu verdrahten.
10. Halogen- und PVC(Polyvinylchlorid)-freie
Elektroinstallationen
 Die Elektroinstallationen sind auf Grund der
vielfältigen Umweltbelastungen und Risiken für die
menschliche Gesundheit im Zuge der Produktion dieser
Kunststoffe sowie wegen der schädlichen Auswirkungen im
Brandfall halogen- und PVC-frei auszuführen.

III  Qualitätskriterien

Die folgenden preisbildenden Qualitätskriterien sind
zum Zeitpunkt der Angebotsabgabe von
jedem Bieter vollinhaltlich zu erfüllen.

1.  Referenzprojekte
 Es sind mindestens 3 Referenzprojekte mit
naturwissenschaftlicher Einrichtung namhaft zu machen,
welche in der Größenordnung von mindestens Euro
100.000, - netto mit vergleichbaren
Qualitätsanforderungen wie im vorliegenden
Ausschreibungsverfahren liegen. Diese sollten innerhalb
der letzten 3 - 5 Jahre realisiert und geliefert worden
sein.

 Der Auftraggeber hat das Recht sich Referenzobjekte
aus der geforderten Referenzliste herauszusuchen und
hier Besichtigungen, nach Absprache mit dem Betreiber /
Nutzer, durchzuführen.

2. Datenblätter
 Datenblätter für folgende ausgeschriebene Produkte
sind mit der Angebotsabgabe einzureichen.

Alle angebotenen Elektrogeräte
Laborspülbecken
Wasserstandsäule
Gasstandsäule
Handaugendusche
Gasabzug fahrbar
Unterbau-Laborspüler
Chemikalienschrank
Gefahrstoffschrank
Giftschrank
Säuren- und Basenschrank
Chemikalienschrank
Gasflaschen-Sicherheitsschrank
Gasabzugsanlage wandständig

3.  Prospekte
 Prospekte für folgende ausgeschriebenen Produktgruppen
sind mit der Angebotsabgabe einzureichen:

Naturwissenschaften

4.  Die Produkte wurden aus einem einheitlichen
Möbelprogramm und übereinstimmenden Farbkonzept
angeboten. Die angebotenen Produkte und Fabrikate sind
bei Angebotsabgabe zu dokumentieren.

Das Hauptangebot einschl. der nachfolgend aufgeführten
Positionen umfasst das Herstellen, Liefern und
fachgerechtes Montieren bzw. Vertragen aller im
Leistungsverzeichnis näher beschriebenen Teile in den
vorgegebenen Ebenen und in den vorgegebenen Raum. Fest
eingebaute Möbel sind komplett mit allen Einbauteilen
zur gebrauchsfertigen Verwendung zu montieren einschl.
dem hierzu erforderlichen Befestigungsmaterial. Mit
einzukalkulieren ist ferner das erforderliche
Montagematerial und der Abtransport sowie die
Entsorgung sämtlicher Verpackungsmaterialien von der
Baustelle.
Die Anschluss- und Drückprüfungen mit
Übergabeprotokoll, die elektrischen Prüfungen mit
Übergabeprotokoll, Dokumentation sowie Nutzereinweisung
sind einzukalkulieren.
Weiterhin sind alle Positionen als fix und fertige
Leistung anzubieten einschließlich aller erforderlicher
Nebenarbeiten.
Anhang der Werkstattplanung und Kabellisten ist der
Übergabepunkt (Klemmdoen, Steckdosten etc.) zur
bauseitigen Elektroinstallation anzugeben. Alle
Elektrobauteile sind einschließlich Anschluss und
Inbetriebnhame zu kalkulieren. Dies erfolgt nicht
bauseits durch die Elektrofirma.
Die Räume für die Naturwissenschaften befinden sich im
1. Obergeschoss und sind über die einläufige Treppe im
EG erreichbar. Der Aufzug steht zum Zeitpunkt der
Lieferung bzw. Montage nicht zur Verfügung.
Dies ist bei der Kalkulation der Einheitspreise zu
berücksichtigen !

### LVStufe 01 Einrichtung

#### LVStufe 01.01 Chemie/Biologie Übungsraum

*Hinweis*
(Schematische Darstellung Chemie/Biologie Übungsraum
ohne Maßstab. Auszug aus Werkplanung)

*Hinweis*

**01.01.01 Lehrer-Experimentiertisch**
Lehrer-Experimentiertisch

Abmessungen: ca. 255/75/91 cm, frei stehende
Ausführung,
Arbeitsplatte aus
Großflächen-Feinsteinzeugverbundplatte oder
gleichwertig,
Plattenmaße ca. 255/75/4 cm, inkl. Ausschnitt für
Laborbecken

an den Ecken aus pulverbeschichtetem Formrohr
ca.50/30/2 mm,
Unterschränke aus beschichteten Feinspanplatten Korpus
und
Front mind. 19 mm stark, Voll-Kunststoffkanten
gerundet,
ca. 2 mm stark, darunter (von links nach rechts):

1 Unterbauschrank für Wasserversorgung, ca. 75/62/87
cm,
2 Drehtüren, mit eingebohrter Anschlagdämpfung,
Bänder pulverbeschichtet mit automatischer Zuhaltung,
Zylinderschlosssperre mit Dreholive, 2
Flachbahnschlüssel,
je 2 Lüftungsgitter (unten und oben)

oben ein ca. 20 cm hoher Energieraum mit Energiezarge
aus pulverbeschichtetem Stahlblech und abnehmbarer
Installationsblende.

Ausstattung:
1 Einlegeboden (im unteren Schrankbereich).
Sockelblenden mit bodenseitigen Dichtungslippen.

1 Unterbauschrank für Gasversorgung, ca. 45/62/87 cm,
1 Drehtür, rechts (oder links) angeschlagen, mit
eingebohrter
Anschlagdämpfung, Bänder pulverbeschichtet
mit automatischer Zuhaltung, Zylinderschlosssperre mit
Dreholive,
2 Flachbahnschlüssel, 2 Lüftungsgitter (oben und unten)
oben ein ca. 20 cm hoher Energieraum mit Energiezarge
aus
pulverbeschichtetem Stahlblech und abnehmbarer
Installationsblende, darunter abnehmbarer
Zwischenboden, Sichtrückwand.
Ausstattung: 1 Einlegeboden (im unteren
Schrankbereich).
Sockelblenden mit Lüftungsgitter und bodenseitigen
Dichtungslippen.

1 Unterbauschrank für Elektroverteiler, ca. 60/62/87
cm,
aus beschichteten Feinspanplatten Korpus und Front
mind. 19 mm stark, Schrankrückwand aus Hartfaserplatte
mind. 4 mm stark, Schubladenböden und -rückwände mind.
16 mm stark,
Voll-Kunststoffkanten gerundet, ca. 2 mm stark.
Lehrerseitig oben ein ca. 20 cm hoher Energieraum mit
Energiezarge aus pulverbeschichtetem Stahlblech und
abnehmbarer Installationsblende.

3 Metallzargen-Schubladen, Vollauszüge verdeckt
montiert,
mit Selbsteinzug und Schubladendämpfung,
Führungs-Nennlänge mind. 40 cm,
Führungs-Tragkraft je Schublade mind. 40 kg,
Ladenblenden mit eingebohrter Anschlagdämpfung,
je 1 Metallbügelgriff.

Ausstattung: 1 Einlegeboden (im unteren
Schrankbereich),
schülerseitig Nische für den Einbau eines
Elektroverteilers,
Korpus feuerhemmend, 1 feuerhemmende Drehtür, rechts
(oder links)
angeschlagen, mit eingebohrter Anschlagdämpfung, Bänder
mit automatischer Zuhaltung,
Zylinderschlosssperre mit Bündigzylinder, 2
Flachbahnschlüssel.
Sockelblenden mit bodenseitigen Dichtungslippen.

1 Unterbauschrank für Lehrer-Experimentierschalttafel,
ca. 60/62/87 cm,
1 Frontblende für Lehrer-Experimentierschalttafel mit
eingebohrter Anschlagdämpfung,
1 Metallbügelgriff, oben ein ca. 20 cm hoher
Energieraum mit Energiezarge aus
pulverbeschichtetem Stahlblech und abnehmbarer
Installationsblende.
Sockelblenden mit bodenseitigen Dichtungslippen.
Experimentiertisch mit Sichtrückwand ausgestattet.

Weitere Abmessungen, Konstruktions- und
Qualitätsmerkmale laut beiliegender Vorbedingungen.

incl. Aufpreis für vorbeschriebene Arbeitsplatte des
Experimentiertisches  mit Wulstrandfliesen eingefasst
und chemikalien-beständig verfugt.

incl. Aufpreis für die Ausführung des
Experimentiertisches mit Profildeckseiten ca. 3/62/87
cm, links und rechts.
Menge: 1,000 Stk

**01.01.02 Laborspülbecken**
Laborspülbecken

ca. 60/45/27 cm
aus säurefestem Feinsteinzeug,
Becken-Innenlichte ca. 53/38/25 cm,
mit Sieb, Standrohr und Siphon.
Menge: 1,000 Stk

**01.01.03 Wasserstandsäule**
Wasserstandsäule

mit 1 Eckventil mit Laborverschraubung für Kaltwasser
und mit 1 Mischbatterie für Kalt- und Warmwasser mit
Laborverschraubung samt fixer Tülle, Höhe ca. 300 mm,
Ausladung ca. 200 mm, Montagesatz mit Verdrehsicherung,
mit 2 Anschlussrohren aus Kupfer.
Menge: 1,000 Stk

**01.01.04 Spritzschutzwand fix**
Spritzschutzwand fix

Maße ca. 119/20/99 cm
Sicherheitsglasscheibe ca. 100/85 cm, mit gerundeten
Ecken,
in Tisch-Anbaukoffer mit Gegengewichtsanlage
ausfahrbar.
Im ausgefahrenen Zustand ca. 145 cm hoch.
Anbaukoffer aus beschichteten Feinspanplatten mind. 19
mm stark,
obere Schlitzöffnung mit Kunststoff-Winkelprofil
eingefasst,
schülerseitig an Lehrer-Experimentiertisch montiert.
Sockel mit bodenseitiger Dichtungslippe.

Weitere Abmessungen, Konstruktions- und
Qualitätsmerkmale laut beiliegender Vorbedingungen.
Menge: 1,000 Stk

**01.01.05 Lehrer-Experimentierschalttafel**
Lehrer-Experimentierschalttafel

Einbaugerät für Tisch-Unterbau, auf Teleskopschienen
ausziehbar,
Lackierung in RAL nach Abstimmung mit AG.

Anschluss: 230 V / 50 Hz, Vorsicherung 1-pol. C 16 A,
Netzschaltung über Netzschütz, mit Doppeltaster EIN/AUS
mit Betriebsleuchte, eingebaute Abnahmebuchsen für
ERDE.
Zusätzliche Wahlleitungsbuchsen 1 - 4, mit
Anschlussleitung 5 x 4 mm², 2,5 m.

Abnahmen:
Wechselstrom 030 V / 40 A umschaltbar auf
Wechselstrom 060 V / 20 A umschaltbar auf
Gleichstrom 025 V / 40 A umschaltbar auf
Gleichstrom 050 V / 20 A.
Wechselstrom und Gleichstrom an getrennten
Buchsenpaaren abnehmbar,
stufenlos und verlustlos einstellbar,
Trenntrafo nach EN 61558-2-4 für galvanische
Netztrennung,
mit analogem Voltmeter und Amperemeter, Gleichrichtung
in Wechselstrom-Brückenschaltung,
Restwelligkeit der Gleichspannung durch zusätzlich
eingebaute Siebkondensatoren
ca. 5 %. Absicherung über thermische Schutzschalter.

Gerät geprüft, einbaufertig, mit Bedienungsanweisung.
Prüfzeichen: GS-Zeichen, CE-Kennzeichnung oder
gleichwertiges Gütezeichen
gem. Vorbemerkungen
In den Unterbauschrank Elektro des
Lehrer-Experimentiertisches eingebaut, inkl.
Verkabelung.
Menge: 1,000 Stk

**01.01.06 Elektro-Verteiler**
Elektro-Verteiler
Maße ca. 505/82/700 mm,
mit 4 Hutschienen, Schutzleiteranschluss und 4
Isolierstoff-Einsatzblenden mit Beschriftungsleisten
ausgestattet.
Stahlblechgehäuse pulverbeschichtet in RAL nach
Abstimmung mit dem AG
Schülerseitig in den Unterbauschrank Elektro des
Lehrer-Experimentiertisches eingebaut.
Menge: 1,000 Stk

**01.01.07 Ausstattung Elektro-Verteiler**
Notwendige Ausstattung
für den Elektro-Verteiler, inkl. Verdrahtung,
wie z. B. FI-Schutzschalter, Schütz, diverse
Sicherungsautomaten, Abschlussplatten,
Reihen- und Erdungsklemmen, usw.
Menge: 1,000 Stk

**01.01.08 Not-Aus-Überwachung**
Not-Aus-Überwachung
für bis zu 8 Schüler-Energiesäulen bestehend aus:

bis zu 8 rote Meldeleuchten inkl. LED,
Beschriftung "Schüler-Energiesäule 1 bis zu 8" und
Verkabelung.
Quittierung nur vom Lehrer-Experimentiertisch aus
möglich.
Anzeige für gedrückten Not-Aus-Taster erlischt nach ca.
1 Stunde. Bei erneuter
Inbetriebnahme der Not-Aus-Überwachung wird der
gedrückte Not-Aus-Taster bis zur Quittierung
wieder angezeigt.
Anzeigeelemente für Not-Aus-Überwachung in Energiezarge
des Lehrer-Experimentiertisches
eingebaut, Steuerung in Elektro-Verteiler eingebaut.

Steuerung z.B Siemens LOGO! 230RCo (Logikmodul) oder
gleichwertig
Menge: 1,000 Stk

**01.01.09 HDMI-Steckdose**
HDMI-Steckdose
Buchse / Buchse,
Anschlussblende mit kurzer Kabelpeitsche, inkl.
Montagerahmen und Blind-Halbblende.
Menge: 1,000 Stk

**01.01.10 VGA-Steckdose, 15-polig**
VGA-Steckdose, 15-polig
Buchse / Buchse,
Anschlussblende mit kurzer Kabelpeitsche, inkl.
Montagerahmen und Blind-Halbblende.
Menge: 1,000 Stk

**01.01.11 RJ45-Steckdose mit 2 Schrägauslässen,**
RJ45-Steckdose mit 2 Schrägauslässen,
Kat. 6, 2 Steckbuchsen vorne (8-polig),
rückseitig mit Anschlussbuchsen für Patchkabel
Menge: 1,000 Stk

**01.01.12 USB-Steckdose Typ A (2.0 kompatibel),**
USB-Steckdose Typ A (2.0 kompatibel),
Buchse A / Buchse A,
Anschlussblende mit kurzer Kabelpeitsche, inkl.
Montagerahmen und Blind-Halbblende.
Menge: 1,000 Stk

**01.01.13 USB-Steckdose Typ B (2.0 kompatibel),**
USB-Steckdose Typ B (2.0 kompatibel),
Buchse B / Buchse A,
Anschlussblende mit kurzer Kabelpeitsche, inkl.
Montagerahmen und Blind-Halbblende.
Menge: 1,000 Stk

**01.01.14 Doppelschukosteckdose**
Doppelschukosteckdose
mit erhöhtem integriertem Berührungsschutz.
Menge: 4,000 Stk

**01.01.15 Wipptaste für Raum-Vollverdunkelung.**
Menge: 1,000 Stk

**01.01.16 Not-Aus-Taster mit Drehentriegelung.**
Not-Aus-Taster mit Drehentriegelung.
incl. Aufpreis für Ausführung des Not-Aus-Tasters mit
Schlüsselentriegelung.
Menge: 1,000 Stk

**01.01.17 Schalter EIN/AUS 2-polig mit Kontrolllampe,**
Schalter EIN/AUS 2-polig mit Kontrolllampe,
für audiovisuelle Geräte und LCD-Multimedia-Projektor.
Menge: 1,000 Stk

**01.01.18 Hohlwanddose, 1fach,**
Hohlwanddose, 1fach,
mit Blindabdeckung.
Menge: 2,000 Stk

**01.01.19 Ansatztisch fahrbar**
Ansatztisch fahrbar
Maße ca. 60/75/91 cm
Arbeitsplatte mit großformatigen Laborfliesen,
Plattenstärke ca. 4 cm,
die tiefergesetzte Ablage ist ca. 2 cm stark, aus
beschichteter Feinspanplatte, Kanten gerundet.
Gestell aus pulverbeschichtetem Vierkantstahlrohr mit
feststellbaren Lenkrollen.
Weitere Abmessungen, Konstruktions- und
Qualitätsmerkmale laut beiliegender Vorbedingungen.

incl. Aufpreis für die Arbeitsplatte des
vorbeschriebenen Ansatztisches mit Wulstrandfliesen
eingefasst und chemikalien-beständig verfugt.
Menge: 1,000 Stk

**01.01.20 Gasabzug fahrbar laut EN 14175**
Gasabzug fahrbar laut EN 14175

Maße ca. 106/83,5/197,5 cm
Mobiler Demonstrations-Universalabzug vollverglast, mit
feststellbaren Lenkrollen. Arbeitshöhe ca. 90 cm.
Raumübergreifend einsetzbar durch geringe Bauhöhe und
Rollfähigkeit,
Schutz vor austretenden Schadstoffen durch Überwachung
der Abzugsfunktion sowie optischen und akustischen
Warnmeldern bei Unterschreitung der Mindestluftmenge,
Druckentlastungsvorrichtung,
sichere Bedienung durch außenliegende Bedienelemente,
optimale Ausleuchtung der Versuchsfläche durch
blendfreie Innenbeleuchtung, reduzierter
Wartungsaufwand am Frontschieber durch edelstahlarmierten Zahnriemen, Verglasung aus
Einscheiben-Sicherheitsglas (ESG), schülerseitig
konvexe Scheibe, lehrerseitig zweiteiliger
Frontschieber mit Fallsicherung aus Aluminium-Profil,
vertikal verschiebbar mit
Endstopper und 2 horizontal gegenläufigen
Schiebefenstern, darunter 2 kleinere horizontal
gegenläufige Frontschiebefenster, Schiebefenster mit
Kunststoffgriffen, energiesparende und blendfreie
Innen- beleuchtung Downlight 2x 26W, Arbeitsplatte
Steinzeug mit umlaufendem PP-Wulstrand, Zugang zum
Installationsraum unter dem Abzugsinnenraum durch
beidseitige Querrolladen, 2 flexible Abluft-
Anschlussschläuche mit Anschlussstutzen L ca. 250 cm, Ø
ca. 9 cm, Bajonettverschlüsse, 1 Schlauchhalter für
Abluft-Anschlussschläuche, 1 doppelter Saugheber als
Transportgriff zum einfachen Verschieben
des mobilen Demonstrationsabzuges, 2 Steckdosen 230V,
16A mit Klappdeckel im Abzugsinnenraum,
Stromanschlussleitung L ca. 250 cm, Gasversorgung mit 1
Gasarmatur im Abzugsinnenraum,
Ventil außenliegend, Gasanschlussleitung L ca. 250 cm,
Funktionsanzeige mit Tastenfunktion in Augenhöhe am
Außenrahmen, mikroelektronische Überwachung der
Abzugsfunktion nach DIN 12924
Teil 1, Mindestvolumenstrom 380 m3/h nach EN 14175 Teil
3, Abluftsystem bauseits, Gewicht ca.180 kg.

incl. Aufpreis für vollverglaste Versuchsplattform für
Gasabzug fahrbar, konvexe vordere Sichtscheibe, von
allen Seiten uneingeschränkt einsehbar, höchste
Sicherheit durch Einscheiben-Sicherheitsglas und
zusätzliche innere 2-teilige Glas-Prallwand, für
Reinigungszwecke nach innen aufklappbar, im vorderen
Sichtbereich, schnelle Schadstoff-Eliminierung durch
Stützstrahl-Lufttechnik.
Menge: 1,000 Stk

**01.01.21 Abluftanschlussstutzen**
Abluftanschlussstutzen
aus schwerentflammbarem Polypropylen (PPS), Y-Element
mit 2 Kunststoff-Anschlussrohren Ø ca. 9 cm,
Bajonettverschlüsse für Anschlussstutzen der
Abluft-Anschlussschläuche und Schutzkappen,
2 Schutzkappen für Anschlussrohre unverlierbar mit
Abluftanschluss-/Übergangsstutzen verbunden.
incl. Anschluss (Montage) an bauseitige
Abluftverrohrung mit Rohr-Außendurchmesser ca. 12,5 cm.
Menge: 1,000 Stk

**01.01.22 Lieferpauschale**
Lieferpauschale
für Lieferung und Vertragen eines fahrbaren Gasabzuges.
Menge: 1,000 Stk

**01.01.23 Inbetriebnahme Gasabzug fahrbar**
Inbetriebnahme Gasabzug fahrbar
Auspacken eines fahrbaren Gasabzuges, Inbetriebnahme
und Einschulung des Lehrkörpers in die Gerätehandhabung
durch einen Techniker.
Menge: 1,000 Stk

**01.01.24 Gasverschlusskupplung**
Gasverschlusskupplung
für Gasanschlussleitung eines fahrbaren Gasabzuges zur
seitlichen Montage an einem Lehrer- Experimentiertisch
mit Gassteckkupplung, Steckverbindung selbsttätig
schließend,
Höhe ca. 90 mm (Höhenangabe ohne Drehknopf),
Montagesatz mit Verdrehsicherung, inkl. ca. 2 m
Anschlussschlauch.
Menge: 1,000 Stk

**01.01.25 Zugentlastung für Anschlussleitung**
Zugentlastung für Anschlussleitung
eines fahrbaren Gasabzuges, seitlich am
Lehrer-Experimentiertisch montiert.
Menge: 1,000 Stk

**01.01.26 Schukosteckdose**
Schukosteckdose
mit erhöhtem integriertem Berührungsschutz, in den
Lehrer-Experimentiertisches eingebaut.
Menge: 1,000 Stk

**01.01.27 Wechselschalter**
Wechselschalter
in Installationsblende des Lehrer-Experimentiertisches
eingebaut.
Menge: 1,000 Stk

**01.01.28 Not-Aus-Taster mit Drehentriegelung**
Not-Aus-Taster mit Drehentriegelung
in Installationsblende des Lehrer-Experimentiertisches
eingebaut.
incl. Aufpreis für Ausführung des Not-Aus-Tasters mit
Schlüsselentriegelung.
Menge: 1,000 Stk

*Hinweis*

**01.01.29 Drehstuhl mit Fußring und Kunststoff-Sitzschale,**
Drehstuhl mit Fußring und Kunststoff-Sitzschale,
Sitzfläche gepolstert.

Fünffuß-Drehkreuz aus pulverbeschichtetem
Aluminiumdruckguss,
Außen-Ø ca. 65,5 cm, auf Lenkrollen mit weicher
Lauffläche,
Stuhlsäule pulverbeschichtet. Fußring-Ø ´ca. 46 cm,
höhenverstellbar, Innenteil pulverbeschichtet,
Außenring aus verchromtem Stahlrohr. Sitzhöhe durch
Gasdruckfeder von ca. 48 bis 65 cm stufenlos
verstellbar.
Sitzschale mit Griffloch, farbig nach Abstimmung AG.

Oberfläche der Sitzschale für erhöhte
Kratzbeständigkeit und für hohe Belastbarkeit, sehr
gute Chemikalienbeständigkeit, ergonomisch geformt,
hoher Sitzkomfort durch hochelastische Lehne.
Rückenlehne tailliert,  Sitzschale am Säulengestell
verschraubt.
Inklusive Sitzpolster zum Schutz vor Beschädigung.

Polsterung: Formstablier Schaumstoff ca. 1,5 cm stark,
an Sitzschalensitzfläche angepasst.
Bezugstoff: 100 % Polyester Trevira CS oder
gleichwertig,
Scheuerfestigkeit mind. 80.000 Martindale.
Stuhl geeignet für bewegungsaktives Sitzen.
Menge: 1,000 Stk

*Hinweis*

**01.01.30 Schüler-Übungstisch zweisitzig**
Schüler-Übungstisch zweisitzig
Maße ca. 121/61/76 cm,
Arbeitsplatte mit großformatigen Laborfliesen ca. 60/60
cm,
Plattenstärke ca. 4 cm, chemikalienbeständig verfugt,
Kanten aus ca. 5 mm starkem Voll-Kunststoff
und weich gerundet, darunter 2 Drahtgitterablagen,
pulverbeschichtet in RAL nach Abstimmung mit dem AG.
Zargengestell aus pulverbeschichtetem
Vierkantstahlrohr, mit höhenverstellbaren Kunststoff-
Bodengleitern.
Weitere Abmessungen, Konstruktions- und
Qualitätsmerkmale laut beiliegender Vorbedingungen.
Menge: 16,000 Stk

**01.01.31 Schülerstuhl mit Kunststoff-Sitzschale (Freischwinger)**
Schülerstuhl mit Kunststoff-Sitzschale (Freischwinger)
Größe 6 = Sitzflächenhöhe 46 cm,
Gestell aus pulverbeschichtetem Stahlrohr,
Gestellkonstruktion mit ergonomischem Effekt für
komfortable Neigung nach vorne (Schreib-/ Lesehaltung)
und auch nach hinten (Zuhörhaltung), bodenseitig mit
Verbindungssprosse für hohe Stabilität, mit
Montageplatte für Sitzschale und mit Bodengleiter aus
glasfaserverstärktem Polyamid
ausgestattet, Filz-Gleitfläche als Wechseleinsatz
ausgeführt, Aufhängegleitschutz aus rutschhemmendem
Kunststoff, Stuhl stapelbar.
Sitzschale mit elliptischem Griffloch, farbig, im
Spritzgussverfahren hergestellt, 100 % PP-GF
(Polypropylen
glasfaserverstärkt), Hautkomponente mit strukturierter
Oberfläche für erhöhte Kratzbeständigkeit,
Kernkomponente mit hochprozentigem Glasfaseranteil für
hohe Belastbarkeit bei gleichzeitiger hoher
Elastizität, sehr gute Chemikalienbeständigkeit,
Sitzschale ergonomisch geformt, hoher Sitzkomfort durch
hochelastische Lehne mit ausgeprägter Unterstützung im
Lordosenbereich und Rundung an der Sitzvorderkante,
Rückenlehne tailliert (um 180° gedrehte Sitzposition
möglich), mittels Metallmuffen
am Gestell befestigt.
Dynamisches Sitzen: Der Sitzwinkel (Winkel zwischen
Sitzfläche und Rückenlehne) passt sich
belastungsabhängig der Sitzhaltung an, ermöglicht ein
bewegungsaktives Sitzen und aktiviert somit die
Rückenmuskulatur und fördert die Durchblutung.
Menge: 32,000 Stk

**01.01.32 Schüler-Energiesäule**
Schüler-Energiesäule
Maße ca. 33,5/60/76 bzw. 108 cm,
Gestellrahmen aus Metallprofilen, Korpuskanten aus
pulverbeschichtetem Formrohr ca. 50/30/2 mm, mit
Bodenausgleichsschrauben und Bodenbefestigung, Seiten
und Fronten aus beschichteten Feinspanplatten - ca. 19
mm,
Kanten aus ca. 2 mm starkem Voll-Kunststoff und
gerundet, eine der beiden Korpusseiten als sperrbare
Revisionsblende mit Lüftungsgitter ausgebildet.
Weitere Abmessungen, Konstruktions- und
Qualitätsmerkmale laut beiliegender Vorbedingungen.
Menge: 8,000 Stk

**01.01.33 Energiesäule mit Laborspülbecken mit Energiezelle**
Ausführung der Energiesäule mit Laborspülbecken mit
Energiezelle, in den Korpus eingebaut,
Spülbecken ca. 33,5/34 cm
Becken-Innenlichte ca. 25/25/20 cm, mit Sieb und
Standrohr,
die pultförmig aufgebaute Energiezelle, ca.
33,5/26(16)/32 cm,
hinter dem Laborspülbecken mit diesem verschweißt,
die gesamte Einheit aus Polypropylen,
beide Seiten der Energiezelle für Elektroausstattung,
die Vorderfront für Gas- und Wasserabnahme vorgesehen.
Menge: 8,000 Stk

**01.01.34 Elektro-Abdeckung (links) sperrbar**
Elektro-Abdeckung (links) sperrbar
Maße ca. 23/4,8/31 cm,
zum Schutz der Elektroausstattung auf der pultförmig
aufgebauten Energiezelle der Schüler-Energiesäule.
3-seitiger Montagerahmen aus weißem Polypropylen, mit
umlaufender Einhängenut zur stabilen Fixierung der
Elektro-Abdeckung an der Energiesäule, seitlich an der
Energiezelle verschraubt.
Abdeckung trapezförmig, 3-seitig abgekantet (unten
offen), aus pulverbeschichtetem Stahlblech, Blechstärke
ca. 1,5 mm, Abdeckung von oben auf den Montagerahmen
aufsteckbar und mit Zylinderschloss sperrbar.
Inkl. Aufhängevorrichtung für Elektro-Abdeckung,
seitlich an der Schüler-Energiesäule befestigt.
Menge: 8,000 Stk

**01.01.35 Elektro-Abdeckung (rechts) sperrbar**
Elektro-Abdeckung (rechts) sperrbar
Maße ca. 23/4,8/31 cm,
zum Schutz der Elektroausstattung auf der pultförmig
aufgebauten Energiezelle der Schüler-Energiesäule.
3-seitiger Montagerahmen aus weißem Polypropylen, mit
umlaufender Einhängenut zur stabilen Fixierung der
Elektro-Abdeckung an der Energiesäule, seitlich an der
Energiezelle verschraubt.
Abdeckung trapezförmig, 3-seitig abgekantet (unten
offen), aus pulverbeschichtetem Stahlblech, Blechstärke
ca. 1,5 mm, Abdeckung von oben auf den Montagerahmen
aufsteckbar und mit Zylinderschloss sperrbar.
Inkl. Aufhängevorrichtung für Elektro-Abdeckung,
seitlich an der Schüler-Energiesäule befestigt.
Menge: 8,000 Stk

**01.01.36 Wasserarmatur**
Wasserarmatur
U-Doppeleckventil für Wasser, mit Laborverschraubung,
Ausladung ca. 210 mm,
Schlauchtüllenabstand ca. 75 mm, Montagesatz mit
Verdrehsicherung, inkl. Rosette und 1 m
Anschlussschlauch, in die pultförmige Energiezelle der
Schüler-Energiesäule eingebaut.
Menge: 8,000 Stk

**01.01.37 Stromabnahmebuchsen 4fach, 16 A,**
Stromabnahmebuchsen 4fach, 16 A,
je 2 für Gleich- und Wechselstrom.
Menge: 16,000 Stk

**01.01.38 Doppelschukosteckdose**
Doppelschukosteckdose
mit erhöhtem integriertem Berührungsschutz.
Menge: 16,000 Stk

**01.01.39 Not-Aus-Taster mit Drehentriegelung.**
Not-Aus-Taster mit Drehentriegelung.
incl. Aufpreis für Ausführung des Not-Aus-Tasters mit
Schlüsselentriegelung.
Menge: 8,000 Stk

**01.01.40 RJ45-Steckdose mit Schrägauslass,**
RJ45-Steckdose mit Schrägauslass,
Kat. 6, Steckbuchse (8-polig)
Menge: 16,000 Stk

*Hinweis*

**01.01.41 Wandanschlussblende**
Wandanschlussblende
Länge: ca. 87 cm
Breite:  ca. 5 - 15 cm
aus beschichteter ca. 19 mm-Feinspanplatte,
mit Umleimer ca. 2 mm, in Frontfarbe, korpusbündig
montiert.
Menge: 2,000 Stk

**01.01.42 Unterschrank für Wasserversorgung**
Unterschrank für Wasserversorgung
Maße ca. 60/56/87 cm,
aus beschichteten Feinspanplatten Korpus und Front
mind. 19 mm stark, Voll-Kunststoffkanten gerundet, ca.
2 mm stark, 2 Drehtüren mit eingebohrter
Anschlagdämpfung,
Bänder pulverbeschichtet mit automatischer Zuhaltung,
Griffolive, je 2 Lüftungsgitter (oben und unten).
Ausstattung: 1 Einlegeboden (im unteren
Schrankbereich).
Sockelblende mit bodenseitiger Dichtungslippe.
Weitere Abmessungen, Konstruktions- und
Qualitätsmerkmale laut beiliegender Vorbedingungen.

incl. Aufpreis für Ausführung des vorbeschriebenen
Unterschrankes mit Zylinderschlosssperre mit Dreholive,
2 Flachbahnschlüssel
Menge: 2,000 Stk

**01.01.43 Unterschrank**
Unterschrank
Maße ca. 60/56/87 cm,
aus beschichteten Feinspanplatten Korpus und Front
mind. 19 mm stark, Schrankrückwand aus Hartfaserplatte
mind. 4 mm stark, Schubladenböden und -rückwände mind.
16 mm stark, Voll-Kunststoffkanten gerundet, ca. 2 mm
stark.
Oben 1 Metallzargen-Schublade, Zargenhöhe mind. 9 cm,
Vollauszug verdeckt montiert, mit Selbsteinzug und
Schubladendämpfung,
Führungs-Nennlänge mind. 50 cm, Führungs-Tragkraft
mind. 40 kg, Ladenblende mit eingebohrter
Anschlagdämpfung, 1 Metallbügelgriff.
Darunter 1 Drehtür, rechts (oder links) angeschlagen,
mit eingebohrter Anschlagdämpfung,
Bänder pulverbeschichtet mit automatischer Zuhaltung,
Griffolive, Schrankrückwand von innen abnehmbar.
Ausstattung: 1 höhenverstellbarer Fachboden,
Fachboden mit 4 Fachbodenträger, davon 2
Fachbodenträger mit Fixierzapfen zur Fachbodensicherung
in Fachböden eingebohrt.
Sockelblende mit bodenseitiger Dichtungslippe.
Weitere Abmessungen, Konstruktions- und
Qualitätsmerkmale laut beiliegender Vorbedingungen.

incl. Aufpreis für Ausführung der Ladenblende des
Unterschrankes mit sperrbarem Bündigzylinder und der
Drehtür mit Zylinderschlosssperre mit Dreholive, je
Zylinder 2 Flachbahnschlüssel.
Menge: 1,000 Stk

**01.01.44 Arbeitsplatte**
Arbeitsplatte
Maße ca. 205/70/4 cm,
aus Großflächen-Feinsteinzeugverbundplatte oder
gleichwertig,
inkl. 2 Ausschnitte für Laborspülbecken.

incl. Aufpreis für vorbeschriebene Arbeitsplatte mit
Wulstrandfliesen eingefasst und chemikalien-beständig
verfugt.
Menge: 1,000 Stk

**01.01.45 Laborspülbecken**
Laborspülbecken
Maße ca. 45/45/27 cm,
aus säurefestem Feinsteinzeug, Becken-Innenlichte ca.
38/38/25 cm,
mit Sieb, Standrohr und Siphon.
Menge: 2,000 Stk

**01.01.46 Wasserstandsäule**
Wasserstandsäule
mit 2 Auslaufventilen mit Laborverschraubung,
für Kalt- und Warmwasser, Ausladung ca. 150 mm,
Ventilabstand ca. 150 mm, Höhe ca. 300 mm, Montagesatz
mit Verdrehsicherung,
2 Anschlussrohre aus Kupfer.
Menge: 2,000 Stk

**01.01.47 Handaugendusche**
für Tischmontage, Ausführung laut EN 15154 Teil 2,
medienführende Teile aus für Trinkwasser geeignetem
Kunststoff, Handgriff mit integrierter und
arretierender Auslösetaste, Ventil nicht selbsttätig
schließend, integrierter Rückflussverhinderer nach
EN 1717, breitstrahlender Duschkopf  mit
Staubschutzdeckel.

Schlauch Länge ca. 1,5 m, Anschluss G1/2"
Überwurfmutter mit Flachdichtung, Gewicht zur unterstützenden Rückführung des Schlauches und Auszugstopp
zum Schutz der Anschlussinstallation.

Inkl. Sicherheitskennzeichen selbstklebend ca. 100/100
mm nach ISO 3864-1.
Menge: 1,000 Stk

**01.01.48 Rückwandplatte/Wandverkleidung**
Rückwandplatte/Wandverkleidung
Maße ca.  205/40 cm,
aus beschichteter Feinspanplatte - ca. 19 mm, Umleimer
aus ca. 2 mm starkem Voll-Kunststoff und gerundet,
inkl. Ausschnitt für Doppelsteckdose,
ohne sichtbare Verschraubung an der Wand montiert.
incl. Aufpreis für Ausführung der Rückwand mit
Feinspanplatte beidseitig mit ca. 1 mm Belagsstärke.
Menge: 1,000 Stk

**01.01.49 Reagenzienschrank**
Reagenzienschrank
Maße ca. 120/20/75 cm,
aus beschichteten Feinspanplatten, Korpus mind. 19 mm
stark, Rückwand mind. 10 mm stark,
Voll-Kunststoffkanten gerundet, ca. 2 mm stark.
Schrankaufhänger mit Aushängesicherung unsichtbar
hinter Rückwand montiert,
Tragkraft mind. 90 kg/Stück.
Ausstattung: Mittelhaupt, 4 höhenverstellbare
Drahtglasfachböden, ca. 6 mm.
Weitere Abmessungen, Konstruktions- und
Qualitätsmerkmale laut beiliegender Vorbedingungen.
Menge: 1,000 Stk

**01.01.50 2 Rahmenglas-Drehtüren für Reagenzienschrank,**
2 Rahmenglas-Drehtüren für Reagenzienschrank,
aus beschichteten Feinspanplatten, mind. 19 mm stark,
mit ca. 4 mm Einscheibensicherheitsglas (ESG) und
eingebohrter Anschlagdämpfung, Bänder kunststoffbeschichtet, mit automatischer Zuhaltung,
Griffolive.

incl. Aufpreis für Ausführung der Rahmenglas-Drehtüren
mit Zylinderschlosssperre mit Dreholive,
2 Flachbahnschlüssel.
Menge: 1,000 Stk

**01.01.51 Chemieunfallschrank**
Chemieunfallschrank,
Maße ca. 75/20/75 cm,
aus beschichteten Feinspanplatten, Korpus und Front
mind. 19 mm stark, Rückwand mind. 10 mm stark,
Voll-Kunststoffkanten gerundet, ca. 2 mm stark,
Schrankaufhänger mit Aushängesicherung unsichtbar
hinter Rückwand montiert, Tragkraft mind. 90 kg/Stück.
1 Drehtür mit eingebohrter Anschlagdämpfung, rechts
(oder links) angeschlagen, Bänder  kunststoffbeschichtet, mit automatischer Zuhaltung, Griffolive.
Ausstattung: 2 höhenverstellbare Drahtglasfachböden,
ca. 6 mm,
Spezialabsorber mit Farbindikator zum Aufsaugen und
Neutralisieren von Säuren, Laugen und Quecksilber.
Erst-Ausstattung:
1 Augenspülflasche, 1 Schutzbrille, 50
Mundschutzmasken, 100 Einmalhandschuhe,
1 Handschaufel inkl. Handbesen, sowie 100
verschließbare Beutel zum Aufnehmen und Entsorgen
verschütteten Materials.
Weitere Abmessungen, Konstruktions- und
Qualitätsmerkmale laut beiliegender Vorbedingungen.

incl. Aufpreis für Ausführung des
Chemie-Unfallschrankes mit Zylinderschlosssperre mit
Dreholive,
2 Flachbahnschlüssel.
Menge: 1,000 Stk

**01.01.52 Wandanschlussblende**
Wandanschlussblende
Länge: ca. 75 cm
Breite:  ca. 5 - 15 cm
aus beschichteter ca. 19 mm-Feinspanplatte,
mit Umleimer ca. 2 mm, in Frontfarbe, korpusbündig
montiert.
Menge: 2,000 Stk

**01.01.53 Wandanschlussabdeckung**
Wandanschlussabdeckung
Länge: ca. 25 cm
Breite:  ca. 5 - 15 cm
aus beschichteter ca.10 mm-Feinspanplatte,
zur oberen Abdeckung im Bereich der
Wandanschlussblende.
Menge: 2,000 Stk

**01.01.54 Wandanschlussblende**
Wandanschlussblende
Länge: ca. 205 cm
Breite:  ca. 5 - 15 cm
aus beschichteter ca. 19 mm-Feinspanplatte,
mit Umleimer ca. 2 mm, in Frontfarbe, korpusbündig
montiert.
Menge: 2,000 Stk

**01.01.55 Wandanschlussabdeckung**
Wandanschlussabdeckung
Länge: ca. 60 cm
Breite: ca. 5 - 15 cm
aus beschichteter ca. 10 mm-Feinspanplatte,
zur oberen Abdeckung im Bereich der
Wandanschlussblende.
Menge: 2,000 Stk

**01.01.56 Deckenanschlussblende**
Deckenaschlussblende
Länge: ca. 105 cm
Höhe:  ca. 78 cm
aus beschichteter ca. 19 mm-Feinspanplatte,
mit Umleimer ca. 2 mm, in Frontfarbe, korpusbündig
montiert.
Menge: 2,000 Stk

*Hinweis*

**01.01.57 Mehrzweckschrank**
Mehrzweckschrank
Maße ca.  120/60/205 cm,
aus beschichteten Feinspanplatten, Korpus und Front
mind. 19 mm stark, Rückwand mind. 10 mm stark,
Voll-Kunststoffkanten gerundet, ca. 2 mm stark, 2
Drehtüren  mit eingebohrter Anschlagdämpfung,
Bänder mit automatischer Zuhaltung, Griffolive.
Ausstattung: 4 höhenverstellbare Fachböden, je
Fachboden 4 Fachbodenträger, davon 2 Fachbodenträger
mit Fixierzapfen zur Fachbodensicherung in Fachböden
eingebohrt, Kunststoff-Sockelblende mit bodenseitiger
Dichtungslippe.
Weitere Abmessungen, Konstruktions- und
Qualitätsmerkmale laut beiliegender Vorbedingungen.

incl. Aufpreis für Ausführung der Drehtüren mit
Zylinderschlosssperre mit Dreholive, 2
Flachbahnschlüssel.
Menge: 2,000 Stk

**01.01.58 Mehrzweckschrank**
Mehrzweckschrank
Maße ca. 120/60/205 cm,
aus beschichteten Feinspanplatten, Korpus und Front
mind. 19 mm stark, Rückwand mind. 10 mm stark,
Voll-Kunststoffkanten gerundet, ca. 2 mm stark, 2
Drehtüren mit eingebohrter Anschlagdämpfung,
Bänder mit automatischer Zuhaltung, Griffolive.
Ausstattung: 4 höhenverstellbare Fachböden, je
Fachboden 4 Fachbodenträger, davon 2 Fachbodenträger
mit Fixierzapfen zur Fachbodensicherung in Fachböden
eingebohrt, Kunststoff-Sockelblende mit bodenseitiger
Dichtungslippe.
Weitere Abmessungen, Konstruktions- und
Qualitätsmerkmale laut beiliegender Vorbedingungen.

incl. Aufpreis für Ausführung der Drehtüren mit
Zylinderschlosssperre mit Dreholive, 2
Flachbahnschlüssel.
Menge: 2,000 Stk

**01.01.59 Wandanschlussblende**
Wandanschlussblende
Länge: ca. 205 cm
Breite: ca. 5 - 15 cm
aus beschichteter ca. 19 mm-Feinspanplatte,
mit Umleimer ca. 2 mm, in Frontfarbe, korpusbündig
montiert.
Menge: 1,000 Stk

**01.01.60 Wandanschlussabdeckung**
Wandanschlussabdeckung
Länge:  ca. 60 cm
Breite: ca. 5 - 15 cm
aus beschichteter ca. 10 mm-Feinspanplatte,
zur oberen Abdeckung im Bereich der
Wandanschlussblende.
Menge: 1,000 Stk

**01.01.61 Deckseite**
Deckseite
Höhe: ca. 205 cm
Breite: ca. 60 cm
für seitliche Schrankverblendung, Feinspanplatte
beidseitig mit ca. 1 mm Belagsstärke, in Frontfarbe.
incl. Aufpreis für Ausführung der Deckseite mit
Feinspanplatte beidseitig mit ca. 1 mm Belagsstärke,
ca. 2 mm Umleimer, Gesamtplattenstärke ca. 21 mm.
Menge: 1,000 Stk

**01.01.62 Deckenanschlussblende**
Deckenaschlussblende
Länge: ca. 135 cm
Breite:  ca. 78 cm
aus beschichteter ca. 19 mm-Feinspanplatte, mit
Umleimer ca. 2 mm, in Frontfarbe, korpusbündig
montiert.
Menge: 2,000 Stk

**01.01.63 Erste-Hilfe-Kasten**
Erste-Hilfe-Kasten
staubdicht und spritzwassergeschützt, Inneneinteilungen
zur übersichtlichen Aufbewahrung, wandmontiert,
komplett gefüllt laut DIN 13157.
Menge: 1,000 Stk

**01.01.64 Feuerlöschdecke laut EN 1869**
Feuerlöschdecke laut EN 1869
Maße ca. 180/160 cm,
inkl. Löschdeckenbehälter ca. 31/13/31 cm, aus
Stahlblech, in der Farbe RAL 3000 (rot) lackiert,
Klappe mit Aufschrift "Löschdecke", wandmontiert.
Menge: 1,000 Stk

**01.01.65 Ausschnitt Rückwand**
Ausschnitt in der Rückwand des Wandschrankes für die
bauseitigen Wasseranschlüsse usw.
Menge: 5,000 Stk

#### LVStufe 01.02 Vorbereitung

*Hinweis*
(Schematische Darstellung Vorbereitungsraum ohne
Maßstab. Auszug aus Werkplanung)

*Hinweis*

**01.02.01 Unterschrank Wasserversorgung**
Unterschrank für Wasserversorgung
Maße ca. 90/56/87 cm,
aus beschichteten Feinspanplatten Korpus und Front
mind. 19 mm stark, Voll-Kunststoffkanten gerundet, ca.
2 mm stark, 2 Drehtüren mit eingebohrter
Anschlagdämpfung,
Bänder pulverbeschichtet mit automatischer Zuhaltung,
Griffolive, je 2 Lüftungsgitter (oben und unten).
Ausstattung: 1 Einlegeboden (im unteren
Schrankbereich).
Sockelblende mit bodenseitiger Dichtungslippe.
Weitere Abmessungen, Konstruktions- und
Qualitätsmerkmale laut beiliegender Vorbedingungen.

incl. Aufpreis für Ausführung der Drehtüren mit
Zylinderschlosssperre mit Dreholive, 2
Flachbahnschlüssel.
Menge: 1,000 Stk

**01.02.02 Unterschrank**
Unterschrank
Maße ca.  60/56/87 cm,
aus beschichteten Feinspanplatten Korpus und Front
mind. 19 mm stark, Voll-Kunststoffkanten gerundet, ca.
2 mm stark, Rückwand aus Hartfaserplatte mind. 4 mm
stark, 1 Drehtür, rechts (oder links) angeschlagen, mit
eingebohrter Anschlagdämpfung, Bänder pulverbeschichtet
mit automatischer Zuhaltung, Griffolive,
Schrankrückwand von innen abnehmbar.
Ausstattung: 1 höhenverstellbarer Fachboden,
Fachboden mit 4 Fachbodenträger, davon 2
Fachbodenträger mit Fixierzapfen zur Fachbodensicherung
in Fachböden eingebohrt.
Sockelblende mit bodenseitiger Dichtungslippe.
Weitere Abmessungen, Konstruktions- und
Qualitätsmerkmale laut beiliegender Vorbedingungen.

incl. Aufpreis für Ausführung der Drehtür mit
Zylinderschlosssperre mit Dreholive, 2
Flachbahnschlüssel.
Menge: 1,000 Stk

**01.02.03 Unterbauschrank**
Unterbauschrank
Maße ca. 60/56/87 cm,
aus beschichteten Feinspanplatten Korpus und Front
mind. 19 mm stark, Voll-Kunststoffkanten gerundet, ca.
2 mm stark, Rückwand aus Hartfaserplatte mind. 4 mm
stark, Kipptür mit eingebohrter Anschlagdämpfung und 2
einhängbaren, chemikalienbeständigen Abfallbehältern
ca. 19,5/29,5/34,5 cm aus Polypropylen mit klappbarem
Tragegriff, 1 Metallbügelgriff, oben ein ca. 20 cm
hoher Energieraum mit Energiezarge und abnehmbarer
Installationsblende, darunter abnehmbarer Zwischenboden
mind. 10 mm stark, Schrankrückwand von innen abnehmbar.

Kunststoff-Sockelblende mit bodenseitiger
Dichtungslippe.

Weitere Abmessungen, Konstruktions- und
Qualitätsmerkmale laut beiliegender Vorbedingungen.
Menge: 1,000 Stk

**01.02.04 Unterschrank**
Unterschrank
Maße ca. 120/56/87 cm,
aus beschichteten Feinspanplatten Korpus und Front
mind. 19 mm stark, Schrankrückwand aus Hartfaserplatte
mind. 4 mm stark, Schubladenböden und -rückwände mind.
16 mm stark, Voll-Kunststoffkanten gerundet, ca. 2 mm
stark.
Oben 2 Metallzargen-Schubladen nebeneinander,
Zargenhöhe mind. 9 cm, Vollauszug verdeckt montiert,
mit Selbsteinzug und Schubladendämpfung,
Führungs-Nennlänge mind. 50 cm, Führungs-Tragkraft
mind. 40 kg, Ladenblende mit eingebohrter
Anschlagdämpfung, je 1 Metallbügelgriff.
Darunter 2 Drehtüren mit eingebohrter Anschlagdämpfung,
Bänder pulverbeschichtet mit automatischer
Zuhaltung, je 1 Griffolive, Schrankrückwände von innen
abnehmbar.
Ausstattung: 1 Mittelhaupt und 2 höhenverstellbare
Fachböden, Fachboden mit 4 Fachbodenträger, davon 2
Fachbodenträger mit Fixierzapfen zur Fachbodensicherung
in Fachböden eingebohrt.
Sockelblende mit bodenseitiger Dichtungslippe.
Weitere Abmessungen, Konstruktions- und
Qualitätsmerkmale laut beiliegender Vorbedingungen.

incl. Aufpreis für die Ausführung der Schubladen des
Unterschrankes mit je 1 Bündigzylinder und der
Drehtüren mit je 1 Zylinderschlosssperre mit Dreholive,
je Zylinder 2 Flachbahnschlüssel.
Menge: 1,000 Stk

**01.02.05 Unterschrank**
Unterschrank
Maße ca.  60/56/87 cm,
aus beschichteten Feinspanplatten Korpus und Front
mind. 19 mm stark, Schrankrückwand aus Hartfaserplatte
mind. 4 mm stark, Schubladenböden und -rückwände mind.
16 mm stark, Voll-Kunststoffkanten gerundet, ca. 2 mm
stark.
Oben 1 Metallzargen-Schublade, Zargenhöhe mind. 9 cm,
Vollauszug verdeckt montiert, mit Selbsteinzug und
Schubladendämpfung, Führungs-Nennlänge mind. 50 cm,
Führungs-Tragkraft
mind. 40 kg, Ladenblende mit eingebohrter
Anschlagdämpfung, 1 Metallbügelgriff.
Darunter 1 Drehtür, rechts (oder links) angeschlagen,
mit eingebohrter Anschlagdämpfung,
Bänder pulverbeschichtet mit automatischer Zuhaltung,
Griffolive, Schrankrückwand von innen abnehmbar.
Ausstattung: 1 höhenverstellbarer Fachboden,
Fachboden mit 4 Fachbodenträger, davon 2
Fachbodenträger mit Fixierzapfen zur Fachbodensicherung
in Fachböden eingebohrt.
Sockelblende mit bodenseitiger Dichtungslippe.

Weitere Abmessungen, Konstruktions- und
Qualitätsmerkmale laut beiliegender Vorbedingungen.

incl. Aufpreis für die Ausführung der Schublade des
Unterschrankes mit 1 Bündigzylinder und der Drehtür mit
1 Zylinderschlosssperre mit Dreholive, pro Zylinder je
2 Flachbahnschlüssel.
Menge: 1,000 Stk

**01.02.06 Deckseite**
Deckseite
Maße ca. 87/80 cm,
für seitliche Schrankverblendung, aus beschichteter ca.
19 mm-Feinspanplatte, Umleimer aus ca. 2 mm starkem
Voll-Kunststoff und gerundet, in Frontfarbe.

incl. Aufpreis für Ausführung der Deckseite mit
Feinspanplatte beidseitig mit ca. 1 mm Belagsstärke,
ca. 2 mm Umleimer, Gesamtplattenstärke ca. 21 mm.
Menge: 2,000 Stk

**01.02.07 Unterbau-Laborspüler**
Unterbau-Laborspüler

Maße ca. 59,8/59,8/82 cm, (B/T/H)
Gewicht: 74 kg, für Nischenbreite 60 cm, in Labortische
unter Arbeitsplatte installierbar, Front und
Seitenwände aus Edelstahl, Spannungsversorgung 400
V/3~, Aufnahmeleistung 9,2 kW, Absicherung 16 A,
erforderlicher Fließdruck des Wasseranschlusses 0,4 -
10 bar, max. Förderhöhe der Ablaufpumpe 100 cm,
Wasserschutzsystem, 3 Vorwahl-Programme.
Startzeitvorwahl 24h, mit Programmablauf- und
Restzeitanzeige. Nachspültemperatur max. 70°C.
Dosiergerät für Pulverreiniger und Klarspüler, sowie
Salzbehälter in der Tür, Spülraum aus hochwertigem
Edelstahl.

Korbausstattung:
1 höhenverstellbarer Oberkorb ca.52,8/52,7/20,6 cm aus
Edelstahl inkl. Sprüharm,
1 Unterkorb ca. 52,9/54,6/15,4 cm aus Edelstahl mit 2
Modulankoppelungen,
1 Vierteleinsatz ca. 19,5/18,6/18 cm aus Edelstahl mit
10 Federhaken ca. 17,5 cm hoch und
16 Federhaken ca. 10,5 cm hoch,
2 Segment-Gitterkörbe (Vierteleinsätze) inkl. Deckel
ca. 20/23/24,3 cm aus Edelstahl in 6 Fächer unterteilt,
1 Gitterkorb (Halbeinsatz) ca. 22,4/43,4/12,2 cm aus
Edelstahl,
1 Unterleggitterrahmen (Volleinsatz) ca. 43,3/43,3 cm
aus Edelstahl,
1 Modul (Halbeinsatz) ca. 22,2/47,1/18,5 cm aus
Edelstahl für max. 98 Pipetten,
2 Module (Halbeinsätze) ca. 23,2/48/20,3 cm aus
Edelstahl mit je 18 Düsen,
1 Abdecknetz (Halbeinsatz) ca. 21,6/45,6 cm,
2 Abdecknetze (Vierteleinsätze) ca. 20,6/20,6 cm,

z.B. MIELE, Modell PG 8504 oder gleichwertig
Menge: 1,000 Stk

**01.02.08 Aufstellung und Anschluss des Laborspülers**
Aufstellung und Anschluss des Laborspülers
durch den Kundendienst.
Menge: 1,000 Stk

**01.02.09 Inbetriebnahme und Einschulung des Laborspülers**
Inbetriebnahme und Einschulung des Laborspülers
durch den Kundendienst.
Menge: 1,000 Stk

**01.02.10 Kühlgerät explosionsgeschützt**
Kühlgerät explosionsgeschützt
Abmessungen ca. 60/60/86 cm,
Nutzinhalt ca. 160 Liter, explosionsgeschützer
Innenraum nach ATEX 95,
Mechanische Steuerung, Kühltemperatur mit Drehregler
stufenlos einstellbar von +1 bis +15 °C, digitale
Temperaturanzeige, Umluftkühlung, manuelle Abtauung und
Tauwasserentleerung,
nutzbare Fläche: ca. 51 x 41 cm, Belastbarkeit
Ablagefläche
bis zu 40 kg. Türanschlag rechts (wechselbar), Türe
sperrbar.

z.B. LIEBHERR, Modell LKexv 1800 MediLine oder
gleichwertig
Menge: 1,000 Stk

**01.02.11 Arbeitsplatte**
Arbeitsplatte
Maße ca. 300/75/4 cm,
aus Großflächen-Feinsteinzeugverbundplatte oder
gleichwertig,
inkl. 1 Ausschnitt für Laborspülbecken.

incl. Aufpreis für vorbeschriebene Arbeitsplatte des
Experimentiertisches  mit Wulstrandfliesen eingefasst
und chemikalien-beständig verfugt.
Menge: 1,000 Stk

**01.02.12 Laborspülbecken**
Laborspülbecken
Maße ca. 60/45/27 cm,
aus säurefestem Feinsteinzeug,
Becken-Innenlichte ca. 53/38/25 cm, mit Sieb, Standrohr
und Siphon.
Menge: 1,000 Stk

**01.02.13 Wasserstandsäule**
Wasserstandsäule
mit 2 Auslaufventilen mit Laborverschraubung,
für Kalt- und Warmwasser, Ausladung  ca.150 mm,
Ventilabstand ca. 150 mm, Höhe ca. 300 mm, Montagesatz
mit Verdrehsicherung, 2 Anschlussrohre aus Kupfer.
Menge: 1,000 Stk

**01.02.14 Gasstandsäule**
Gasstandsäule
für Versorgung mittels Gasflaschen mit 2
Gassteckkupplungen (V-förmig angeordnet),
Steckverbindungen selbsttätig schließend, Höhe ca. 90
mm (Höhenangabe ohne Drehknopf),
Montagesatz mit Verdrehsicherung, inkl. 1 m
Anschlussschlauch.
Menge: 1,000 Stk

**01.02.15 Handaugendusche**
Handaugendusche
für Tischmontage, Ausführung laut EN 15154 Teil 2,
medienführende Teile aus für Trinkwasser geeignetem
Kunststoff, Handgriff mit integrierter und
arretierender Auslösetaste, Ventil nicht selbsttätig
schließend, integrierter Rückflussverhinderer nach
EN 1717, breitstrahlender Duschkopf  mit
Staubschutzdeckel.

Schlauch Länge ca. 1,5 m, Anschluss G1/2"
Überwurfmutter mit Flachdichtung, Gewicht zur
unterstützenden Rückführung des Schlauches und
Auszugstopp zum Schutz der Anschlussinstallation.

Inkl. Sicherheitskennzeichen selbstklebend ca. 100/100
mm nach ISO 3864-1.
Menge: 1,000 Stk

**01.02.16 Rückwandplatte/Wandverkleidung**
Rückwandplatte/Wandverkleidung
Maße ca. 450/40 cm,
aus beschichteter Feinspanplatte - ca. 19 mm, Umleimer
aus ca. 2 mm starkem Voll-Kunststoff und gerundet, ohne
sichtbare Verschraubung an der Wand montiert.

incl. Aufpreis für Ausführung der Rückwand mit
Feinspanplatte beidseitig mit ca. 1 mm Belagsstärke,
ca. 2 mm Umleimer, Gesamtplattenstärke ca. 21 mm.
Menge: 1,000 Stk

**01.02.17 Doppelschukosteckdose**
Doppelschukosteckdose
mit erhöhtem integriertem Berührungsschutz.
Menge: 3,000 Stk

**01.02.18 Not-Aus-Taster mit Drehentriegelung.**
Not-Aus-Taster mit Drehentriegelung.
incl. Aufpreis für Ausführung des Not-Aus-Tasters mit
Schlüsselentriegelung.
Menge: 1,000 Stk

**01.02.19 Tropfrechen**
Tropfrechen
Maße ca. 45/63 cm,
aus Polypropylen, mit ca. 61 dicken und ca. 11 dünnen
Stäben sowie mit Ablaufrinne, links Ablaufstutzen mit
ca. 80 cm langem Gummischlauch, wandmontiert.
Menge: 2,000 Stk

**01.02.20 Reagenzienschrank**
Reagenzienschrank
Maße ca. 120/20/75 cm,
aus beschichteten Feinspanplatten, Korpus mind. 19 mm
stark, Rückwand mind. 10 mm stark,
Voll-Kunststoffkanten gerundet, ca. 2 mm stark.
Schrankaufhänger mit Aushängesicherung unsichtbar
hinter Rückwand montiert,
Tragkraft mind. 90 kg/Stück.
Ausstattung: Mittelhaupt, 4 höhenverstellbare
Drahtglasfachböden, ca. 6 mm.
Weitere Abmessungen, Konstruktions- und
Qualitätsmerkmale laut beiliegender Vorbedingungen.
Menge: 1,000 Stk

**01.02.21 Drehtüren für Reagenzienschrank**
2 Drehtüren für Reagenzienschrank,
aus beschichteten Feinspanplatten, mind. 19 mm stark,
mit eingebohrter Anschlagdämpfung,
Bänder kunststoffbeschichtet, mit automatischer
Zuhaltung, Griffolive.

incl. Aufpreis für Ausführung der Drehtüren mit
Zylinderschlosssperre mit Dreholive, 2
Flachbahnschlüssel.
Menge: 1,000 Stk

*Hinweis*

**01.02.22 Chemieunfallschrank**
Chemieunfallschrank
Maße ca. 60/20/75 cm,
aus beschichteten Feinspanplatten, Korpus und Front
mind. 19 mm stark, Rückwand mind. 10 mm stark,
Voll-Kunststoffkanten gerundet, ca. 2 mm stark,
Schrankaufhänger mit Aushängesicherung unsichtbar
hinter Rückwand montiert, Tragkraft mind. 90 kg/Stück.
1 Drehtür mit eingebohrter Anschlagdämpfung, rechts
(oder links) angeschlagen,
Bänder kunststoffbeschichtet, mit automatischer
Zuhaltung, Griffolive.
Ausstattung: 2 höhenverstellbare Drahtglasfachböden, 6
mm,
Spezialabsorber mit Farbindikator zum Aufsaugen und
Neutralisieren von Säuren, Laugen und Quecksilber.
Erst-Ausstattung:
1 Augenspülflasche, 1 Schutzbrille, 50
Mundschutzmasken, 100 Einmalhandschuhe, 1 Handschaufel
inkl. Handbesen, sowie 100 verschließbare Beutel zum
Aufnehmen und Entsorgen verschütteten Materials.
Weitere Abmessungen, Konstruktions- und
Qualitätsmerkmale laut beiliegender Vorbedingungen.

incl. Aufpreis für Ausführung der Drehtür mit
Zylinderschlosssperre mit Dreholive, 2
Flachbahnschlüssel.
Menge: 1,000 Stk

**01.02.23 Hängeschrank**
Hängeschrank
Maße ca. 60/45/75 cm,
aus beschichteten Feinspanplatten, Korpus und Front
mind. 19 mm stark, Rückwand mind. 10 mm stark,
Voll-Kunststoffkanten gerundet, ca. 2 mm stark.
Schrankaufhänger mit Aushängesicherung unsichtbar
hinter Rückwand montiert,
Tragkraft mind. 90 kg/Stück.
1 Drehtür mit eingebohrter Anschlagdämpfung, rechts
(oder links) angeschlagen, Bänder mit automatischer
Zuhaltung, Griffolive.
Ausstattung: 1 höhenverstellbarer Fachboden, 4
Fachbodenträger, davon 2 Fachbodenträger mit Fixierzapfen zur Fachbodensicherung in Fachböden eingebohrt.
Weitere Abmessungen, Konstruktions- und
Qualitätsmerkmale laut beiliegender Vorbedingungen.

incl. Aufpreis für Ausführung der Drehtür mit
Zylinderschlosssperre mit Dreholive, 2
Flachbahnschlüssel.
Menge: 4,000 Stk

**01.02.24 Chemikalienschrank**
Chemikalienschrank
Maße ca. 54,5/52/195 cm,
Schrank zur sicheren und vorschriftsmäßigen Lagerung
von´wassergefährdenden, nicht entzündbaren Chemikalien
in Arbeitsräumen. Korpus aus Stahlblech
pulverbeschichtet in RAL nach Abstimmung mit AG, 1
Drehtür aus Stahlblech pulverbeschichtet in RAL nach
Abstimmung mit dem AG, rechts (oder links)
angeschlagen, Zylinderschlosssperre mit Drehgriff.
Unten Zuluftöffnungen, zum Anschluss an technische
Lüftung vorbereitet (oben Abluftanschluss 75 NW).
Stellfüße für Niveauausgleich. Gewicht ca. 80 kg.
Ausstattung:
4 höhenverstellbare Fachböden und 1 Bodenauffangwanne
mit Lochblecheinsatz aus Stahlblech pulverbeschichtet
in RAL nach Abstimmung mit dem AG, oder aus verzinktem
Stahlblech.
Menge: 1,000 Stk

**01.02.25 Anschlusspauschale**
Pauschale
für den Anschluss der gelieferten zu entlüfteten
Einrichtung(en) an die bauseitige Abluftinstallation.
Detailangaben, Installationsangaben bzw.
Installationsplan laut Auftragnehmer.
Menge: 1,000 Stk

**01.02.26 Gefahrstoffschrank**
Gefahrstoffschrank
Maße ca. 59,6/61,6/196,8 cm,
Schrank zur sicheren und vorschriftsmäßigen Lagerung
von entzündbaren Chemikalien, typgeprüft gemäß EN
14470-1, Korpus und Drehtür außen aus Stahlblech
pulverbeschichtet nach RAL,
1 Drehtür mit Metallbügelgriff, rechts (oder links)
angeschlagen, Sperre mit Profilhalbzylinder,
Türfeststellanlage zur selbsttätigen Schließung im
Brandfall, Schließmechanik und Sicherheitselemente
korrosionsgeschützt außerhalb des Lagerraumes montiert,
mehrlagige Brandschutzisolierung mit
aufschäumenden Fugendichtungen. Zu- und Abluftkanäle im
Schrankinnenraum, zum Anschluss an technische Lüftung
vorbereitet (oben Zuluftöffnung und Abluftanschluss 75
NW).
Stellfüße für Niveauausgleich. Gewicht ca. 280 kg.
Ausstattung:
4 höhenverstellbare Fachböden und 1 Bodenauffangwanne
mit Lochblecheinsatz aus Stahlblech pulverbeschichtet
in RAL nach Abstimmung mit dem AG, oder aus verzinktem
Stahlblech.
Menge: 1,000 Stk

**01.02.27 Anschlusspauschale**
Pauschale
für den Anschluss der gelieferten zu entlüfteten
Einrichtung(en) an die bauseitige Abluftinstallation.
Detailangaben, Installationsangaben bzw.
Installationsplan laut Auftragnehmer.
Menge: 1,000 Stk

**01.02.28 Giftschrank**
Giftschrank
Maße ca. 38/42/36 cm,
Schrank zur Lagerung von Giften in Gefahrstoffschrank
eingebaut. Korpus und Drehtür aus Stahlblech
pulverbeschichtet nach RAL, 1 Drehtür, rechts (oder
links) angeschlagen, Möbelschließzylinder bündig
eingebaut. Gewicht ca. 10 kg.
Menge: 1,000 Stk

**01.02.29 Gefahrstoffschrank**
Gefahrstoffschrank,
Maße ca. 59,6/61,6/196,8 cm,
Schrank zur sicheren und vorschriftsmäßigen Lagerung
von entzündbaren Chemikalien, typgeprüft gemäß EN
14470-1, Korpus und Drehtür außen aus Stahlblech
pulverbeschichtet in RAL 1004 (sicherheitsgelb).
1 Drehtür mit Metallbügelgriff, rechts (oder links)
angeschlagen, Sperre mit Profilhalbzylinder,
Türfeststellanlage zur selbsttätigen Schließung im
Brandfall, Schließmechanik und Sicherheitselemente
korrosionsgeschützt außerhalb des Lagerraumes montiert,
mehrlagige Brandschutzisolierung mit
aufschäumenden Fugendichtungen. Zu- und Abluftkanäle im
Schrankinnenraum, zum Anschluss an technische Lüftung
vorbereitet (oben Zuluftöffnung und Abluftanschluss 75
NW).
Stellfüße für Niveauausgleich. Gewicht ca. 280 kg.
Ausstattung:
4 höhenverstellbare Fachböden und 1 Bodenauffangwanne
mit Lochblecheinsatz aus Stahlblech pulverbeschichtet
in RAL nach Abstimmung mit AG, oder aus verzinktem
Stahlblech.
Menge: 1,000 Stk

**01.02.30 Anschlusspauschale**
Pauschale
für den Anschluss der gelieferten zu entlüfteten
Einrichtung(en) an die bauseitige Abluftinstallation.
Detailangaben, Installationsangaben bzw.
Installationsplan laut Auftragnehmer.
Menge: 1,000 Stk

**01.02.31 Säuren- und Basenschrank**
Säuren- und Basenschrank
Maße ca.  59,7/60,3/196,5 cm,
Schrank zur sicheren und vorschriftsmäßigen Lagerung
von aggressiven, nicht entzündbaren Chemikalien.
Korpus und Drehtüren außen aus Stahlblech
pulverbeschichtet in RAL nach Abstimmung mit AG.
2 Drehtüren übereinander mit Metallbügelgriffen, rechts
(oder links) angeschlagen, getrennte Sperren mit
Profilhalbzylindern, Schließmechaniken
korrosionsgeschützt außerhalb der Lagerräume montiert.
Zweischalig aufgebaut, Innenflächen hochbeständig gegen
Säuren und Basen. Zwei Abteile mit umlaufenden
Kunststoff-Lippendichtungen zur getrennten Lagerung von
Säuren und Basen,
durch korrosionsbeständige metallfreie Lüftungskanäle
getrennt entlüftet, zum Anschluss an technische Lüftung
vorbereitet (oben Zuluftöffnungen und Abluftanschluss
75 NW).
Stellfüße für Niveauausgleich. Gewicht ca. 170 kg.

Ausstattung:
Je Abteil 3 Auszüge mit herausnehmbaren
Polypropylen-Wannen.
Menge: 1,000 Stk

**01.02.32 Anschlusspauschale**
Pauschale
für den Anschluss der gelieferten zu entlüfteten
Einrichtung(en) an die bauseitige Abluftinstallation.
Detailangaben, Installationsangaben bzw.
Installationsplan laut Auftragnehmer.
Menge: 1,000 Stk

**01.02.33 Chemikalienschrank**
Chemikalienschrank
Maße ca. 105,5/52/195 cm,
Schrank zur sicheren und vorschriftsmäßigen Lagerung
von wassergefährdenden, nicht entzündbaren Chemikalien
in Arbeitsräumen. Korpus aus Stahlblech
pulverbeschichtet in RAL nach Abstimmung mit AG, 2
Drehtüren aus Stahlblech pulverbeschichtet nach RAL,
Zylinderschlosssperre mit Drehgriff.
Unten Lüftungsöffnungen, zum Anschluss an technische
Lüftung vorbereitet (oben Abluftanschluss
75 NW).
Stellfüße für Niveauausgleich. Gewicht ca. 115 kg.

Ausstattung:
4 höhenverstellbare Fachböden und 1 Bodenauffangwanne
mit Lochblecheinsatz aus Stahlblech pulverbeschichtet
in RAL nach Abstimmung mit AG, oder aus verzinktem
Stahlblech.
Menge: 1,000 Stk

**01.02.34 Anschlusspauschale**
Pauschale
für den Anschluss der gelieferten zu entlüfteten
Einrichtung(en) an die bauseitige Abluftinstallation.
Detailangaben, Installationsangaben bzw.
Installationsplan laut Auftragnehmer.
Menge: 1,000 Stk

**01.02.35 Gasflaschen-Sicherheitsschrank**
Gasflaschen-Sicherheitsschrank
Maße ca. 59,8/61,5/205 cm
Sichere und vorschriftsmäßige Lagerung entzündbarer
oder toxischer Druckgase in Arbeitsräumen - geeignet
für bis zu 2 Druckgasflaschen à 50 Liter.
  Keine unbefugte Benutzung: Tür abschließbar mit
Profilzylinder (schließanlagenfähig)
  Einfache Aufstellung: integrierte Stellfüße zum
Ausgleich von Bodenunebenheiten
  Leichte Montage von Armaturen und Rohrleitungen:
  große Innenhöhe, umfangreiche
Durchführungsmöglichkeiten in der Schrankdecke
  Be- und Entlüftung: integriertes Be- und
Entlüftungssystem zum Anschluss (NW 75) an eine
technische
  Abluft, gleichmäßige Durchlüftung im
Schrankinnenraum vom Boden bis zur Decke
Menge: 1,000 Stk

**01.02.36 Abluftanschlussstutzen**
Abluftanschlussstutzen
aus schwerentflammbarem Polypropylen (PPS), Y-Element
mit 2 Kunststoff-Anschlussrohren Ø ca. 9 cm,
Bajonettverschlüsse für Anschlussstutzen der
Abluft-Anschlussschläuche und Schutzkappen,
2 Schutzkappen für Anschlussrohre unverlierbar mit
Abluftanschluss-/Übergangsstutzen verbunden.
Zum bauseitigen Anschluss (Montage) an bauseitige
Abluftverrohrung mit Rohr-Außendurchmesser
ca. 12,5 cm.
Menge: 1,000 Stk

**01.02.37 Lieferpauschale**
Lieferpauschale
für Lieferung und Vertragen eines fahrbaren Gasabzuges.
Menge: 1,000 Stk

**01.02.38 Anschlusspauschale**
Pauschale
für den Anschluss der gelieferten zu entlüfteten
Einrichtung(en) an die bauseitige Abluftinstallation.
Detailangaben, Installationsangaben bzw.
Installationsplan laut Auftragnehmer.
Menge: 1,000 Stk

**01.02.39 Wandanschlussblende**
Wandanschlussblend
Länge: ca. 205 cm
Breite: ca. 5 - 15 cm
aus beschichteter ca. 19 mm-Feinspanplatte, mit
Umleimer ca. 2 mm, in Frontfarbe, korpusbündig
montiert.
Menge: 1,000 Stk

**01.02.40 Wandanschlussabdeckung**
Wandanschlussabdeckung
Länge: ca. 56 cm
Breite: ca. 5 - 15 cm
aus beschichteter ca. 10 mm-Feinspanplatte, zur oberen
Abdeckung im Bereich der Wandanschlussblende.
Menge: 1,000 Stk

*Hinweis*

**01.02.41 Mehrzweckschrank**
Mehrzweckschrank
Maße ca.  90/56/205 cm
aus beschichteten Feinspanplatten, Korpus und Front
mind. 19 mm stark, Rückwand mind. 10 mm stark,
Voll-Kunststoffkanten gerundet, ca. 2 mm stark, 2
Drehtüren mit eingebohrter Anschlagdämpfung,
Bänder mit automatischer Zuhaltung, Griffolive.
Ausstattung: 4 höhenverstellbare Fachböden, je
Fachboden 4 Fachbodenträger, davon 2 Fachbodenträger
mit Fixierzapfen zur Fachbodensicherung in Fachböden
eingebohrt, Kunststoff-Sockelblende mit bodenseitiger
Dichtungslippe.
Weitere Abmessungen, Konstruktions- und
Qualitätsmerkmale laut beiliegender Vorbedingungen.

incl. Aufpreis für Ausführung der Drehtüren mit
Zylinderschlosssperre mit Dreholive, 2
Flachbahnschlüssel.
Menge: 1,000 Stk

**01.02.42 Deckseite**
Deckseite
Höhe: ca. 205 cm
Breite: ca. 56 cm
für seitliche Schrankverblendung, aus beschichteter ca.
19 mm-Feinspanplatte, Umleimer aus ca. 2 mm starkem
Voll-Kunststoff und gerundet, in Frontfarbe.

incl. Aufpreis für Ausführung der Deckseite mit
Feinspanplatte beidseitig mit ca. 1 mm Belagsstärke,
ca. 2 mm Umleimer, Gesamtplattenstärke ca. 21 mm.
Menge: 1,000 Stk

**01.02.43 Deckseite**
Deckseite
Höhe: ca. 205 cm
Breite: ca. 56 cm
für seitliche Schrankverblendung, aus beschichteter ca.
19 mm-Feinspanplatte, Umleimer aus ca. 2 mm starkem
Voll-Kunststoff und gerundet, in Frontfarbe.

incl. Aufpreis für Ausführung der Deckseite mit
Feinspanplatte beidseitig mit ca. 1 mm Belagsstärke,
ca. 2 mm Umleimer, Gesamtplattenstärke ca. 21 mm.
Menge: 1,000 Stk

**01.02.44 Mehrzweckschrank**
Mehrzweckschrank
Maße ca.  120/56/205 cm,
aus beschichteten Feinspanplatten, Korpus und Front
mind. 19 mm stark, Rückwand mind. 10 mm stark,
Voll-Kunststoffkanten gerundet, ca. 2 mm stark, 2
Drehtüren mit eingebohrter Anschlagdämpfung,
Bänder mit automatischer Zuhaltung, Griffolive.
Ausstattung: 4 höhenverstellbare Fachböden, je
Fachboden 4 Fachbodenträger, davon 2 Fachbodenträger
mit Fixierzapfen zur Fachbodensicherung in Fachböden
eingebohrt, Kunststoff-Sockelblende mit bodenseitiger
Dichtungslippe. Weitere Abmessungen, Konstruktions- und
Qualitätsmerkmale
laut beiliegender Vorbedingungen.

incl. Aufpreis für Ausführung der Drehtüren mit
Zylinderschlosssperre mit Dreholive, 2
Flachbahnschlüssel.
Menge: 2,000 Stk

**01.02.45 Mehrzweckschrank**
Mehrzweckschrank
Maße ca. 120/56/205 cm,
aus beschichteten Feinspanplatten, Korpus und Front
mind. 19 mm stark, Rückwand mind. 10 mm stark,
Voll-Kunststoffkanten gerundet ca. 2 mm stark, 2
Drehtüren mit eingebohrter Anschlagdämpfung,
Bänder mit automatischer Zuhaltung, Griffolive.
Ausstattung: Mittelhaupt, 8 höhenverstellbare
Fachböden, je Fachboden 4 Fachbodenträger,
davon 2 Fachbodenträger mit Fixierzapfen zur
Fachbodensicherung in Fachböden eingebohrt,
Kunststoff-Sockelblende mit bodenseitiger
Dichtungslippe.
Weitere Abmessungen, Konstruktions- und
Qualitätsmerkmale laut beiliegender Vorbedingungen.

incl. Aufpreis für Ausführung der Drehtüren mit
Zylinderschlosssperre mit Dreholive, 2
Flachbahnschlüssel.
Menge: 2,000 Stk

**01.02.46 Mehrzweckschrank**
Mehrzweckschrank
Maße ca. 120/45/205 cm,
aus beschichteten Feinspanplatten, Korpus und Front
mind. 19 mm stark, Rückwand mind. 10 mm stark,
Voll-Kunststoffkanten gerundet, ca. 2 mm stark, 2
Drehtüren mit eingebohrter Anschlagdämpfung,
Bänder mit automatischer Zuhaltung, Griffolive.
Ausstattung: 4 höhenverstellbare Fachböden, je
Fachboden 4 Fachbodenträger, davon 2 Fachbodenträger
mit Fixierzapfen zur Fachbodensicherung in Fachböden
eingebohrt, Kunststoff-Sockelblende mit bodenseitiger
Dichtungslippe.
Weitere Abmessungen, Konstruktions- und
Qualitätsmerkmale laut beiliegender Vorbedingungen.

incl. Aufpreis für Ausführung der Drehtüren mit
Zylinderschlosssperre mit Dreholive, 2
Flachbahnschlüssel.
Menge: 1,000 Stk

**01.02.47 Wandanschlussblende**
Wandanschlussblende
Länge: ca.  205 cm
Breite:  ca. 5 - 15 cm
aus beschichteter ca. 19 mm-Feinspanplatte, mit
Umleimer ca. 2 mm, in Frontfarbe, korpusbündig
montiert.
Menge: 1,000 Stk

**01.02.48 Wandanschlussabdeckung**
Wandanschlussabdeckung
Länge: ca. 45 cm
Breite:  ca. 5 - 15 cm
aus beschichteter ca. 10 mm-Feinspanplatte, zur oberen
Abdeckung im Bereich der Wandanschlussblende.
Menge: 1,000 Stk

*Hinweis*

**01.02.49 Deckseite**
Deckseite
Höhe: ca. 205 cm
Breite: ca. 60 cm
für seitliche Schrankverblendung, aus beschichteter ca.
19 mm-Feinspanplatte, Umleimer aus ca. 2 mm starkem
Voll-Kunststoff und gerundet, in Frontfarbe.

incl. Aufpreis für Ausführung der Deckseite mit
Feinspanplatte beidseitig mit ca. 1 mm Belagsstärke,
ca. 2 mm Umleimer, Gesamtplattenstärke ca. 21 mm.
Menge: 4,000 Stk

**01.02.50 Mehrzweckschrank**
Mehrzweckschrank
Maße ca. 120/56/205 cm,
aus beschichteten Feinspanplatten, Korpus und Front
mind. 19 mm stark, Rückwand mind. 10 mm stark,
Voll-Kunststoffkanten gerundet, ca. 2 mm stark, 2
Drehtüren mit eingebohrter Anschlagdämpfung,
Bänder mit automatischer Zuhaltung, Griffolive.
Ausstattung: 4 höhenverstellbare Fachböden, je
Fachboden 4 Fachbodenträger, davon 2 Fachbodenträger
mit Fixierzapfen zur Fachbodensicherung in Fachböden
eingebohrt, Kunststoff-Sockelblende mit bodenseitiger
Dichtungslippe.
Weitere Abmessungen, Konstruktions- und
Qualitätsmerkmale laut beiliegender Vorbedingungen.

incl. Aufpreis für Ausführung der Drehtüren mit
Zylinderschlosssperre mit Dreholive, 2
Flachbahnschlüssel.
Menge: 4,000 Stk

**01.02.51 Mehrzweckschrank**
Mehrzweckschrank
Maße ca. 120/56/205 cm,
aus beschichteten Feinspanplatten, Korpus und Front
mind. 19 mm stark, Rückwand mind. 10 mm stark,
Voll-Kunststoffkanten gerundet ca. 2 mm stark, 2
Drehtüren mit eingebohrter Anschlagdämpfung,
Bänder mit automatischer Zuhaltung, Griffolive.
Ausstattung: Mittelhaupt, 8 höhenverstellbare
Fachböden, je Fachboden 4 Fachbodenträger, davon 2
Fachbodenträger mit Fixierzapfen zur Fachbodensicherung
in Fachböden eingebohrt,
Kunststoff-Sockelblende mit bodenseitiger
Dichtungslippe.
Weitere Abmessungen, Konstruktions- und
Qualitätsmerkmale laut beiliegender Vorbedingungen.

incl. Aufpreis für Ausführung der Drehtüren mit
Zylinderschlosssperre mit Dreholive, 2
Flachbahnschlüssel.
Menge: 4,000 Stk

**01.02.52 Aufpreis Drehtüren**
Aufpreis für Ausführung der Drehtüren mit
Zylinderschlosssperre mit Dreholive, 2
Flachbahnschlüssel.
Menge: 4,000 Stk

**01.02.53 Sichtrückwand**
Sichtrückwand
Maße ca. 240/1,9/205 cm,
zur Verblendung der Rückseite von Unterschränken, aus
beschichteter ca. 19 mm-Feinspanplatte,
in Frontfarbe, ohne sichtbare Verschraubung montiert,
Umleimer aus ca. 2 mm starkem Voll-Kunststoff und
gerundet, inkl. Kunststoff-Sockelblende mit
bodenseitiger Dichtungslippe.

incl. Aufpreis für Ausführung der Sichtrückwand mit
Feinspanplatte beidseitig mit ca. 1 mm Belagsstärke,
ca. 2 mm Umleimer, Gesamtplattenstärke ca. 21 mm.
Menge: 4,000 Stk

*Hinweis*

**01.02.54 Schreibtisch**
Schreibtisch
Maße ca. 180/80/76 cm,
Arbeitsplatte ca. 2,4 cm stark, mit ca. 1 mm starker
Schichtstoffplatte belegt, samt Gegenverleimung, Kanten
aus ca. 2 mm starkem Voll-Kunststoff und gerundet.
4-Fuß-Zargengestell aus pulverbeschichtetem Stahlrohr,
mit höhenverstellbaren Filz-Bodengleitern ausgestattet.
Weitere Abmessungen, Konstruktions- und
Qualitätsmerkmale laut beiliegender Vorbedingungen.
Menge: 2,000 Stk

**01.02.55 Ladencontainer**
Ladencontainer
Maße ca.  43,5/58/56 cm,
aus beschichteten Feinspanplatten - ca. 19 mm, Kanten
aus ca. 2 mm starkem Voll-Kunststoff und gerundet, auf
feststellbaren Lenkrollen.
Ausstattung:
3 Organisations-Metallschubladen mit
Seitenwandbohrungen zum Einsatz von Trennstegen mit
Teilauszug auf Wälzlagerführung aus verzinktem Stahl,
Selbsteinzug und integrierter Schubladendämpfung,
Führungs-Tragkraft je Schublade mind. 25 kg, 1
Utensilienlade mit kugel- oder wälzlagergeführtem
Teilauszug, Führungs-Tragkraft je Schublade mind. 10
kg, mit Zentralsperre ausgestattet, Ladenführungen
verdeckt, Auszugsperre, Ladenvorderstücke mit
Metallbügelgriff.
Weitere Abmessungen, Konstruktions- und
Qualitätsmerkmale laut beiliegender Vorbedingungen.
Menge: 2,000 Stk

**01.02.56 Ladentrennsteg für Organisationslade,**
Ladentrennsteg für Organisationslade,
für Format DIN A 4, doppelwandig, mit Einrastfeder.
Menge: 2,000 Stk

**01.02.57 Ladentrennsteg quer,**
Ladentrennsteg quer,
für Format DIN A 5, aus Stahl.
Menge: 2,000 Stk

**01.02.58 Drehstuhl mit Kunststoff-Sitzschale**
Drehstuhl mit Fußring und Kunststoff-Sitzschale,
Sitzfläche gepolstert.

Fünffuß-Drehkreuz aus pulverbeschichtetem
Aluminiumdruckguss, auf Lenkrollen mit weicher
Lauffläche,
Stuhlsäule pulverbeschichtet.
höhenverstellbar, Innenteil pulverbeschichtet,
Außenring aus verchromtem Stahlrohr. Sitzhöhe durch
Gasdruckfeder von ca. 48 bis 65 cm stufenlos
verstellbar.
Sitzschale mit Griffloch, farbig nach Abstimmung AG.

Oberfläche der Sitzschale für erhöhte
Kratzbeständigkeit und für  hohe Belastbarkeit, sehr
gute Chemikalienbeständigkeit, ergonomisch geformt,
hoher Sitzkomfort durch hochelastische Lehne.
Rückenlehne tailliert, Sitzschale am Säulengestell
verschraubt.
Inklusive Sitzpolster zum Schutz vor Beschädigung.

Polsterung: Formstablier Schaumstoff ca. 1,5 cm stark,
an Sitzschalensitzfläche angepasst.
Bezugstoff: 100 % Polyester Trevira CS oder
gleichwertig, Scheuerfestigkeit mind. 80.000
Martindale.
Stuhl geeignet für bewegungsaktives Sitzen.
Menge: 2,000 Stk

**01.02.59 Ansatztisch fahrbar**
Ansatztisch fahrbar
Maße ca. 60/75/91 cm,
Arbeitsplatte mit großformatigen Laborfliesen,
Plattenstärke ca. 4 cm, die tiefergesetzte Ablage ist
ca. 2 cm stark, aus beschichteter Feinspanplatte,
Kanten aus ca. 2 mm starkem Voll-Kunststoff
und gerundet.
Gestell aus pulverbeschichtetem Vierkantstahlrohr mit
feststellbaren Lenkrollen.
Weitere Abmessungen, Konstruktions- und
Qualitätsmerkmale laut beiliegender Vorbedingungen.
Menge: 10,000 Stk

**01.02.60 Aufpreis Arbeitsplatte**
Aufpreis für vorbeschriebene Arbeitsplatte mit
Wulstrandfliesen
eingefasst und chemikalien-beständig verfugt.
Menge: 10,000 Stk

**01.02.61 Erste-Hilfe-Kasten,**
Erste-Hilfe-Kasten,
staubdicht und spritzwassergeschützt, Inneneinteilungen
zur übersichtlichen Aufbewahrung, wandmontiert,
komplett gefüllt laut DIN 13157.
Menge: 1,000 Stk

**01.02.62 Feuerlöschdecke laut EN 1869**
Feuerlöschdecke laut EN 1869
Maße ca. 180/160 cm,
inkl. Löschdeckenbehälter, ca. 31/13/31 cm, aus
Stahlblech, in der Farbe RAL 3000 (rot) lackiert,
Klappe mit Aufschrift "Löschdecke", wandmontiert.
Menge: 1,000 Stk

#### LVStufe 01.03 Physik-Lehrsaal RS

*Hinweis*
(Schematische Darstellung Physik Lehrsaal RS ohne
Maßstab. Auszug aus Werkplanung)

*Hinweis*

**01.03.01 Lehrer-Experimentiertisch**
Lehrer-Experimentiertisch
Abmessungen: ca. 255/75/91 cm, freistehende Ausführung,
Arbeitsplatte aus
Großflächen-Feinsteinzeugverbundplatte oder
gleichwertig,
Plattenmaße ca. 255/75/4 cm, inkl. Ausschnitt für
Laborbecken, an den Ecken aus pulverbeschichtetem
Formrohr ca. 50/30/2 mm.
Unterschränke aus beschichteten Feinspanplatten Korpus
und Front mind. 19 mm stark, Voll-Kunststoffkanten
gerundet, ca. 2 mm stark, darunter (von links nach
rechts):

1 Unterbauschrank für Wasserversorgung
Maße ca. 75/62/87 cm,
2 Drehtüren, mit eingebohrter Anschlagdämpfung,
Bänder pulverbeschichtet mit automatischer Zuhaltung,
Zylinderschlosssperre mit Dreholive, 2
Flachbahnschlüssel, je 2 Lüftungsgitter (unten und
oben),
oben ein ca. 20 cm hoher Energieraum mit Energiezarge
aus pulverbeschichtetem Stahlblech und abnehmbarer
Installationsblende.

Ausstattung:
1 Einlegeboden (im unteren Schrankbereich).
Sockelblenden mit bodenseitigen Dichtungslippen.

1 Unterbauschrank
Maße ca. 45/62/87 cm,
1 Drehtür, rechts (oder links) angeschlagen, mit
eingebohrter Anschlagdämpfung,
Bänder pulverbeschichtet mit automatischer Zuhaltung,
Zylinderschlosssperre mit Dreholive,
2 Flachbahnschlüssel, 2 Lüftungsgitter (oben und
unten), oben ein ca. 20 cm hoher Energieraum mit
Energiezarge aus pulverbeschichtetem Stahlblech und
abnehmbarer Installationsblende,
darunter abnehmbarer Zwischenboden, Sichtrückwand.

Ausstattung:
1 Einlegeboden (im unteren Schrankbereich).
Sockelblenden mit bodenseitigen Dichtungslippen.

1 Unterbauschrank für Elektroverteiler
Maße ca. 60/62/87 cm,
aus beschichteten Feinspanplatten Korpus und Front
mind. 19 mm stark, Schrankrückwand aus Hartfaserplatte
mind. 4 mm stark, Schubladenböden und -rückwände mind.
16 mm stark, Voll-Kunststoffkanten gerundet, ca. 2 mm
stark.
Lehrerseitig oben ein ca. 20 cm hoher Energieraum mit
Energiezarge aus pulverbeschichtetem Stahlblech und
abnehmbarer Installationsblende.
3 Metallzargen-Schubladen, Zargenhöhe mind. 9 cm,
Vollauszüge verdeckt montiert, mit Selbsteinzug und
Schubladendämpfung, Führungs-Nennlänge mind. 40 cm,
Führungs-Tragkraft je Schublade mind. 40 kg,
Ladenblenden mit eingebohrter Anschlagdämpfung, je 1
Metallbügelgriff.

Ausstattung:
1 Einlegeboden (im unteren Schrankbereich),
schülerseitig Nische für den Einbau eines
Elektroverteilers,
Korpus feuerhemmend, 1 feuerhemmende Drehtür, rechts
(oder links) angeschlagen, mit eingebohrter
Anschlagdämpfung, Bänder mit automatischer Zuhaltung,
Zylinderschlosssperre mit Bündigzylinder, 2
Flachbahnschlüssel.
Sockelblenden mit bodenseitigen Dichtungslippen.

1 Unterbauschrank für Lehrer-Experimentierschalttafel
Maße ca. 60/62/87 cm,
1 Frontblende für Lehrer-Experimentierschalttafel mit
eingebohrter Anschlagdämpfung,
1 Metallbügelgriff, oben ein ca. 20 cm hoher
Energieraum mit Energiezarge aus
pulverbeschichtetem Stahlblech und abnehmbarer
Installationsblende.
Sockelblenden mit bodenseitigen Dichtungslippen.

Experimentiertisch mit Sichtrückwand ausgestattet.
Weitere Abmessungen, Konstruktions- und
Qualitätsmerkmale laut beiliegender Vorbedingungen.
Menge: 1,000 Stk

**01.03.02 Aufpreis Arbeitsplatte**
Aufpreis für Arbeitsplatte des vorbeschriebenen
Experimentiertisches mit Wulstrandfliesen eingefasst
und chemikalien-beständig verfugt.
Menge: 1,000 Stk

**01.03.03 Ausführung des Experimentiertisches**
Ausführung des Experimentiertisches
mit Profildeckseiten ca. 3/62/87 cm, links und rechts.
Menge: 2,000 Stk

**01.03.04 Laborspülbecken**
Laborspülbecken
Maße ca. 45/45/27 cm,
aus säurefestem Feinsteinzeug, Becken-Innenlichte ca.
38/38/25 cm, mit Sieb, Standrohr und Siphon.
Menge: 1,000 Stk

**01.03.05 Wasserstandsäule**
Wasserstandsäule
mit 2 Auslaufventilen mit Laborverschraubung,
für Kalt- und Warmwasser, Ausladung ca. 150 mm,
Ventilabstand ca. 150 mm, Höhe ca. 300 mm, Montagesatz
mit Verdrehsicherung, 2 Anschlussrohre aus Kupfer.
Menge: 1,000 Stk

**01.03.06 Spritzschutzwand fix**
Spritzschutzwand fix
Maße ca. 119/20/99 cm,
Sicherheitsglasscheibe ca. 100/85 cm, mit gerundeten
Ecken, in Tisch-Anbaukoffer mit Gegen- gewichtsanlage
ausfahrbar.
Im ausgefahrenen Zustand ca. 143 cm hoch.
Anbaukoffer aus beschichteten Feinspanplatten mind. 19
mm stark, obere Schlitzöffnung mit
Kunststoff-Winkelprofil eingefasst, schülerseitig an
Lehrer-Experimentiertisch montiert.
Sockel mit bodenseitiger Dichtungslippe.
Weitere Abmessungen, Konstruktions- und
Qualitätsmerkmale laut beiliegender Vorbedingungen.
Menge: 1,000 Stk

**01.03.07 Lehrer-Experimentierschalttafel**
Lehrer-Experimentierschalttafel
Einbaugerät für Tisch-Unterbau, auf Teleskopschienen
ausziehbar,
Lackierung in RAL nach Abstimmung mit AG.
Anschluss: 230 V / 50 Hz, Vorsicherung 1-pol. C 16 A,
Netzschaltung über Netzschütz, mit Doppeltaster EIN/AUS
mit Betriebsleuchte,
eingebaute Abnahmebuchsen für ERDE.
Zusätzliche Wahlleitungsbuchsen 1 - 4, mit
Anschlussleitung
5 x 4 mm², 2,5 m.

Abnahmen:
Wechselstrom 030 V / 40 A umschaltbar auf
Wechselstrom 060 V / 20 A umschaltbar auf
Gleichstrom 025 V / 40 A umschaltbar auf
Gleichstrom 050 V / 20 A.
Wechselstrom und Gleichstrom an getrennten
Buchsenpaaren abnehmbar, stufenlos und verlustlos
einstellbar, Trenntrafo nach EN 61558-2-4 für
galvanische Netztrennung, mit analogem Voltmeter und
Amperemeter, Gleichrichtung in
Wechselstrom-Brückenschaltung, Restwelligkeit der
Gleichspannung durch zusätzlich eingebaute
Siebkondensatoren ca. 5 %. Absicherung über thermische
Schutzschalter.

Gerät geprüft, einbaufertig, mit Bedienungsanweisung.
Prüfzeichen: GS-Zeichen, CE-Kennzeichnung oder
gleichwertiges Gütezeichen gem. Vorbemerkungen.
In den Unterbauschrank Elektro des
Lehrer-Experimentiertisches eingebaut, inkl.
Verkabelung.
Menge: 1,000 Stk

**01.03.08 Not-Aus-Überwachung**
Not-Aus-Überwachung
für bis zu 8 Schüler-Energiesäulen bestehend aus:

bis zu 8 rote Meldeleuchten inkl. LED,
Beschriftung "Schüler-Energiesäule 1 bis zu 8" und
Verkabelung.
Quittierung nur vom Lehrer-Experimentiertisch aus
möglich. Anzeige für gedrückten Not-Aus-
Taster erlischt nach ca. 1 Stunde. Bei erneuter
Inbetriebnahme der Not-Aus-Überwachung wird
der gedrückte Not-Aus-Taster bis zur Quittierung wieder
angezeigt.
Anzeigeelemente für Not-Aus-Überwachung in Energiezarge
des Lehrer-Experimentiertisches
eingebaut, Steuerung in Elektro-Verteiler eingebaut.

Steuerung z.B Siemens LOGO! 230RCo (Logikmodul) oder
gleichwertig
Menge: 1,000 Stk

**01.03.09 Not-Aus-Taster mit Drehentriegelung.**
Not-Aus-Taster mit Drehentriegelung.

incl. Aufpreis für Ausführung des Not-Aus-Tasters mit
Schlüsselentriegelung.
Menge: 1,000 Stk

**01.03.10 Elektro-Verteiler**
Elektro-Verteiler
Maße ca. 505/82/700 mm,
mit 4 Hutschienen, Schutzleiteranschluss und 4
Isolierstoff-Einsatzblenden mit Beschriftungsleisten
ausgestattet.
Stahlblechgehäuse pulverbeschichtet in RAL nach
Abstimmung mit AG.
Schülerseitig in den Unterbauschrank Elektro des
Lehrer-Experimentiertisches eingebaut.
Menge: 1,000 Stk

**01.03.11 Notwendige Ausstattung**
Notwendige Ausstattung
für den Elektro-Verteiler, inkl. Verdrahtung, wie z. B.
FI-Schutzschalter, Schütz, diverse
Sicherungsautomaten, Abschlussplatten, Reihen- und
Erdungsklemmen, usw.
Menge: 1,000 Stk

**01.03.12 HDMI-Steckdose,**
HDMI-Steckdose,
Buchse / Buchse,
Anschlussblende mit kurzer Kabelpeitsche, inkl.
Montagerahmen und Blind-Halbblende.
Menge: 1,000 Stk

**01.03.13 VGA-Steckdose, 15-polig,**
VGA-Steckdose, 15-polig,
Buchse / Buchse,
Anschlussblende mit kurzer Kabelpeitsche, inkl.
Montagerahmen und Blind-Halbblende.
Menge: 1,000 Stk

**01.03.14 RJ45-Steckdose mit 2 Schrägauslässen,**
RJ45-Steckdose mit 2 Schrägauslässen,
Kat. 6, 2 Steckbuchsen vorne (8-polig),
rückseitig mit Anschlussbuchsen für Patchkabel, incl.
Anschluss
Menge: 1,000 Stk

**01.03.15 USB-Steckdose Typ A (2.0 kompatibel),**
USB-Steckdose Typ A (2.0 kompatibel),
Buchse A / Buchse A,
Anschlussblende mit kurzer Kabelpeitsche, inkl.
Montagerahmen und Blind-Halbblende.
Menge: 1,000 Stk

**01.03.16 USB-Steckdose Typ B (2.0 kompatibel),**
USB-Steckdose Typ B (2.0 kompatibel),
Buchse B / Buchse A,
Anschlussblende mit kurzer Kabelpeitsche, inkl.
Montagerahmen und Blind-Halbblende.
Menge: 1,000 Stk

**01.03.17 Doppelschukosteckdose**
Doppelschukosteckdose
mit erhöhtem integriertem Berührungsschutz.
Menge: 4,000 Stk

**01.03.18 Schalter EIN/AUS 2-polig mit Kontrolllampe,**
Schalter EIN/AUS 2-polig mit Kontrolllampe,
für audiovisuelle Geräte und LCD-Multimedia-Projektor.
Menge: 1,000 Stk

**01.03.19 Hohlwanddose, 1fach,**
Hohlwanddose, 1fach,
mit Blindabdeckung.
Menge: 2,000 Stk

**01.03.20 Drehstuhl mit Fußring und Kunststoff-Sitzschale,**
Drehstuhl mit Fußring und Kunststoff-Sitzschale,
Sitzfläche gepolstert.

Drehstuhl aus pulverbeschichtetem Aluminiumdruckguss,
auf Lenkrollen mit weicher Lauffläche,
Stuhlsäule pulverbeschichtet, höhenverstellbar,
Innenteil pulverbeschichtet, Außenring aus verchromtem
Stahlrohr. Sitzhöhe durch Gasdruckfeder von ca. 48 bis
65 cm stufenlos verstellbar.
Sitzschale mit Griffloch, farbig nach Abstimmung AG.

Oberfläche der Sitzschale für erhöhte
Kratzbeständigkeit und für  hohe Belastbarkeit, sehr
gute Chemikalienbeständigkeit, ergonomisch geformt,
hoher Sitzkomfort durch hochelastische Lehne.
Rückenlehne tailliert,  Sitzschale am Säulengestell
verschraubt.
Inklusive Sitzpolster zum Schutz vor Beschädigung.

Polsterung: Formstablier Schaumstoff ca. 1,5 cm stark,
an Sitzschalensitzfläche angepasst.
Bezugstoff: 100 % Polyester Trevira CS oder
gleichwertig,
Scheuerfestigkeit mind. 80.000 Martindale.
Stuhl geeignet für bewegungsaktives Sitzen

incl. Aufpreis für die Ausführung des Drehkreuzes aus
poliertem Aluminiumdruckguss.
Menge: 1,000 Stk

**01.03.21 Ansatztisch fahrbar**
Ansatztisch fahrbar
Maße ca. 60/75/91 cm,
Arbeitsplatte mit großformatigen Laborfliesen,
Plattenstärke ca. 4 cm,die tiefergesetzte Ablage ist
ca. 2 cm stark, aus beschichteter Feinspanplatte,
Kanten aus ca. 2 mm starkem Voll-Kunststoff und
gerundet.

Gestell aus pulverbeschichtetem Vierkantstahlrohr, mit
feststellbaren Lenkrollen
Weitere Abmessungen, Konstruktions- und
Qualitätsmerkmale laut beiliegender Vorbedingungen.
Menge: 1,000 Stk

**01.03.22 Aufpreis Arbeitsplatte**
Aufpreis Arbeitsplatte für vorbeschriebenen
Ansatzfahrtisch
mit Wulstrandfliesen eingefasst und
chemikalien-beständig verfugt.
Menge: 1,000 Stk

*Hinweis*

**01.03.23 Schüler-Übungstisch zweisitzig**
Schüler-Übungstisch zweisitzig
Maße ca. 120/75/76 cm,
Tischplatte ca. 19 mm stark, Feinspanplatte beidseitig
melaminharzbeschichtet,
darunter 2 Drahtgitterablagen, pulverbeschichtet in RAL
nach Abstimmung mit AG.
Zargengestell aus pulverbeschichtetem
Vierkantstahlrohr, mit höhenverstellbaren Kunststoff-
Bodengleitern.
Weitere Abmessungen, Konstruktions- und
Qualitätsmerkmale laut beiliegender Vorbedingungen.

incl. Aufpreis für die Ausführung des Tisches mit
beleimter Tischplatte, d. h. Platte mit ca. 1 mm
starker
Schichtstoffplatte belegt, samt Gegenverleimung.

Angebotene Belagstärke:  mm

incl. Aufpreis für die Ausführung der Tischplatte mit
Kanten aus ca. 5 mm starkem Voll-Kunststoff und weich
gerundet.
Menge: 16,000 Stk

**01.03.24 Energiekanal Aluminium**
Energiekanal Aluminium
Maße ca. 120/65/130 mm,
Elektro-Installationskanal aus eloxiertem Aluminium,
bestehend aus rechteckigem Grundprofil (Unterteil) und
innenliegender, aufschnappbarer Deckelblende (Oberteil)
mit ca. 80 mm Breite, inkl. beidseitig Endabschlüssen
aus Aluminium, Erdungsset bestehend aus Klemmen,
Anschlüssen und Erdungsleitungen für die durchgängige
Erdung aller elektrisch leitfähigen Bauteile, für
Montage auf Arbeitsplatte.
Menge: 16,000 Stk

**01.03.25 Bodenanschlusskanal aus Aluminium.**
Menge: 4,000 Stk

**01.03.26 Doppelschukosteckdose**
Doppelschukosteckdose
mit erhöhtem integriertem Berührungsschutz.
Menge: 16,000 Stk

**01.03.27 Not-Aus-Taster mit Drehentriegelung.**
Not-Aus-Taster mit Drehentriegelung.
incl. Aufpreis für Ausführung des Not-Aus-Tasters mit
Schlüsselentriegelung.
Menge: 16,000 Stk

**01.03.28 Bodenbefestigung (pro Tisch),**
Bodenbefestigung (pro Tisch),
4 pulverbeschichtete Metallwinkel für die Montage an
Tischgestell und Fußboden,
Metallwinkel aus Flachstahl ca. 25/3 mm, Schenkellängen
ca. 60/40 mm, Schenkelenden halbkreisförmig
ausgebildet, inkl. Befestigungsschrauben und
Bodenmontage.
Menge: 16,000 Stk

**01.03.29 Schülerstuhl mit Kunststoff-Sitzschale (Freischwinger)**
Schülerstuhl mit Kunststoff-Sitzschale (Freischwinger)
Sitzflächenhöhe ca. 46 cm,
Gestell aus pulverbeschichtetem Stahlrohr,
Gestellkonstruktion mit ergonomischem Effekt für
komfortable Neigung nach vorne und auch nach hinten,
bodenseitig mit Verbindungssprosse für hohe Stabilität,
mit Montageplatte für Sitzschale und
mit Bodengleiter aus glasfaserverstärktem Polyamid
ausgestattet, Filz-Gleitfläche als Wechseleinsatz
ausgeführt, Aufhängegleitschutz aus rutschhemmendem
Kunststoff, Stuhl stapelbar.

Sitzschale mit Griffloch, farbig nach Abstimmung mit
AG.
Oberfläche der Sitzschale für erhöhte
Kratzbeständigkeit und für hohe Belastbarkeit, sehr
gute Chemiekalienbeständigkeit, ergonomisch geformt;
hoher Sitzkomfort durch elastische Lehne. Rückenlehne
tailliert, Sitzschale am Gestell befestigt.
Menge: 32,000 Stk

*Hinweis*

**01.03.30 Wandanschlussblende**
Wandanschlussblende
Länge: ca.  87 cm
Breite:  ca. 5 - 15 cm
aus beschichteter ca. 19 mm-Feinspanplatte, mit
Umleimer ca. 2 mm, in Frontfarbe, korpusbündig
montiert.
Menge: 1,000 Stk

**01.03.31 Unterschrank für Wasserversorgung**
Unterschrank für Wasserversorgung
Maße ca. 60/56/87 cm,
aus beschichteten Feinspanplatten Korpus und Front
mind. 19 mm stark, Voll-Kunststoffkanten gerundet, ca.
2 mm stark, 1 Drehtür, rechts (oder links)
angeschlagen, mit eingebohrter Anschlagdämpfung, Bänder
pulverbeschichtet mit automatischer Zuhaltung,
Zylinderschlosssperre mit Dreholive,
2 Flachbahnschlüssel, 2 Lüftungsgitter (oben und
unten).
Ausstattung: 1 Einlegeboden (im unteren
Schrankbereich).
Sockelblende mit bodenseitiger Dichtungslippe.
Weitere Abmessungen, Konstruktions- und
Qualitätsmerkmale laut beiliegender Vorbedingungen.
Menge: 1,000 Stk

**01.03.32 Arbeitsplatte für Unterschrank**
Arbeitsplatte für Unterschrank
ca. 70/70/4 cm,
aus Großflächen-Feinsteinzeugverbundplatte,
Steinzeugformat  ca. 60/60 cm bzw. 90/60 cm,
mit Wulstrandfliesen eingefasst und
chemikalienbeständig verfugt, inkl. Ausschnitt für
Laborspülbecken.
Menge: 1,000 Stk

**01.03.33 Laborspülbecken**
Laborspülbecken
Maße ca.  45/45/27 cm,
aus säurefestem Feinsteinzeug, Becken-Innenlichte ca.
38/38/25 cm, mit Sieb, Standrohr und Siphon.
Menge: 1,000 Stk

**01.03.34 Wasserstandsäule**
Wasserstandsäule
mit 2 Auslaufventilen mit Laborverschraubung,
für Kalt- und Warmwasser, Ausladung ca. 150 mm,
Ventilabstand ca. 150 mm, Höhe ca. 300 mm, Montagesatz
mit Verdrehsicherung, 2 Anschlussrohre aus Kupfer.
Menge: 1,000 Stk

**01.03.35 Handaugendusche**
Handaugendusche
für Tischmontage, Ausführung laut EN 15154 Teil 2,
medienführende Teile aus für Trinkwasser geeignetem
Kunststoff, Handgriff mit integrierter und
arretierender Auslösetaste, Ventil nicht selbsttätig
schließend, integrierter Rückflussverhinderer nach
EN 1717, breitstrahlender Duschkopf  mit
Staubschutzdeckel.

Schlauch Länge ca. 1,5 m, Anschluss G1/2"
Überwurfmutter mit Flachdichtung, Gewicht zur
unterstützenden Rückführung des Schlauches und
Auszugstopp zum Schutz der Anschlussinstallation.

Inkl. Sicherheitskennzeichen selbstklebend ca. 100/100
mm nach ISO 3864-1.
Menge: 1,000 Stk

**01.03.36 Deckseite**
Deckseite
Maße ca. 87/80 cm,
für seitliche Schrankverblendung, aus beschichteter ca.
19 mm-Feinspanplatte, Umleimer aus ca. 2 mm starkem
Voll-Kunststoff und gerundet, in Frontfarbe.

incl. Aufpreis für Ausführung der Deckseite mit
Feinspanplatte beidseitig mit ca. 1 mm Belagsstärke,
ca.  2 mm Umleimer, Gesamtplattenstärke ca. 21 mm.
Menge: 1,000 Stk

**01.03.37 Rückwandplatte/Wandverkleidung**
Rückwandplatte/Wandverkleidung
Maße ca. 70/40 cm,
aus beschichteter Feinspanplatte - ca. 19 mm, Umleimer
aus ca. 2 mm starkem Voll-Kunststoff und gerundet, ohne
sichtbare Verschraubung an der Wand montiert.

incl. Aufpreis für Ausführung der Rückwand mit
Feinspanplatte beidseitig mit ca. 1 mm Belagsstärke,
ca. 2 mm Umleimer, Gesamtplattenstärke ca. 21 mm.
Menge: 1,000 Stk

**01.03.38 Ausschnitt Rückwand**
Ausschnitt in der Rückwand des Unterschrankes für die
bauseitigen Wasseranschlüsse usw.
Menge: 3,000 Stk

**01.03.39 Chemieunfallschrank**
Chemieunfallschrank
Maße ca. 60/20/75 cm,
aus beschichteten Feinspanplatten, Korpus und Front
mind. 19 mm stark, Rückwand mind. 10 mm stark,
Voll-Kunststoffkanten gerundet, ca. 2 mm stark,
Schrankaufhänger mit Aushängesicherung unsichtbar
hinter Rückwand montiert, Tragkraft mind. 90 kg/Stück.

1 Drehtür mit eingebohrter Anschlagdämpfung, rechts
(oder links) angeschlagen,
Bänder kunststoffbeschichtet, mit automatischer
Zuhaltung, Griffolive.

Ausstattung: 2 höhenverstellbare Drahtglasfachböden,
ca. 6 mm,
Spezialabsorber mit Farbindikator zum Aufsaugen und
Neutralisieren von Säuren, Laugen und Quecksilber.

Erst-Ausstattung:
1 Augenspülflasche, 1 Schutzbrille, 50
Mundschutzmasken, 100 Einmalhandschuhe, 1 Handschaufel
inkl. Handbesen, sowie 100 verschließbare Beutel zum
Aufnehmen und Entsorgen verschütteten Materials.

Weitere Abmessungen, Konstruktions- und
Qualitätsmerkmale laut beiliegender Vorbedingungen.

incl. Aufpreis für Ausführung der Drehtür mit
Zylinderschlosssperre mit Dreholive, 2
Flachbahnschlüssel.
Menge: 1,000 Stk

**01.03.40 Wandanschlussblende**
Wandanschlussblende
Länge: ca. 205 cm
Breite: ca. 5 - 15 cm
aus beschichteter ca. 19 mm-Feinspanplatte, mit
Umleimer ca. 2 mm, in Frontfarbe, korpusbündig
montiert.
Menge: 1,000 Stk

**01.03.41 Wandanschlussabdeckung**
Wandanschlussabdeckung
Länge: ca. 56 cm
Breite: ca. 5 - 15 cm
aus beschichteter ca. 10 mm-Feinspanplatte, zur oberen
Abdeckung im Bereich der Wandanschlussblende.
Menge: 1,000 Stk

**01.03.42 Mehrzweckschrank**
Mehrzweckschrank
Maße ca.  120/56/205 cm,
aus beschichteten Feinspanplatten, Korpus mind. 19 mm
stark, Rückwand mind. 10 mm stark,
Voll-Kunststoffkanten gerundet, ca. 2 mm stark.

Ausstattung:
ca. 8 höhenverstellbare Fachböden, je Fachboden 4
Fachbodenträger, davon 2 Fachbodenträger mit
Fixierzapfen zur Fachbodensicherung in Fachböden
eingebohrt, Kunststoff-Sockelblende mit bodenseitiger
Dichtungslippe.

Weitere Abmessungen, Konstruktions- und
Qualitätsmerkmale laut beiliegender Vorbedingungen.
Menge: 5,000 Stk

**01.03.43 Drehtüren für Mehrzweckschrank**
2 Drehtüren für Mehrzweckschrank
aus beschichteten Feinspanplatten in Korpusfarbe, mind.
19 mm stark, mit eingebohrter Anschlagdämpfung, Bänder
kunststoffbeschichtet, mit automatischer Zuhaltung,
Griffolive, absperrbar.
Menge: 5,000 Stk

**01.03.44 Deckseite**
Deckseite
Maße ca. 205/80 cm,
für seitliche Schrankverblendung, aus beschichteter ca.
19 mm-Feinspanplatte, Umleimer aus ca. 2 mm starkem
Voll-Kunststoff und gerundet, in Frontfarbe.

incl. Aufpreis für Ausführung der Deckseite mit
Feinspanplatte beidseitig mit ca. 1 mm Belagsstärke,
ca. 2 mm Umleimer, Gesamtplattenstärke ca. 21 mm.
Menge: 1,000 Stk

**01.03.45 Erste-Hilfe-Kasten,**
Erste-Hilfe-Kasten,
staubdicht und spritzwassergeschützt, Inneneinteilungen
zur übersichtlichen Aufbewahrung, wandmontiert,
komplett gefüllt laut DIN 13157.
Menge: 1,000 Stk

**01.03.46 Feuerlöschdecke laut EN 1869**
Feuerlöschdecke laut EN 1869
Maße ca. 180/160 cm,
inkl. Löschdeckenbehälter, ca. 31/13/31 cm, aus
Stahlblech, in der Farbe RAL 3000 (rot) lackiert,
Klappe mit Aufschrift "Löschdecke", wandmontiert.
Menge: 1,000 Stk

**01.03.47 Deckenanschlussblende**
Deckenaschlussblende
Länge: ca. 120 cm
Höhe:  ca. 78 cm
aus beschichteter ca. 19 mm-Feinspanplatte, mit
Umleimer ca. 2 mm, in Frontfarbe, korpusbündig
montiert.
Menge: 5,000 Stk

**01.03.48 Deckenanschlussblende**
Deckenaschlussblende
Länge: ca. 80 cm
Höhe:  ca. 78 cm
aus beschichteter ca. 19 mm-Feinspanplatte, mit
Umleimer ca. 2 mm, in Frontfarbe, korpusbündig
montiert.
Menge: 2,000 Stk

#### LVStufe 01.04 PCB-Lehrsaal MS

*Hinweis*
(Schematische Darstellung Physik Lehrsaal RS ohne
Maßstab. Auszug aus Werkplanung)

*Hinweis*

**01.04.01 Lehrer-Experimentiertisch**
Lehrer-Experimentiertisch
Abmessungen: ca. 255/75/91 cm, frei stehende
Ausführung.

Arbeitsplatte aus
Großflächen-Feinsteinzeugverbundplatte,
Plattenmaße ca. 255/75/4 cm, Steinzeugformat ca. 60/60
cm bzw. 90/60 cm, inkl. Ausschnitt für Laborbecken, an
den Ecken aus pulverbeschichtetem Formrohr ca. 50/30/2
mm.

Unterschränke aus beschichteten Feinspanplatten Korpus
und Front mind. 19 mm stark, Voll-Kunststoffkanten
gerundet, ca. 2 mm stark, darunter (von links nach
rechts):

1 Unterbauschrank für Wasserversorgung,
Maße ca. 75/62/87 cm,
2 Drehtüren, mit eingebohrter Anschlagdämpfung, Bänder
pulverbeschichtet mit automatischer Zuhaltung,
Zylinderschlosssperre mit Dreholive, 2
Flachbahnschlüssel, je 2 Lüftungsgitter (unten und
oben), oben ein ca. 20 cm hoher Energieraum mit
Energiezarge aus pulverbeschichtetem Stahlblech und
abnehmbarer Installationsblende.

Ausstattung: 1 Einlegeboden (im unteren
Schrankbereich).
Sockelblenden mit bodenseitigen Dichtungslippen.

1 Unterbauschrank
Maße ca. 45/62/87 cm,
1 Drehtür, rechts (oder links) angeschlagen, mit
eingebohrter Anschlagdämpfung, Bänder pulverbeschichtet
mit automatischer Zuhaltung, Zylinderschlosssperre mit
Dreholive,
2 Flachbahnschlüssel, 2 Lüftungsgitter (oben und
unten), oben ein ca. 20 cm hoher Energieraum mit
Energiezarge aus pulverbeschichtetem Stahlblech und
abnehmbarer Installationsblende, darunter abnehmbarer
Zwischenboden, Sichtrückwand.

Ausstattung: 1 Einlegeboden (im unteren
Schrankbereich).
Sockelblenden mit  Dichtungslippen.

1 Unterbauschrank für Elektroverteiler
Maße ca. 60/62/87 cm,
aus beschichteten Feinspanplatten Korpus und Front
mind. 19 mm stark, Schrankrückwand aus Hartfaserplatte
mind. 4 mm stark, Schubladenböden und -rückwände mind.
16 mm stark, Voll-Kunststoffkanten gerundet, ca. 2 mm
stark.
Lehrerseitig oben ein ca. 20 cm hoher Energieraum mit
Energiezarge aus pulverbeschichtetem Stahlblech und
abnehmbarer Installationsblende.
3 Metallzargen-Schubladen, Zargenhöhe mind. 9 cm,
Vollauszüge verdeckt montiert, mit Selbsteinzug und
Schubladendämpfung, Führungs-Nennlänge mind. 40 cm,
Führungs-Tragkraft je Schublade mind. 40 kg,
Ladenblenden mit eingebohrter Anschlagdämpfung, je 1
Metallbügelgriff.

Ausstattung:
1 Einlegeboden (im unteren Schrankbereich),
schülerseitig Nische für den Einbau eines
Elektroverteilers, Korpus feuerhemmend, 1 feuerhemmende
Drehtür, rechts (oder links) angeschlagen, mit
eingebohrter Anschlagdämpfung, Bänder mit automatischer
Zuhaltung, Zylinderschlosssperre mit Bündigzylinder, 2
Flachbahnschlüssel.
Sockelblenden mit bodenseitigen Dichtungslippen.

1 Unterbauschrank für Lehrer-Experimentierschalttafel
Maße ca. 60/62/87 cm,
1 Frontblende für Lehrer-Experimentierschalttafel mit
eingebohrter Anschlagdämpfung,
1 Metallbügelgriff, oben ein ca. 20 cm hoher
Energieraum mit Energiezarge aus
pulverbeschichtetem Stahlblech und abnehmbarer
Installationsblende. Sockelblenden mit bodenseitigen
Dichtungslippen.
Experimentiertisch mit Sichtrückwand ausgestattet.

Weitere Abmessungen, Konstruktions- und
Qualitätsmerkmale laut beiliegender Vorbedingungen.
Menge: 1,000 Stk

**01.04.02 Aufpreis Arbeitsplatte**
Aufpreis Arbeitsplatte für vorbeschriebenen
Experimentiertisch
mit Wulstrandfliesen eingefasst und
chemikalien-beständig verfugt.
Menge: 1,000 Stk

**01.04.03 Ausführung des Experimentiertisches**
Ausführung des Experimentiertisches
mit Profildeckseiten ca. 3/62/87 cm, links und rechts.
Menge: 2,000 Stk

**01.04.04 Laborspülbecken**
Laborspülbecken
Maße ca.  60/45/27 cm,
aus säurefestem Feinsteinzeug, Becken-Innenlichte ca.
53/38/25 cm,
mit Sieb, Standrohr und Siphon.
Menge: 1,000 Stk

**01.04.05 Wasserstandsäule**
Wasserstandsäule
mit 1 Eckventil mit Laborverschraubung für Kaltwasser
und mit 1 Mischbatterie für Kalt- und Warmwasser mit
Laborverschraubung samt fixer Tülle, Höhe ca. 300 mm,
Ausladung ca. 200 mm, Montagesatz mit Verdrehsicherung,
mit 2 Anschlussrohren aus Kupfer.
Menge: 1,000 Stk

**01.04.06 Spritzschutzwand fix**
Spritzschutzwand fix
Maße ca. 119/20/99 cm,
Sicherheitsglasscheibe ca. 100/85 cm, mit gerundeten
Ecken, in Tisch-Anbaukoffer mit Gegen- gewichtsanlage
ausfahrbar.
Im ausgefahrenen Zustand ca. 143 cm hoch.
Anbaukoffer aus beschichteten Feinspanplatten mind. 19
mm stark, obere Schlitzöffnung mit
Kunststoff-Winkelprofil eingefasst, schülerseitig an
Lehrer-Experimentiertisch montiert.
Sockel mit bodenseitiger Dichtungslippe.

Weitere Abmessungen, Konstruktions- und
Qualitätsmerkmale laut beiliegender Vorbedingungen.
Menge: 1,000 Stk

**01.04.07 Lehrer-Experimentierschalttafel**
Lehrer-Experimentierschalttafel
Einbaugerät für Tisch-Unterbau, auf Teleskopschienen
ausziehbar, Lackierung in RAL nach Abstimmung mit AG.

Anschluss: 230 V / 50 Hz, Vorsicherung 1-pol. C 16 A,
Netzschaltung über Netzschütz, mit Doppeltaster EIN/AUS
mit Betriebsleuchte,
eingebaute Abnahmebuchsen für ERDE.
Zusätzliche Wahlleitungsbuchsen 1 - 4, mit
Anschlussleitung 5 x 4 mm², 2,5 m.

Abnahmen:
Wechselstrom 030 V / 40 A umschaltbar auf
Wechselstrom 060 V / 20 A umschaltbar auf
Gleichstrom 025 V / 40 A umschaltbar auf
Gleichstrom 050 V / 20 A.
Wechselstrom und Gleichstrom an getrennten
Buchsenpaaren abnehmbar, stufenlos und verlustlos
einstellbar, Trenntrafo nach EN 61558-2-4 für
galvanische Netztrennung, mit analogem Voltmeter und
Amperemeter, Gleichrichtung in
Wechselstrom-Brückenschaltung, Restwelligkeit der
Gleichspannung durch zusätzlich eingebaute
Siebkondensatoren ca. 5 %. Absicherung über thermische
Schutzschalter.
Gerät geprüft, einbaufertig, mit Bedienungsanweisung.
Prüfzeichen: TÜV SÜD, GS-Zeichen (Geprüfte Sicherheit),
CE-Kennzeichnung oder gleichwertiges Prüfzeichen.
In den Unterbauschrank Elektro des
Lehrer-Experimentiertisches eingebaut, inkl.
Verkabelung.

z.B. GET-TECHNIK, Typ GET-E10432-GBW-GP oder
gleichwertig
Menge: 1,000 Stk

**01.04.08 Elektro-Verteiler**
Elektro-Verteiler
Maße ca. 505/82/700 mm,
mit 4 Hutschienen, Schutzleiteranschluss und 4
Isolierstoff-Einsatzblenden mit Beschriftungsleisten
ausgestattet.
Stahlblechgehäuse pulverbeschichtet in RAL nach
Abstimmung mit AG.
Schülerseitig in den Unterbauschrank Elektro des
Lehrer-Experimentiertisches eingebaut.
Menge: 1,000 Stk

**01.04.09 Notwendige Ausstattung**
Notwendige Ausstattung
für den Elektro-Verteiler, inkl. Verdrahtung, wie z. B.
FI-Schutzschalter, Schütz, diverse
Sicherungsautomaten, Abschlussplatten, Reihen- und
Erdungsklemmen, usw.
Menge: 1,000 Stk

**01.04.10 HDMI-Steckdose,**
HDMI-Steckdose,
Buchse / Buchse,
Anschlussblende mit kurzer Kabelpeitsche, inkl.
Montagerahmen und Blind-Halbblende.
Menge: 1,000 Stk

**01.04.11 VGA-Steckdose, 15-polig,**
VGA-Steckdose, 15-polig,
Buchse / Buchse,
Anschlussblende mit kurzer Kabelpeitsche, inkl.
Montagerahmen und Blind-Halbblende.
Menge: 1,000 Stk

**01.04.12 RJ45-Steckdose mit 2 Schrägauslässen,**
RJ45-Steckdose mit 2 Schrägauslässen,
Kat. 6, 2 Steckbuchsen vorne (8-polig),
rückseitig mit Anschlussbuchsen für Patchkabel, incl.
Anschluss
Menge: 1,000 Stk

**01.04.13 USB-Steckdose Typ A (2.0 kompatibel),**
USB-Steckdose Typ A (2.0 kompatibel),
Buchse A / Buchse A,
Anschlussblende mit kurzer Kabelpeitsche, inkl.
Montagerahmen und Blind-Halbblende.
Menge: 1,000 Stk

**01.04.14 USB-Steckdose Typ B (2.0 kompatibel),**
USB-Steckdose Typ B (2.0 kompatibel),
Buchse B / Buchse A,
Anschlussblende mit kurzer Kabelpeitsche, inkl.
Montagerahmen und Blind-Halbblende.
Menge: 1,000 Stk

**01.04.15 Doppelschukosteckdose**
Doppelschukosteckdose
mit erhöhtem integriertem Berührungsschutz.
Menge: 4,000 Stk

**01.04.16 Not-Aus-Taster mit Drehentriegelung.**
Not-Aus-Taster mit Drehentriegelung.
incl. Aufpreis für Ausführung des Not-Aus-Tasters mit
Schlüsselentriegelung.
Menge: 1,000 Stk

**01.04.17 Schalter EIN/AUS 2-polig mit Kontrolllampe,**
Schalter EIN/AUS 2-polig mit Kontrolllampe,
für audiovisuelle Geräte und LCD-Multimedia-Projektor.
Menge: 1,000 Stk

**01.04.18 Hohlwanddose, 1fach,**
Hohlwanddose, 1fach, mit Blindabdeckung.
Menge: 2,000 Stk

**01.04.19 Drehstuhl mit Fußring und Kunststoff-Sitzschale,**
Drehstuhl mit Fußring und Kunststoff-Sitzschale,
Sitzfläche gepolstert.

Drehstuhl aus pulverbeschichtetem Aluminiumdruckguss,
auf Lenkrollen mit weicher Lauffläche,
Stuhlsäule pulverbeschichtet.
höhenverstellbar, Innenteil pulverbeschichtet,
Außenring aus verchromtem Stahlrohr. Sitzhöhe durch
Gasdruckfeder von ca. 48 bis 65 cm stufenlos
verstellbar.
Sitzschale mit Griffloch, farbig nach Abstimmung AG.

Oberfläche der Sitzschale für erhöhte
Kratzbeständigkeit und für  hohe Belastbarkeit, sehr
gute Chemikalienbeständigkeit, ergonomisch geformt,
hoher Sitzkomfort durch hochelastische Lehne.
Rückenlehne tailliert, Sitzschale am Säulengestell
verschraubt. Inklusive Sitzpolster zum Schutz vor
Beschädigung.

Polsterung: Formstablier Schaumstoff ca. 1,5 cm stark,
an Sitzschalensitzfläche angepasst.
Bezugstoff: 100 % Polyester Trevira CS oder
gleichwertig,
Scheuerfestigkeit mind. 80.000 Martindale.
Stuhl geeignet für bewegungsaktives Sitzen.
Menge: 1,000 Stk

**01.04.20 Ansatztisch fahrbar**
Ansatztisch fahrbar
Maße ca. 60/75/91 cm,
Arbeitsplatte mit großformatigen Laborfliesen,
Plattenstärke ca.4 cm,
die tiefergesetzte Ablage ist ca. 2 cm stark, aus
beschichteter Feinspanplatte, Kanten aus ca. 2 mm
starkem Voll-Kunststoff und gerundet.

Gestell aus pulverbeschichtetem Vierkantstahlrohr mit
feststellbaren Lenkrollen.

Weitere Abmessungen, Konstruktions- und
Qualitätsmerkmale laut beiliegender Vorbedingungen.
Menge: 1,000 Stk

**01.04.21 Aufpreis Arbeitsplatte**
Aufpreis Arbeitsplatte für vorbeschriebenen
Ansatzfahrtisch
mit Wulstrandfliesen eingefasst und
chemikalien-beständig verfugt.
Menge: 1,000 Stk

**01.04.22 Abluftanschlussstutzen**
Abluftanschlussstutzen
aus schwerentflammbarem Polypropylen (PPS), Y-Element
mit 2 Kunststoff-Anschlussrohren Ø ca. 9 cm,
Bajonettverschlüsse für Anschlussstutzen der
Abluft-Anschlussschläuche und Schutzkappen,
2 Schutzkappen für Anschlussrohre unverlierbar mit
Abluftanschluss-/Übergangsstutzen verbunden.
incl. Anschluss (Montage) an bauseitige
Abluftverrohrung mit Rohr-Außendurchmesser ca. 12,5 cm.
Menge: 1,000 Stk

**01.04.23 Lieferpauschale**
Lieferpauschale
für Lieferung und Vertragen eines fahrbaren Gasabzuges.
Menge: 1,000 Stk

**01.04.24 Gasverschlusskupplung**
Gasverschlusskupplung
für Gasanschlussleitung eines fahrbaren Gasabzuges zur
seitlichen Montage an einem Lehrer- Experimentiertisch
mit Gassteckkupplung, Steckverbindung selbsttätig
schließend,
Höhe ca. 90 mm (Höhenangabe ohne Drehknopf),
Montagesatz mit Verdrehsicherung, inkl. ca. 2 m
Anschlussschlauch.
Menge: 1,000 Stk

**01.04.25 Zugentlastung für Anschlussleitung**
Zugentlastung für Anschlussleitung
eines fahrbaren Gasabzuges, seitlich am
Lehrer-Experimentiertisch montiert.
Menge: 1,000 Stk

**01.04.26 Schukosteckdose**
Schukosteckdose
mit erhöhtem integriertem Berührungsschutz, in den
Lehrer-Experimentiertisch eingebaut.
Menge: 1,000 Stk

*Hinweis*

**01.04.27 Schüler-Übungstisch zweisitzig**
Schüler-Übungstisch zweisitzig
Maße ca. 120/60/76 cm,
Tischplatte ca. 19 mm stark, Feinspanplatte beidseitig
melaminharzbeschichtet, darunter 2 Drahtgitterablagen, pulverbeschichtet in RAL nach Abstimmung mit
AG.

Zargengestell aus pulverbeschichtetem
Vierkantstahlrohr, mit höhenverstellbaren Kunststoff-
Bodengleitern.

Weitere Abmessungen, Konstruktions- und
Qualitätsmerkmale laut beiliegender Vorbedingungen.

incl. Aufpreis für die Ausführung des Tisches mit
beleimter Tischplatte, d. h. Platte mit ca. 1 mm
starker
Schichtstoffplatte belegt, samt Gegenverleimung.

Angebotene Belagstärke:
  mm

incl. Aufpreis für die Ausführung der Tischplatte mit
Kanten aus ca. 5 mm starkem Voll-Kunststoff und weich
gerundet.
Menge: 16,000 Stk

**01.04.28 Schülerstuhl mit Kunststoff-Sitzschale (Freischwinger)**
Schülerstuhl mit Kunststoff-Sitzschale (Freischwinger)
Sitzflächenhöhe ca. 46 cm,
Gestell aus pulverbeschichtetem Stahlrohr,
Gestellkonstruktion mit ergonomischem Effekt für
komfortable Neigung nach vorne und auch nach hinten,
bodenseitig mit Verbindungssprosse für hohe Stabilität,
mit Montageplatte für Sitzschale und
mit Bodengleiter aus glasfaserverstärktem Polyamid
ausgestattet, Filz-Gleitfläche als Wechseleinsatz
ausgeführt, Aufhängegleitschutz aus rutschhemmendem
Kunststoff, Stuhl stapelbar.

Sitzschale mit Griffloch, farbig nach Abstimmung mit
AG.
Oberfläche der Sitzschale für erhöhte
Kratzbeständigkeit und für hohe Belastbarkeit, sehr
gute Chemiekalienbeständigkeit, ergonomisch geformt;
hoher Sitzkomfort durch elastische Lehne. Rückenlehne
tailliert, Sitzschale am Gestell befestigt.
Menge: 32,000 Stk

*Hinweis*

**01.04.29 Wandanschlussblende**
Wandanschlussblende
Länge: ca. 87 cm
Breite: ca. 5 - 15 cm
aus beschichteter ca.19 mm-Feinspanplatte,
mit Umleimer ca. 2 mm, in Frontfarbe, korpusbündig
montiert.
Menge: 2,000 Stk

**01.04.30 Unterschrank für Wasserversorgung**
Unterschrank für Wasserversorgung
Maße ca. 90/56/87 cm,
aus beschichteten Feinspanplatten Korpus und Front
mind. 19 mm stark, Voll-Kunststoffkanten gerundet, ca.
2 mm stark, 2 Drehtüren mit eingebohrter
Anschlagdämpfung,
Bänder pulverbeschichtet mit automatischer Zuhaltung,
Zylinderschlosssperre mit Dreholive,
2 Flachbahnschlüssel, je 2 Lüftungsgitter (oben und
unten).

Ausstattung:
1 Einlegeboden (im unteren Schrankbereich).
Sockelblende mit bodenseitiger Dichtungslippe.

Weitere Abmessungen, Konstruktions- und
Qualitätsmerkmale laut beiliegender Vorbedingungen.
Menge: 1,000 Stk

**01.04.31 Unterschrank**
Unterschrank
Maße ca. 90/56/87 cm,
aus beschichteten Feinspanplatten Korpus und Front
mind. 19 mm stark, Voll-Kunststoffkanten gerundet, ca.
2 mm stark, Rückwand aus Hartfaserplatte mind. 4 mm
stark, 2 Drehtüren mit eingebohrter Anschlagdämpfung,
Bänder pulverbeschichtet mit automatischer Zuhaltung,
Zylinderschlosssperre mit Dreholive, 2
Flachbahnschlüssel, Schrankrückwand von innen
abnehmbar.

Ausstattung:
1 höhenverstellbarer Fachboden,
Fachboden mit 4 Fachbodenträger, davon 2
Fachbodenträger mit Fixierzapfen zur Fachbodensicherung
in Fachböden eingebohrt.
Sockelblende mit bodenseitiger Dichtungslippe.

Weitere Abmessungen, Konstruktions- und
Qualitätsmerkmale laut beiliegender Vorbedingungen.
Menge: 1,000 Stk

**01.04.32 Ausschnitt Rückwand**
Ausschnitt in der Rückwand des Unterschrankes
für die bauseitigen Wasseranschlüsse usw.
Menge: 5,000 Stk

**01.04.33 Arbeitsplatte für Unterschrank**
Arbeitsplatte für Unterschrank
Maße ca. 195/70/4 cm,
aus Großflächen-Feinsteinzeugverbundplatte,
Steinzeugformat ca. 60/60 cm bzw. 90/60 cm, mit
Wulstrandfliesen eingefasst und chemikalienbeständig
verfugt, inkl. 1 Ausschnitt für Laborspülbecken.
Menge: 1,000 Stk

**01.04.34 Laborspülbecken**
Laborspülbecken
Maße ca. 45/45/27 cm,
aus säurefestem Feinsteinzeug, Becken-Innenlichte ca.
38/38/25 cm, mit Sieb, Standrohr und Siphon.
Menge: 1,000 Stk

**01.04.35 Wasserstandsäule**
Wasserstandsäule
mit 2 Auslaufventilen mit Laborverschraubung, für Kalt-
und Warmwasser, Ausladung ca. 150 mm,
Ventilabstand ca. 150 mm, Höhe ca. 300 mm, Montagesatz
mit Verdrehsicherung, 2 Anschlussrohre
aus Kupfer.
Menge: 1,000 Stk

**01.04.36 Handaugendusche**
Handaugendusche
für Tischmontage, Ausführung laut EN 15154 Teil 2,
medienführende Teile aus für Trinkwasser geeignetem
Kunststoff, Handgriff mit integrierter und
arretierender Auslösetaste, Ventil nicht selbsttätig
schließend, integrierter Rückflussverhinderer nach EN
1717, breitstrahlender Duschkopf  mit
Staubschutzdeckel.

Schlauch Länge ca. 1,5 m, Anschluss G1/2"
Überwurfmutter mit Flachdichtung, Gewicht zur
unterstützenden Rückführung des Schlauches und
Auszugstopp zum Schutz der Anschlussinstallation.

Inkl. Sicherheitskennzeichen selbstklebend ca. 100/100
mm nach ISO 3864-1.
Menge: 1,000 Stk

**01.04.37 Rückwandplatte/Wandverkleidung**
Rückwandplatte/Wandverkleidung
Maße ca. 195/40 cm,
aus beschichteter Feinspanplatte - ca. 19 mm, Umleimer
aus ca. 2 mm starkem Voll-Kunststoff und gerundet, ohne
sichtbare Verschraubung an der Wand montiert,
inkl. 1 Bohrung für Doppelschukosteckdose.

incl. Aufpreis für Ausführung der Rückwand mit
Feinspanplatte beidseitig mit ca. 1 mm Belagsstärke,
ca. 2 mm Umleimer, Gesamtplattenstärke ca. 21 mm.
Menge: 1,000 Stk

**01.04.38 Reagenzienschrank**
Reagenzienschrank
Maße ca. 120/20/75 cm,
aus beschichteten Feinspanplatten, Korpus mind. 19 mm
stark, Rückwand mind. 10 mm stark,
Voll-Kunststoffkanten gerundet, ca. 2 mm stark.
Schrankaufhänger mit Aushängesicherung unsichtbar
hinter Rückwand montiert,
Tragkraft mind. 90 kg/Stück.

Ausstattung:
Mittelhaupt, 4 höhenverstellbare Drahtglasfachböden,
ca. 6 mm.

Weitere Abmessungen, Konstruktions- und
Qualitätsmerkmale laut beiliegender Vorbedingungen.
Menge: 1,000 Stk

**01.04.39 Drehtüren für Reagenzienschrank,**
2 Drehtüren für Reagenzienschrank,
aus beschichteten Feinspanplatten, mind. 19 mm stark,
mit eingebohrter Anschlagdämpfung, Bänder
kunststoffbeschichtet, mit automatischer Zuhaltung,
Griffolive.

incl. Aufpreis für absperrbare Ausführung für
Ausführung der Drehtüren mit Zylinderschlosssperre mit
Dreholive, 2 Flachbahnschlüssel.
Menge: 1,000 Stk

**01.04.40 Chemieunfallschrank**
Chemieunfallschrank
Maße ca. 60/20/75 cm,
aus beschichteten Feinspanplatten, Korpus und Front
mind. 19 mm stark, Rückwand mind. 10 mm stark,
Voll-Kunststoffkanten gerundet, ca. 2 mm stark,
Schrankaufhänger mit Aushängesicherung unsichtbar
hinter Rückwand montiert, Tragkraft mind. 90 kg/Stück.
1 Drehtür mit eingebohrter Anschlagdämpfung, rechts
(oder links) angeschlagen,
Bänder kunststoffbeschichtet, mit automatischer
Zuhaltung, Griffolive.

Ausstattung:
2 höhenverstellbare Drahtglasfachböden, ca. 6 mm,
Spezialabsorber mit Farbindikator zum Aufsaugen und
Neutralisieren von Säuren, Laugen und Quecksilber.

Erst-Ausstattung:
1 Augenspülflasche, 1 Schutzbrille, 50
Mundschutzmasken, 100 Einmalhandschuhe, 1 Handschaufel
inkl. Handbesen, sowie 100 verschließbare Beutel zum
Aufnehmen und Entsorgen verschütteten Materials.

Weitere Abmessungen, Konstruktions- und
Qualitätsmerkmale laut beiliegender Vorbedingungen.

incl. Aufpreis für Ausführung des
Chemie-Unfallschrankes mit Zylinderschlosssperre mit
Dreholive,
2 Flachbahnschlüssel.
Menge: 1,000 Stk

**01.04.41 Deckenanschlussblende**
Deckenaschlussblende
Länge: ca. 100 cm
Höhe:  ca. 79 cm
aus beschichteter ca. 19 mm-Feinspanplatte, mit
Umleimer ca. 2 mm, in Frontfarbe, korpusbündig
montiert.
Menge: 2,000 Stk

*Hinweis*

**01.04.42 Wandanschlussblende**
Wandanschlussblende
Länge: ca. 75 cm
Breite:  ca. 5 - 15 cm
aus beschichteter ca. 19 mm-Feinspanplatte, mit
Umleimer ca. 2 mm, in Frontfarbe, korpusbündig
montiert.
Menge: 2,000 Stk

**01.04.43 Wandanschlussabdeckung**
Wandanschlussabdeckung
Länge: ca. 25 cm
Breite:  ca. 5 - 15 cm
aus beschichteter ca. 10 mm-Feinspanplatte, zur oberen
Abdeckung im Bereich der Wandanschlussblende.
Menge: 2,000 Stk

**01.04.44 Wandanschlussblende**
Wandanschlussblende
Länge: ca. 205 cm
Breite:  ca. 5 - 15 cm
aus beschichteter ca. 19 mm-Feinspanplatte, mit
Umleimer ca. 2 mm, in Frontfarbe, korpusbündig
montiert.
Menge: 1,000 Stk

**01.04.45 Wandanschlussabdeckung**
Wandanschlussabdeckung
Länge: ca. 56 cm
Breite:  ca. 5 - 15 cm
aus beschichteter ca. 10 mm-Feinspanplatte, zur oberen
Abdeckung im Bereich der Wandanschlussblende.
Menge: 1,000 Stk

**01.04.46 Mehrzweckschrank**
Mehrzweckschrank
Maße ca. 120/60/205 cm,
aus beschichteten Feinspanplatten, Korpus mind. 19 mm
stark, Rückwand mind. 10 mm stark,
Voll-Kunststoffkanten gerundet, ca. 2 mm stark.
Farbe nach Abstimmung mit AG.

Ausstattung:
ca. 8 höhenverstellbare Fachböden,
je Fachboden 4 Fachbodenträger, davon 2 Fachbodenträger
mit Fixierzapfen zur Fachbodensicherung in Fachböden
eingebohrt, Kunststoff-Sockelblende mit bodenseitiger
Dichtungslippe.

Weitere Abmessungen, Konstruktions- und
Qualitätsmerkmale laut beiliegender Vorbedingungen.
Menge: 4,000 Stk

**01.04.47 Drehtüren für Mehrzweckschrank**
2-Drehtüren für Mehrzweckschrank,
aus beschichteten Feinspanplatten, mind. 19 mm stark,
mit eingebohrter Anschlagdämpfung, Bänder
kunststoffbeschichtet, mit automatischer Zuhaltung,
Griffolive.
Farbe gem. Abstimmung mit AG.

incl. Aufpreis für absperrbare Ausführung für
Ausführung der Drehtüren mit Zylinderschlosssperre mit
Dreholive, 2 Flachbahnschlüssel.
Menge: 4,000 Stk

**01.04.48 Deckseite**
Deckseite
Maße ca. 205/80 cm,
für seitliche Schrankverblendung, aus beschichteter ca.
19 mm-Feinspanplatte, Umleimer aus
ca. 2 mm starkem Voll-Kunststoff und gerundet, in
Frontfarbe.

incl. Aufpreis für Ausführung der Deckseite mit
Feinspanplatte beidseitig mit 1 mm Belagsstärke, 2 mm
Umleimer, Gesamtplattenstärke 21 mm.
Menge: 1,000 Stk

**01.04.49 Deckseite**
Deckseite
Maße ca. 205/80 cm,
für seitliche Schrankverblendung, aus beschichteter ca.
19 mm-Feinspanplatte, Umleimer aus ca. 2 mm starkem
Voll-Kunststoff und gerundet, in Frontfarbe.

incl. Aufpreis für Ausführung der Deckseite mit
Feinspanplatte beidseitig mit ca. 1 mm Belagsstärke,
ca. 2 mm Umleimer, Gesamtplattenstärke ca. 21 mm.
Menge: 2,000 Stk

**01.04.50 Aufpreis für Fachbodenverstärkung**
Aufpreis  für die Verstärkung eines
melaminharzbeschichteten Fachbodens (ca. 116/51 cm) von
ca. 1,9 cm auf ca. 2,5 cm Fachbodenstärke.
Menge: 32,000 Stk

**01.04.51 Deckenanschlussblende**
Deckenaschlussblende
Länge: ca. 120 cm
Höhe:  ca. 79 cm
aus beschichteter ca. 19 mm-Feinspanplatte, mit
Umleimer ca. 2 mm, in Frontfarbe, korpusbündig
montiert.
Menge: 4,000 Stk

**01.04.52 Deckenanschlussblende**
Deckenaschlussblende
Länge: ca. 80 cm
Höhe:  ca. 78 cm
aus beschichteter ca. 19 mm-Feinspanplatte, mit
Umleimer ca. 2 mm, in Frontfarbe, korpusbündig
montiert.
Menge: 3,000 Stk

**01.04.53 Erste-Hilfe-Kaste**
Erste-Hilfe-Kasten,
staubdicht und spritzwassergeschützt, Inneneinteilungen
zur übersichtlichen Aufbewahrung, wandmontiert,
komplett gefüllt laut DIN 13157.
Menge: 1,000 Stk

**01.04.54 Feuerlöschdecke laut EN 1869**
Feuerlöschdecke laut EN 1869
ca. 180/160 cm,
inkl. Löschdeckenbehälter, ca. 31/13/31 cm, aus
Stahlblech, in der Farbe RAL 3000 (rot) lackiert,
Klappe mit Aufschrift "Löschdecke", wandmontiert.
Menge: 1,000 Stk

#### LVStufe 01.05 PCB-Vorbereitung MS

*Hinweis*
(Schematische Darstellung Physik Lehrsaal RS ohne
Maßstab. Auszug aus Werkplanung)

*Hinweis*

**01.05.01 Deckseite**
Deckseite
Maße ca. 87/80 cm,
für seitliche Schrankverblendung, aus beschichteter ca.
19 mm-Feinspanplatte, Umleimer aus ca. 2 mm starkem
Voll-Kunststoff und gerundet, in Frontfarbe.

incl. Aufpreis für Ausführung der Deckseite mit
Feinspanplatte beidseitig mit 1 mm Belagsstärke,
2 mm Umleimer, Gesamtplattenstärke 21 mm.
Menge: 2,000 Stk

**01.05.02 Unterschrank für Wasserversorgung**
Unterschrank für Wasserversorgung
Maße ca. 90/56/87 cm,
aus beschichteten Feinspanplatten Korpus und Front
mind. 19 mm stark, Voll-Kunststoffkanten gerundet, ca.
2 mm stark, 2 Drehtüren mit eingebohrter
Anschlagdämpfung, Bänder pulverbeschichtet mit
automatischer Zuhaltung, Griffolive, je 2
Lüftungsgitter (oben und unten).

Ausstattung:
1 Einlegeboden (im unteren Schrankbereich).
Sockelblende mit bodenseitiger Dichtungslippe.

Weitere Abmessungen, Konstruktions- und
Qualitätsmerkmale laut beiliegender Vorbedingungen.

incl. Aufpreis für Ausführung der Drehtüren mit
Zylinderschlosssperre mit Dreholive, 2
Flachbahnschlüssel.
Menge: 1,000 Stk

**01.05.03 Unterbauschrank**
Unterbauschrank
Maße ca. 60/56/87 cm,
aus beschichteten Feinspanplatten Korpus und Front
mind. 19 mm stark, Voll-Kunststoffkanten gerundet, ca.
2 mm stark, Rückwand aus Hartfaserplatte mind. 4 mm
stark, Kipptür mit eingebohrter Anschlagdämpfung und 2
einhängbaren, chemikalienbeständigen Abfallbehältern
ca. 19,5/29,5/34,5 cm aus Polypropylen mit klappbarem
Tragegriff, 1 Metallbügelgriff, oben ein ca. 20 cm
hoher Energieraum mit Energiezarge und abnehmbarer
Installationsblende, darunter abnehmbarer Zwischenboden
mind. 10 mm stark, Schrankrückwand von innen abnehmbar.
Kunststoff-Sockelblende mit bodenseitiger
Dichtungslippe.

Weitere Abmessungen, Konstruktions- und
Qualitätsmerkmale laut beiliegender Vorbedingungen.
Menge: 1,000 Stk

**01.05.04 Unterschrank**
Unterschrank
Maße ca.  90/56/87 cm,
aus beschichteten Feinspanplatten Korpus und Front
mind. 19 mm stark, Voll-Kunststoffkanten gerundet, ca.
2 mm stark, Rückwand aus Hartfaserplatte mind. 4 mm
stark, 2 Drehtüren mit eingebohrter Anschlagdämpfung,
Bänder pulverbeschichtet mit automatischer Zuhaltung,
Griffolive, Schrankrückwand von innen abnehmbar.

Ausstattung:
1 höhenverstellbarer Fachboden,
Fachboden mit 4 Fachbodenträger, davon 2
Fachbodenträger mit Fixierzapfen zur Fachbodensicherung
in Fachböden eingebohrt. Sockelblende mit bodenseitiger
Dichtungslippe.

Weitere Abmessungen, Konstruktions- und
Qualitätsmerkmale laut beiliegender Vorbedingungen.

incl. Aufpreis für Ausführung der Drehtüren mit
Zylinderschlosssperre mit Dreholive, 2
Flachbahnschlüssel.
Menge: 1,000 Stk

**01.05.05 Ausschnitt Rückwand**
Ausschnitt in der Rückwand des Unterschrankes für die
bauseitigen Wasseranschlüsse usw.
Menge: 5,000 Stk

**01.05.06 Arbeitsplatte für Unterschrank**
Arbeitsplatte
Maße ca. 310/75/4 cm,
aus Großflächen-Feinsteinzeugverbundplatte,
Steinzeugformat ca. 60/60 cm bzw. 90/60 cm,
inkl. 1 Ausschnitt für Laborspülbecken.
Menge: 1,000 Stk

**01.05.07 Aufpreis Arbeitsplatte**
Aufpreis Arbeitsplatte mit Wulstrandfliesen eingefasst
und chemikalien-beständig verfugt.
Menge: 1,000 Stk

**01.05.08 Laborspülbecken**
Laborspülbecken
Maße ca. 45/45/27 cm,
aus säurefestem Feinsteinzeug, Becken-Innenlichte ca.
38/38/25 cm, mit Sieb, Standrohr und Siphon.
Menge: 1,000 Stk

**01.05.09 Wasserstandsäule**
Wasserstandsäule
mit 2 Auslaufventilen mit Laborverschraubung, für Kalt-
und Warmwasser, Ausladung ca. 150 mm,
Ventilabstand ca. 150 mm, Höhe ca. 300 mm, Montagesatz
mit Verdrehsicherung, 2 Anschlussrohre
aus Kupfer.
Menge: 1,000 Stk

**01.05.10 Handaugendusche**
Handaugendusche
für Montage am Laborspülbecken, Ausführung laut EN
15154 Teil 2, medienführende Teile aus für Trinkwasser
geeignetem Kunststoff, Handgriff mit integrierter und
arretierender Auslösetaste, Ventil nicht selbsttätig
schließend, integrierter Rückflussverhinderer nach EN
1717, breitstrahlender Duschkopf  mit
Staubschutzdeckel.

Schlauch Länge ca. 1,5 m, Anschluss G1/2"
Überwurfmutter mit Flachdichtung, Gewicht zur
unterstützenden Rückführung des Schlauches und
Auszugstopp zum Schutz der Anschlussinstallation.

Inkl. Sicherheitskennzeichen selbstklebend ca. 100/100
mm nach ISO 3864-1.
Menge: 1,000 Stk

**01.05.11 Rückwandplatte/Wandverkleidung**
Rückwandplatte/Wandverkleidung
Maße ca. 310/40 cm,
aus beschichteter Feinspanplatte - ca. 19 mm, Umleimer
aus ca. 2 mm starkem Voll-Kunststoff und gerundet, ohne
sichtbare Verschraubung an der Wand montiert, inkl. 2
Bohrungen für Doppelschukosteckdose.

incl. Aufpreis für Ausführung der Rückwand mit
Feinspanplatte beidseitig mit ca. 1 mm Belagsstärke,
ca. 2 mm Umleimer, Gesamtplattenstärke ca. 21 mm.
Menge: 1,000 Stk

**01.05.12 Tropfrechen**
Tropfrechen
ca.  45/63 cm,
aus Polypropylen, mit ca. 61 dicken und ca. 11 dünnen
Stäben sowie mit Ablaufrinne, links Ablaufstutzen mit
ca. 80 cm langem Gummischlauch, wandmontiert.
Menge: 2,000 Stk

**01.05.13 Chemieunfallschrank**
Chemieunfallschrank
Maße ca. 60/20/75 cm,
aus beschichteten Feinspanplatten, Korpus und Front
mind. 19 mm stark, Rückwand mind. 10 mm stark,
Voll-Kunststoffkanten gerundet, ca. 2 mm stark,
Schrankaufhänger mit Aushängesicherung unsichtbar
hinter Rückwand montiert, Tragkraft mind. 90 kg/Stück.

1 Drehtür mit eingebohrter Anschlagdämpfung, rechts
(oder links) angeschlagen, Bänder
kunststoffbeschichtet,  mit automatischer Zuhaltung,
Griffolive.

Ausstattung:
2 höhenverstellbare Drahtglasfachböden, ca. 6 mm,
Spezialabsorber mit Farbindikator zum Aufsaugen und
Neutralisieren von Säuren, Laugen und Quecksilber.

Erst-Ausstattung:
1 Augenspülflasche, 1 Schutzbrille, 50
Mundschutzmasken, 100 Einmalhandschuhe, 1 Handschaufel
inkl. Handbesen, sowie 100 verschließbare Beutel zum
Aufnehmen und Entsorgen verschütteten Materials.

Weitere Abmessungen, Konstruktions- und
Qualitätsmerkmale laut beiliegender Vorbedingungen.

incl. Aufpreis für Ausführung der Drehtür mit
Zylinderschlosssperre mit Dreholive, 2
Flachbahnschlüssel.
Menge: 1,000 Stk

**01.05.14 Reagenzienschrank**
Reagenzienschrank
Maße ca. 120/20/75 cm,
aus beschichteten Feinspanplatten, Korpus mind. 19 mm
stark, Rückwand mind. 10 mm stark,
Voll-Kunststoffkanten gerundet, ca. 2 mm stark.
Schrankaufhänger mit Aushängesicherung unsichtbar
hinter Rückwand montiert,
Tragkraft mind. 90 kg/Stück.

Ausstattung:
Mittelhaupt, 4 höhenverstellbare Drahtglasfachböden,
ca. 6 mm.

Weitere Abmessungen, Konstruktions- und
Qualitätsmerkmale laut beiliegender Vorbedingungen.
Menge: 1,000 Stk

**01.05.15 Rahmenglas-Drehtüren für Reagenzienschrank,**
2 Rahmenglas-Drehtüren für Reagenzienschrank,
aus beschichteten Feinspanplatten, mind. 19 mm stark,
mit ca. 4 mm Einscheibensicherheitsglas (ESG) und
eingebohrter Anschlagdämpfung, Bänder
kunststoffbeschichtet, mit automatischer Zuhaltung,
Griffolive.

incl. Aufpreis für Ausführung der Rahmenglas-Drehtüren
mit Zylinderschlosssperre mit Dreholive,
2 Flachbahnschlüssel.
Menge: 1,000 Stk

**01.05.16 Reagenzienschrank**
Reagenzienschrank
Maße ca. 90/20/75 cm,
aus beschichteten Feinspanplatten, Korpus mind. 19 mm
stark, Rückwand mind. 10 mm stark,
Voll-Kunststoffkanten gerundet, ca. 2 mm stark.
Schrankaufhänger mit Aushängesicherung unsichtbar
hinter Rückwand montiert,
Tragkraft mind. 90 kg/Stück.

Ausstattung:
Mittelhaupt, 4 höhenverstellbare Drahtglasfachböden,
ca. 6 mm.

Weitere Abmessungen, Konstruktions- und
Qualitätsmerkmale laut beiliegender Vorbedingungen.
Menge: 1,000 Stk

**01.05.17 Rahmenglas-Drehtüren für Reagenzienschrank**
2 Rahmenglas-Drehtüren für Reagenzienschrank,
aus beschichteten Feinspanplatten, mind. 19 mm stark,
mit ca. 4 mm Einscheibensicherheitsglas (ESG) und
eingebohrter Anschlagdämpfung, Bänder
kunststoffbeschichtet, mit automatischer Zuhaltung,
Griffolive.

incl. Aufpreis für Ausführung der Rahmenglas-Drehtüren
mit Zylinderschlosssperre mit Dreholive,
2 Flachbahnschlüssel.
Menge: 1,000 Stk

**01.05.18 Wandanschlussblende**
Wandanschlussblende
Länge: ca. 75 cm
Breite:  ca. 5 - 15 cm
aus beschichteter ca.19 mm-Feinspanplatte, mit Umleimer
ca. 2 mm, in Frontfarbe, korpusbündig montiert.
Menge: 1,000 Stk

**01.05.19 Wandanschlussabdeckung**
Wandanschlussabdeckung
Länge: ca. 25 cm
Breite:  ca. 5 - 15 cm
aus beschichteter ca. 10 mm-Feinspanplatte, zur oberen
Abdeckung im Bereich der Wandanschlussblende.
Menge: 1,000 Stk

**01.05.20 Kühlgerät explosionsgeschützt**
Kühlgerät explosionsgeschützt
Geräteabmessungen: ca. 60/60/86 cm,
Nutzinhalt ca. 160 Liter, explosionsgeschützer
Innenraum nach ATEX 95,
Mechanische Steuerung, Kühltemperatur mit Drehregler
stufenlos einstellbar von +1 bis +15 °C, digitale
Temperaturanzeige, Energieverbrauch pro Jahr ca. 328
kWh/a, Umluftkühlung, manuelle Abtauung und
Tauwasserentleerung, 3 verstellbare Ablageflächen aus
Glas, nutzbare Fläche: ca. 51 x 41 cm, Belastbarkeit
Ablagefläche bis zu 40 kg. Türanschlag rechts
(wechselbar), Türe sperrbar.

z.B. LIEBHERR, Modell LKexv 1800 MediLine oder
gleichwertig.
Menge: 1,000 Stk

**01.05.21 Geschirrspüler integrierbar, Edelstahl**
Geschirrspüler integrierbar, Edelstahl
Geräteabmessungen: ca. 81/60/57 cm,
Energieverbrauch ca. 54 kWh pro 100 Zyklen
(Eco-Programm), Wasserverbrauch ca. 8,2 l pro Zyklus,
Stromverbrauch ca. 0,543 kWh im Eco-Programm,
Geräuschemission ca. 43 dB (A),
incl. AutoOpen-Trocknung, ca. 5 Spülprogramme, incl.
Körbe und Besteckunterbringun etc.,

z.B. MIELE, Modell G5811 SCi oder gleichwertig.
Menge: 1,000 Stk

**01.05.22 Möbelfront für Geschirrspüler**
Möbelfront für Geschirrspüler,
ca. 1,9 cm stark,
aus melaminharzbeschichteter ca. 19 mm-Feinspanplatte,
in Frontfarbe, Umleimer aus ca. 2 mm starkem
Voll-Kunststoff und gerundet.
Menge: 1,000 Stk

**01.05.23 Deckseite**
Deckseite
Höhe: ca. 205 cm
Breite: ca. 56 cm
für seitliche Schrankverblendung, aus beschichteter ca.
19 mm-Feinspanplatte, Umleimer aus ca. 2 mm starkem
Voll-Kunststoff und gerundet, in Frontfarbe.

incl. Aufpreis für Ausführung der Deckseite mit
Feinspanplatte beidseitig mit ca. 1 mm Belagsstärke,
2 mm Umleimer, Gesamtplattenstärke ca. 21 mm.
Menge: 2,000 Stk

*Hinweis*

**01.05.24 Mehrzweckschrank**
Mehrzweckschrank
Maße ca. 90/56/205 cm,
aus beschichteten Feinspanplatten, Korpus und Front
mind. 19 mm stark, Rückwand mind. 10 mm stark,
Voll-Kunststoffkanten gerundet, ca. 2 mm stark, 2
Drehtüren mit eingebohrter Anschlagdämpfung,
Bänder mit automatischer Zuhaltung, Griffolive.

Ausstattung:
4 höhenverstellbare Fachböden, je Fachboden 4
Fachbodenträger, davon 2 Fachbodenträger mit
Fixierzapfen zur Fachbodensicherung in Fachböden
eingebohrt, Kunststoff-Sockelblende mit bodenseitiger
Dichtungslippe.

Weitere Abmessungen, Konstruktions- und
Qualitätsmerkmale laut beiliegender Vorbedingungen.

incl. Aufpreis für Ausführung der Drehtüren mit
Zylinderschlosssperre mit Dreholive, 2
Flachbahnschlüssel.
Menge: 1,000 Stk

**01.05.25 Mehrzweckschrank**
Mehrzweckschrank
Maße ca. 120/56/205 cm,
aus beschichteten Feinspanplatten, Korpus und Front
mind. 19 mm stark, Rückwand mind. 10 mm stark,
Voll-Kunststoffkanten gerundet, ca. 2 mm stark, 2
Drehtüren mit eingebohrter Anschlagdämpfung,
Bänder mit automatischer Zuhaltung, Griffolive.

Ausstattung:
4 höhenverstellbare Fachböden, je Fachboden 4
Fachbodenträger, davon 2 Fachbodenträger mit
Fixierzapfen zur Fachbodensicherung in Fachböden
eingebohrt, Kunststoff-Sockelblende mit bodenseitiger
Dichtungslippe.

Weitere Abmessungen, Konstruktions- und
Qualitätsmerkmale laut beiliegender Vorbedingungen.

incl. Aufpreis für Ausführung der Drehtüren mit
Zylinderschlosssperre mit Dreholive, 2
Flachbahnschlüssel.
Menge: 6,000 Stk

**01.05.26 Eckschrank**
Eckschrank
Maße ca. 115/56/205 cm,
aus beschichteten Feinspanplatten, Korpus und Front
mind. 19 mm stark, Rückwand mind. 10 mm stark,
Voll-Kunststoffkanten gerundet, ca. 2 mm stark, 1
Drehtür (rechts), 60 cm breit, mit eingebohrter
Anschlagdämpfung, links angeschlagen, Bänder mit
automatischer Zuhaltung, Griffolive.
Inkl. frontbündiger Eckblende und oberer Abdeckung.

Ausstattung:
4 höhenverstellbare Fachböden, je Fachboden 4
Fachbodenträger, davon 2 Fachbodenträger mit
Fixierzapfen zur Fachbodensicherung in Fachböden
eingebohrt, Kunststoff-Sockelblende mit bodenseitiger
Dichtungslippe. Platzbedarf ca. 120/60 cm.

Weitere Abmessungen, Konstruktions- und
Qualitätsmerkmale laut beiliegender Vorbedingungen.

incl. Aufpreis für Ausführung der Drehtür mit
Zylinderschlosssperre mit Dreholive, 2
Flachbahnschlüssel.

incl. Aufpreis für die Verstärkung eines
melaminharzbeschichteten Fachbodens (ca. 116/51 cm) von
ca. 1,9 cm auf ca. 2,5 cm Fachbodenstärke.
Menge: 1,000 Stk

**01.05.27 Deckenanschlussblende**
Deckenaschlussblende
Länge: ca. 120 cm
Höhe:  ca. 78 cm
aus beschichteter ca. 19 mm-Feinspanplatte, mit
Umleimer ca. 2 mm, in Frontfarbe, korpusbündig
montiert.
Menge: 6,000 Stk

**01.05.28 Deckenanschlussblende**
Deckenaschlussblende
Länge: ca. 92 cm
Höhe:  ca. 78 cm
aus beschichteter ca. 19 mm-Feinspanplatte, mit
Umleimer ca. 2 mm, in Frontfarbe, korpusbündig
montiert.
Menge: 2,000 Stk

**01.05.29 Deckenanschlussblende**
Deckenaschlussblende
Länge: ca. 80 cm
Höhe:  ca. 78 cm
aus beschichteter ca. 19 mm-Feinspanplatte, mit
Umleimer ca. 2 mm, in Frontfarbe, korpusbündig
montiert.
Menge: 2,000 Stk

*Hinweis*

**01.05.30 Deckseite**
Deckseite
Höhe: ca. 205 cm
Breite: ca. 60 cm
für seitliche Schrankverblendung, aus beschichteter ca.
19 mm-Feinspanplatte, Umleimer aus ca. 2 mm starkem
Voll-Kunststoff und gerundet, in Frontfarbe.

incl. Aufpreis für Ausführung der Deckseite mit
Feinspanplatte beidseitig mit ca. 1 mm Belagsstärke,
ca. 2 mm Umleimer, Gesamtplattenstärke ca. 21 mm.
Menge: 2,000 Stk

**01.05.31 Mehrzweckschrank**
Mehrzweckschrank
Maße ca.  120/56/205 cm,
aus beschichteten Feinspanplatten, Korpus und Front
mind. 19 mm stark, Rückwand mind. 10 mm stark,
Voll-Kunststoffkanten gerundet ca. 2 mm stark, 2
Drehtüren mit eingebohrter Anschlagdämpfung,
Bänder mit automatischer Zuhaltung, Griffolive.

Ausstattung:
Mittelhaupt, 8 höhenverstellbare Fachböden, je
Fachboden 4 Fachbodenträger, davon 2 Fachbodenträger
mit Fixierzapfen zur Fachbodensicherung in Fachböden
eingebohrt, Kunststoff-Sockelblende mit bodenseitiger
Dichtungslippe.

Weitere Abmessungen, Konstruktions- und
Qualitätsmerkmale laut beiliegender Vorbedingungen.

incl. Aufpreis für Ausführung der Drehtüren mit
Zylinderschlosssperre mit Dreholive, 2
Flachbahnschlüssel.
Menge: 3,000 Stk

**01.05.32 Mehrzweckschrank**
Mehrzweckschrank
Maße ca. 105/56/205 cm,
aus beschichteten Feinspanplatten, Korpus und Front
mind. 19 mm stark, Rückwand mind. 10 mm stark,
Voll-Kunststoffkanten gerundet ca. 2 mm stark, 2
Drehtüren mit eingebohrter Anschlagdämpfung,
Bänder mit automatischer Zuhaltung, Griffolive.

Ausstattung:
Mittelhaupt, 8 höhenverstellbare Fachböden, je
Fachboden 4 Fachbodenträger, davon 2 Fachbodenträger
mit Fixierzapfen zur Fachbodensicherung in Fachböden
eingebohrt, Kunststoff-Sockelblende mit bodenseitiger
Dichtungslippe.

Weitere Abmessungen, Konstruktions- und
Qualitätsmerkmale laut beiliegender Vorbedingungen.

incl. Aufpreis für Ausführung der Drehtüren mit
Zylinderschlosssperre mit Dreholive, 2
Flachbahnschlüssel.
Menge: 1,000 Stk

**01.05.33 Sichtrückwand**
Sichtrückwand
Maße ca. 465/1,9/205 cm,
zur Verblendung der Rückseite von Unterschränken, aus
beschichteter ca. 19 mm-Feinspanplatte,
in Frontfarbe, ohne sichtbare Verschraubung montiert,
Umleimer aus ca. 2 mm starkem Voll-Kunststoff und
gerundet, inkl. Kunststoff-Sockelblende mit
bodenseitiger Dichtungslippe.

incl. Aufpreis für Ausführung der Sichtrückwand mit
Feinspanplatte beidseitig mit ca. 1 mm Belagsstärke,
ca. 2 mm Umleimer, Gesamtplattenstärke ca. 21 mm.
Menge: 1,000 Stk

*Hinweis*

**01.05.34 Schreibtisch**
Schreibtisch
Maße ca. 140/80/76 cm,
Arbeitsplatte ca. 2,4 cm stark, mit ca. 1 mm starker
Schichtstoffplatte belegt, samt Gegenverleimung, Kanten
aus ca. 2 mm starkem Voll-Kunststoff und gerundet.

Zargengestell aus pulverbeschichtetem Stahlrohr, mit
höhenverstellbaren Filz-Bodengleitern ausgestattet.

Weitere Abmessungen, Konstruktions- und
Qualitätsmerkmale laut beiliegender Vorbedingungen.
Menge: 2,000 Stk

**01.05.35 Ladencontainer**
Ladencontainer
Maße ca. 43,5/58/56 cm,
aus beschichteten Feinspanplatten - ca. 19 mm, Kanten
aus ca. 2 mm starkem Voll-Kunststoff und gerundet, mit
feststellbaren Lenkrollen.

Ausstattung:
3 Organisations-Metallschubladen mit
Seitenwandbohrungen zum Einsatz von Trennstegen mit
Teilauszug auf Wälzlagerführung aus verzinktem Stahl,
Selbsteinzug und integrierter Schubladendämpfung,
Führungs-Tragkraft je Schublade mind. 25 kg, 1
Utensilienlade mit kugel- oder wälzlagergeführtem
Teilauszug, Führungs-Tragkraft je Schublade mind. 10
kg, mit Zentralsperre ausgestattet, Ladenführungen
verdeckt, Auszugsperre, Ladenvorderstücke mit
Metallbügelgriff.

Weitere Abmessungen, Konstruktions- und
Qualitätsmerkmale laut beiliegender Vorbedingungen.
Menge: 2,000 Stk

**01.05.36 Drehstuhl mit Kunststoff-Sitzschale, Sitzfläche gepolstert,**
Drehstuhl mit Fußring und Kunststoff-Sitzschale,
Sitzfläche gepolstert.

Drehstuhl aus pulverbeschichtetem Aluminiumdruckguss,
auf Lenkrollen mit weicher Lauffläche,
Stuhlsäule pulverbeschichtet.
höhenverstellbar, Innenteil pulverbeschichtet,
Außenring aus verchromtem Stahlrohr. Sitzhöhe durch
Gasdruckfeder von ca. 48 bis 65 cm stufenlos
verstellbar.
Sitzschale mit Griffloch, farbig nach Abstimmung AG.

Oberfläche der Sitzschale für erhöhte
Kratzbeständigkeit und für hohe Belastbarkeit, sehr
gute Chemikalienbeständigkeit, ergonomisch geformt,
hoher Sitzkomfort durch hochelastische Lehne.
Rückenlehne tailliert,  Sitzschale am Säulengestell
verschraubt.
Inklusive Sitzpolster zum Schutz vor Beschädigung.

Polsterung: Formstablier Schaumstoff ca. 1,5 cm stark,
an Sitzschalensitzfläche angepasst.
Bezugstoff: 100 % Polyester Trevira CS oder
gleichwertig,
Scheuerfestigkeit mind. 80.000 Martindale.
Stuhl geeignet für bewegungsaktives Sitzen.
Menge: 2,000 Stk

**01.05.37 Ansatztisch fahrbar**
Ansatztisch fahrbar
Maße ca. 60/75/91 cm,
Arbeitsplatte mit großformatigen Laborfliesen,
Plattenstärke ca. 4 cm, die tiefergesetzte Ablage ist
ca. 2 cm stark, aus beschichteter Feinspanplatte,
Kanten aus ca. 2 mm starkem Voll-Kunststoff
und gerundet.

Gestell aus pulverbeschichtetem Vierkantstahlrohr mit
feststellbaren Lenkrollen.

Weitere Abmessungen, Konstruktions- und
Qualitätsmerkmale laut beiliegender Vorbedingungen.

incl. Aufpreis für Arbeitsplatte mit Wulstrandfliesen
eingefasst und chemikalien-beständig verfugt.
Menge: 3,000 Stk

**01.05.38 Erste-Hilfe-Kasten**
Erste-Hilfe-Kasten,
staubdicht und spritzwassergeschützt, Inneneinteilungen
zur übersichtlichen Aufbewahrung, wandmontiert,
komplett gefüllt laut DIN 13157.
Menge: 1,000 Stk

**01.05.39 Feuerlöschdecke laut EN 1869**
Feuerlöschdecke laut EN 1869
ca. 180/160 cm,
inkl. Löschdeckenbehälter, ca. 31/13/31 cm, aus
Stahlblech, in der Farbe RAL 3000 (rot) lackiert,
Klappe mit Aufschrift "Löschdecke", wandmontiert.
Menge: 1,000 Stk

### LVStufe 02 Sonstiges

#### LVStufe 02.01 Sonstiges

**02.01.01 Zusätzlich erforderliche Anfahrten**
Zusätzlich erforderliche Anfahrten sofern die Arbeiten
nicht, wie vorgesehen, in einem Zug durchgeführt werden
können. In der Position sind nur die Mehraufwendungen
für die Anfahrt und die evtl. erforderlichen
Zusatzleistungen für das erneute Einrichten der
Baustelle abgegolten.
Menge: 2,000 Stüc

**02.01.02 Montage- und Werkstattplanung**
Montage- und Werkstattplanung mit Kabellisten. Die im
LV angegebenen Maße sind ca. Maße. Insgesamt muss die
Einrichtung als Gesamteinrichtung, entsprechend der
räumlichen Gegebenheiten geplant und aufeinander
abgestimmt werden.

Der Auftragnehmer (AN) hat seine Montage- und
Werkstattplanung spätestens 4 Wochen nach
Auftragserteilung anhand der Werkplanung des
Architekten zur Prüfung beim Auftraggeber (AG)
abzugeben.

Die Montage- und Werkstattplanung umfasst alle
erforderlichen Planunterlagen, (Übersicht-, Ansichts-,
Grundriss-, Schnitt- und Detailpläne) vom Maßstab 1:100
bis 1:1 zur vollumfänglichen Darstellung der zu
erbringenden Leistung. Die Kabelliste ist im Zuge der
Montageplanung zu erstellen und der Elektrofirma zu
übergeben.

Eine Fertigung ist erst nach endgültiger Freigabe durch
den Auftraggeber möglich. Ebenso ist ein
lnstallationsplan mit Angaben für die erforderliche
Elektroarbeiten zu erbringen, die vor dem Einbau der
Schränke, Tische etc. erfolgen müssen.

Alle Maße sind  vor der Ausführung eigenverantwortlich
durch den Auftragnehmer vor Ort auf der Baustelle zu
messen bzw. zu prüfen.
Menge: 1,000 Psch

**02.01.03 Bemusterung**
Ausgewählte Produkte bzw. optisch relevante Bauteile
sind über Handmuster zu bemustern und als Muster in
Originalgröße, Originalmaterial und Originaloberfläche
sowie über technische Beschreibungen und Kataloge der
Hersteller bei dem AG vorzulegen. Die Bemusterung hat -
nach vorheriger Terminabsprache - spätestens drei
Wochen nach Submission zu erfolgen.Die Muster sind beim
zuständigen Architekten zur Freigabe vorzulegen.
Menge: 1,000 Psch

**02.01.04 Einschulung Personal**
Einschulung des Personals bzgl. der kompletten
vorbeschriebenen naturwissenschaftlichen Fachräume
inkl. aller erforderlichen Nebenkosten wie zusätzliche
An- und Abfahrt etc.

Es ist davon auszugehen, dass die Einschulung des
Personals nicht  im Zuge der Montagearbeiten
durchgeführt werden kann.
Menge: 1,000 Stk

### LVStufe 03 Stundenlohnarbeiten

#### LVStufe 03.01 Stundenlohnarbeiten

**03.01.01 Stundensatz Objektmonteur**
Regiearbeiten für unvorhergesehene Arbeiten nach
besonderer Anweisung durch die Bauleitung. Nachweise
sind mindestens wöchentlich der Bauleitung zur
Unterschrift vorzulegen, andernfalls erfolgt die
Stundenfestsetzung nach billigem ermessen. Die
Verrechnungssätze für die nachstehenden Lohn- und
Berufsgruppen sind unaufgegliedert anzubieten.

In ihnen sind enthalten:

 - Lohn- und Gehaltskosten
 - Lohn- und Gehaltsnebenkosten
 - Sozialkosten einschließlich Sozialkassenbeiträge
 - Gemeinkostenanteile
 - Gewinn

Zuschläge zu den Verrechnungssätzen für vom
Auftraggeber angeordnete oder zu vertretende Nacht-,
Sonntags- und Feiertags- und Mehrarbeit (Überstunden)
sind gesondert nachzuweisen; sie werden in Höhe der
tariflichen Vereinbarung vergütet. Für Nacht-,
Sonntags- und Feiertagsarbeit wird als Zuschlag nur der
Beitrag zur gesetzlichen Unfallversicherung vergütet.
Für Mehrarbeit werden zusätzlich die Sozialkosten
vergütet. Beschäftigt der Bieter bei einer der
nachstehenden Lohn-/Berufsgruppen keine Arbeitskräfte,
hat er dies anzugeben und stattdessen den Einsatz
möglichst gleichwertiger Arbeitsplätze anzubieten.
Menge: 10,000 Std

**03.01.02 Stundensatz Helfer**
Regiearbeiten für unvorhergesehene Arbeiten nach
besonderer Anweisung durch die Bauleitung wie in
Position vor beschrieben, jedoch Stundensatz für

Helfer
Menge: 10,000 Std

### LVStufe 04 Wartung

**04.01 Prüfungs- und Wartungsservice**
Sicherheits- und Funktionsprüfung in den
naturwissenschaftlich-technischen Räumen und
Einrichtungen, inkl. Prüfprotokoll, Prüfplakette und
Bereitstellung von Messgeräten.

Der EP umfasst die Kosten für die jährliche Wartung
ohne Reparaturkosten.
Hierzu erfolgt bei Bedarf ein Kostenvoranschlag.

Der Anbieter muss in der Lage sein, auf Wunsch des AG
die spätere Überprüfung und Wartung der
naturwissenschaftlichen Fachräume durch fachlich
ausgebildete Wartungsmonteure entsprechend den
Richtlinien zu gewährleisten und auszuführen.

einschließlich aller erforderlichen Nebenarbeiten.

Für die Wartungsposition erfolgt eine gesonderte
Beauftragung, obwohl diese in die Gesatmwertung mit
einfließt. Dies gilt es zu beachten.
Der Wartungsvertrag ist nach Aufforderung jedoch
spätestens im Rahmen der Dokumentation vorzulegen.
Menge: 1,000 psch

USt %: 19,00
